# Elsa-Brandström-/Paulusschule
Angebotsaufforderung (GAEB DA XML 3.2, DA83)
Projekt: PM-19-00035
Währung: EUR
Auftraggeber: Bundesstadt Bonn; Vergabenummer: BN-2025-06455
Erstellt mit: 5 251119, NOVA AVA, 20.11.2025

## Baubeschreibung
Baubeschreibung

Objektadresse:
Elsa-Brändström- /Paulus-Schule
Hohe Straße 11
53119 Bonn

An der Elsa-Brändström-/Paulus-Schule entsteht ein dreigeschossiger
Neubau in konventioneller Massivbauweise (Beton/Mauerwerk).

Im Untergeschoss befinden sich:

- Bewegungsraum
- Lagerräume
- WCs für Damen, Herren und barrierefrei
- Putzmittelraum
- Technikräume für Heizung, Lüftung, Sanitär
- Technikräume für Elektro, Sicherheitsbeleuchtung, EDV, Brandwarnanlage
sowie
elektroakustische Lautsprecheranlage

Im Erdgeschoss befinden sich:

- Großzügiges Foyer
- WC-Bereiche für Jungen und Mädchen

Mensanutzung, unterteilt in:
- Speiseraum / Aula
- Küche
- Spülküche
- Lagerraum
- Putzmittelraum
- Personalraum mit Personal-WC

Im Obergeschoss werden

- fünf Tagesräume als Klassenräume sowie
- ein zusätzlicher Lagerraum realisiert.

Die vertikale Erschließung erfolgt über drei notwendige Treppenanlagen:

- Die ins Obergeschoss führende Haupttreppe befindet sich in einem
eigenen
Treppenraum.
- Die ins Untergeschoss führende Treppe wird als interne
Verbindungstreppe
ohne notwendigen Treppenraum ausgeführt.
- Die Fluchttreppe aus dem Obergeschoss wird als Außentreppe ohne
notwendigen Treppenraum errichtet.

Bauseits werden Betondosen bzw. Leerrohrinstallation, einschließlich der
erforderlichen Betondosen, durch den Rohbauer ausgeführt.

Als Verlegesysteme für die Haupttrassen im Neubau kommen Kabelrinnen und
Kabelleitern zum Einsatz. Wand- und Deckendurchbrüche werden bauseits
erstellt, die Durchrbüche sind brandschutztechnisch durch den
Arbeitnehmer zu schließen. Die einzelnen Ableitungen zu den
Installationsgeräten und Beleuchtungen werden mit Sammelhaltern
installiert. Im Untergeschoss, in den Technikräumen sowie in den
Lagerräumen, wird die Installation auf Putz realisiert. Abhängig von der
Anzahl der zu verlegenden Kabel/Leitungen ergibt sich die Dimension und
Anzahl der Trassen.

Für die Leitungstrassierung zwischen den Etagengeschossen werden
Kabelleitern (Steigetrassen) vorgesehen. Für die Leitungstrassierung für
z.B.: Sicherheitsbeleuchtung, Brandmeldeanlage und etc. werden Steigetrassen in der
Ausführung E30 vorgesehen.
Notwendige Brandschutzverkleidungen werden bauseits verkleidet.

Auf dem Schulgrundstück, im Bereich des Parkplatzes, wird eine
kundeneigene Beton-Kompaktstation mit einer
Niederspannungshauptverteilung errichtet. Von diesem Standort aus
erfolgt die sternförmige Versorgung der einzelnen, teilweise
freistehenden Gebäude A bis E, einschließlich des Neubaus.

Für die technische Anbindung des Neubaus an die Elektro-, EDV-,
Telefonie- und ELA-Anlagen werden im Außenbereich bauseits Leerrohre
inklusive Kabelzugschächten verlegt. Die Einführung der Leerrohre in den
Neubau erfolgt durch die Bodenplatte. Der Einsatz von Kabelzugmaschinen
sowie aller erforderlichen Werkzeuge ist einzuplanen und in den
Einheitspreisen zu berücksichtigen.

Die Leerrohre führen bis zum Trakt E und werden durch den Kriechkeller
bis zur Übergabestelle im Kellergeschoss des Trakts E weitergeführt. Die
Übergabestelle ist ein Aufputzverteiler mit Überspannungsschutz, der
bauseits vorgesehen wird. Arbeiten im Kriechkeller werden nicht
gesondert vergütet.

Nach den Vorgaben des Brandschutzkonzeptes wird im Neubau eine
Sicherheitsbeleuchtung mit Zentralbatterie vorgesehen, bestehend aus
Sicherheitsleuchten und Rettungszeichenleuchten. Die Beleuchtungsstärke
beträgt mindestens 1 Lux, im Bereich von Feuerlöschern und
Handdruckknopfmeldern beträgt diese mindestens 5 Lux. Auch am zweiten
baulichen Rettungsweg wird gemäß Brandschutzkonzept eine
Sicherheitsbeleuchtung installiert. Die Sicherheitsleuchten werden am
Geländer unterhalb des Handlaufs installiert, bauseits werden hierfür
Befestigungen vorgesehen.

Für die Überwachung und Kontrolle der Sicherheitsbeleuchtungsanlage ist
ein Prüfsystem vorzusehen, das den Zustand der Anlage, Leuchtmittel,
Batterien und Ladesystem sowie deren Kommunikation prüft und
dokumentiert.

Der Neubau erhält eine eigene ELA-Anlage. Für jeden Lautsprecherkreis (A
oder B) sind getrennte Leitungssysteme vorzusehen. In jedem Bereich sind
mindestens zwei Lautsprecher oder ein A/B-Lautsprecher unterschiedlicher
Lautsprecherkreise (A/B-Verkabelung) vorzusehen, um sicherzustellen,
dass die elektroakustische Anlage beim Ausfall eines Kreises nicht
vollständig ausfällt.

Im Bestandsgebäude, Trakt E, ist eine Bestands-ELA-Anlage vorhanden, die
erneuert wird. Die vorhandenen Kabel und Leitungen werden an die neue
Anlage angeschlossen, und die bestehende Sprechstelle ausgetauscht. Die
vorhandene Zeitschaltuhr im Bestandsgebäude, Trakt E, soll an die neue
ELA-Anlage angeschlossen werden. Zudem ist innerhalb der ELA-Anlage ein
Netzwerkswitch vorgesehen, wodurch beide ELA-Anlagen (Neubau und Trakt
E) per LWL (Lichtwellenleiter) miteinander verbunden werden. Die
Steuerung der Zeitschaltuhr soll somit auch auf den Neubau übertragen
werden. Mit der neuen ELA-Anlage und der neuen Sprechstelle können Rufe
flexibel in beiden Gebäuden getätigt werden, was entsprechend
programmiert und berücksichtigt werden muss.

Gemäß Brandschutzkonzept erhält der Neubau eine Brandmeldeanlage, welche
mit  automatischen Brandmeldern sowie nichtautomatischen
Handfeuermeldern ausgestattet ist. Die Alarmierung wird über Melder-
Sockel mit akustischem Signalgeber realisiert (ausgenommen im Bereich
der Zwischendecken; die Zentrale zeigt an, welcher Melder ausgelöst hat,
und ermöglicht die Ortung der Melder über die Laufkarten). Die Anlage
wird nicht mit einer Übertragungseinrichtung zur Meldungsweiterleitung
an die Leitstelle der Feuerwehr der Stadt Bonn betrieben; die
Alarmierung externer Hilfskräfte erfolgt im Bedarfsfall per Telefon.

Es werden auf den Etagen Druckknopfmelder für den Hausalarm vorgesehen.
Das Alarmsignal unterscheidet sich vom Pausensignal und wird in jedem
Raum des Neubaugebäudes wahrgenommen.

Zur barrierefreien Erschließung wird ein Personenaufzug im Gebäude
vorgesehen, der alle drei Geschosse (UG, EG, OG) anfährt.

Für die Aufzugsanlage ist eine statische Brandfallsteuerung zu
berücksichtigen.

Die Evakuierungsebene ist das Erdgeschoss.

Die Programmierung und Inbetriebnahme der Brandfallsteuerung sind
gemeinsam mit der ausführenden Firma der Aufzugsanlage abzustimmen.

Derzeit voraussichtliche Termine:

Beginn der Arbeiten voraussichtlich:  14.04.2026
Beendigung der Arbeiten voraussichtlich:  10.12.2026

Die Einheitspreise gelten für die gesamte Bauzeit gemäß Bauzeitenplan
als fest vereinbart.

Es ist ausreichend Personal einzuplanen, um die Arbeiten termingerecht
entsprechend der Bauzeitenplanung abzuschließen.

Vor Beginn der Bauarbeiten ist der Bauleitung eine Werks- und
Montageplanung vorzulegen:

Voraussichtliche Termine:
- Erstellung Werks-/Montageplanung: 30.01.2026 - 27.02.2026
- Prüfung Werks-/Montageplanung: 27.02.2026 - 13.03.2026
- Einarbeitung des Prüfergebnisses: 13.03.2026 - 27.03.2026

Der tatsächliche Baubeginn richtet sich nach dem Bauzeitenplan, der
unmittelbar nach Auftragserteilung übermittelt wird.

Hinweise zur Ausführung:

Für die Angebotserstellung wird empfohlen, die Hochbau- und TGA-
Ausführungsunterlagen einzusehen.

Die Lagerfläche für Materialien ist mit dem Bauherrn abzustimmen und
sauber zu halten. Bauteile, die außen gelagert werden, sind mit
Wetterschutz-Abdeckungen zu berücksichtigen und gegen Diebstahl zu
sichern.

Arbeiten wie Bohren, Schlitzen und Fräsen sind staubarm mit
Industriestaub- sauger auszuführen.

Bauschutt, aus Schlitz- und Durchbrucharbeiten sowie entfernte
Putzflächen, ist täglich zu entsorgen.

Auch Verpackungsmaterial ist täglich von der Baustelle zu entfernen.

Die Baustelle ist während der gesamten Ausführungszeit sauber und
verkehrssicher zu halten.

Bei Nichteinhaltung der Sauberkeit erfolgt die Reinigung auf Kosten des
Auftragnehmers durch Dritte.

Abfälle sind gemäß den gültigen Abfallbeseitigungsrichtlinien getrennt
zu entsorgen.

Auf dem gesamten Schulgelände gilt ein absolutes Rauchverbot.

Abnahme und Dokumentation:

Die VOB-Abnahme erfolgt erst nach der Sachverständigenprüfung.
Die erforderlichen Dokumentations- und Revisionsunterlagen sind dem
Auftraggeber mindestens 14 Tage vor Abnahme in 3-facher Papierform
(farbig) sowie 3-fach digital (Datenträger) zur Prüfung zu übergeben.
Nach Prüfung erfolgt die Rückgabe an den Auftragnehmer. Die finalen
Unterlagen sind in der überarbeiteten Fassung erneut in gleicher Form
vor der Abnahme vorzulegen.

Voraussichtliche Termine:
- Sachverständigenprüfungen: 22.01.2027 - 18.02.2027

## BN-2025-06455 EBPS Neubau Mensa - ELT, EDV, SiBel, ELA
Datum: 15.07.2025

### Los 1 LOS 1

#### Bereich 1.1 ELT, EDV, SiBel, ELA und NGRS

##### Titel 1.1.1 Verteilungen

*Hinweis: Gebäudehauptverteiler (GHV)-Mensa*
Gebäudehauptverteiler (GHV)-Mensa

Der Standschrank 1.1.10. ist als vollständig bestückter
Standschrank anzubieten. Der Schrank ist einschließlich
aller erforderlichen Einbausätze, Sammelschienen,
Hauptleitungsabzweigklemmen, Verdrahtung, Klemmen für
abgehende Kabel und Leitungen sowie sämtlichem
erforderlichen Zubehör anzubieten und aufzubauen.

Typ der Planung:

Hager FR25S2
+Einbausatz Wandler
+Einbausatz Lasttrennschalter
+Einbausatz Sammelschienen
+Einbausatz für zwei Trenner NH00 auf
Sammelschienensystem
+Einbausatz für neun NH00-Leisten auf
Sammelschienensystem
+Einbausatz für eine NH1-3 Leiste auf
Sammelschienensystem
+Einbausatz für Reiheneinbaugeräte
+Einbausatz für Klemmen
+Schließung Schwenkhebel für Profilhalbzylinder, mit
Profilhalbzylindereinsatz 3-kt

*Hinweis: Hinweis*
Hinweis

Die angebotene Position 1.11.70. (Motorsteuereinheit 4-
fach) ist für den Standschrank (Position 1.1.10.)
erforderlich, wird aber im Titel Sonnenschutzanlage
aufgeführt und abgerechnet.

Der benötigte Platzbedarf für die Motorsteuereinheit 4-
fach, ist im angebotenen Standschrank zu
berücksichtigen, einschließlich Verdrahtung, Klemmen
für abgehende Kabel und Leitungen.

**1.1.1.10 Energie-Schaltgerätekombination Gehäuse Stahl undurchsichtige Tür an Bedienfront abschließbar I 800 A IP55 IK05 EMV B Schrank Standmontage ortsfest**
STLB-Bau 2025-04 054
Energie-Schaltgerätekombination DIN EN IEC 61439-2
(VDE 0660-600-2), Bedienung durch elektrotechnisch
unterwiesene Person, Gehäuse aus Stahl, Oberfläche
pulverbeschichtet,
RAL-Farbton '7035'

mit undurchsichtiger Tür an Bedienfront, abschließbar,
Schutzklasse II (Isolierung),
Bemessungsstrom I Index nA tiefgestellt '800' A,
Basisschutz gegen elektrischen Schlag, Fehlerschutz
gegen elektrischen Schlag durch Abschaltung,
Innenaufstellung, Schutzart IP 55 DIN EN 60529 (VDE
0470-1), Schutzart IK05 DIN EN 62262 (VDE 0470-100),
Verschmutzungsgrad 2 (mittel) DIN EN 61010-1 (VDE 0411-
1), EMV-Umgebung B Wohnbereiche, Schrankbauform,
Standmontage,
max. zulässige Aufstellmaße H/B/T in mm '1850x1300x275
mm + 200mm Sockel'

Aufstellung im elektrischen Betriebsraum DIN VDE 0100-
729 (VDE 0100-729), Anlage ortsfest,
Hersteller und Typ '...................................
.................' vom Bieter einzutragen,

Bestückung mit nachstehender Stromkreisausrüstung.
Menge: 1,000 St

**1.1.1.20 Plantasche, Stahlblech, mit Befestigungsschrauben für Türmontage**
Plantasche, Stahlblech, mit Befestigungsschrauben für
Türmontage.

Zum Einbau für angebotenen Schrank.
Menge: 1,000 St

**1.1.1.30 Lasttrennschalter Hauptschalter 3polig AC-23 250A**
STLB-Bau 2025-04 054
Lasttrennschalter DIN EN IEC 60947-3 (VDE 0660-107),
als Hauptschalter, gekapselt, 3-polig, in
Festeinbautechnik, mit Handantrieb, zur Montage auf
Tragschiene DIN EN 60715 (VDE 0660-520),
Gebrauchskategorie AC-23, Bemessungsbetriebsstrom 250
A, Gehäuse aus Kunststoff.
Menge: 1,000 St

**1.1.1.40 Überspannungsschutzgerät Typ1/2 Reiheneinbau 230/400VAC Nennableitstoßstrom 20kA/Leiter TN-S-System 100kA/Pol 100kA N-PE Schutzpegel 1,5kV**
STLB-Bau 2025-04 050
Überspannungsschutzgerät DIN EN 61643-11 (VDE 0675-6-
11), Typ 1 und 2, Einbauort in Verteilungsstromkreisen,
als Reiheneinbaugerät, Maße DIN 43880, mit
Funktionsanzeige und potentialfreiem Kontakt für
Fernanzeige, Bemessungsbetriebsspannung 230/400 V AC,
Nennableitstoßstrom (8/20) je Leiter mind. 20 kA, für
TN-S-System mit Schutzschaltung DIN VDE 0100-534,
Blitzstoßstrom (10/350) mind. 100 kA je Pol,
Blitzstoßstrom (10/350) zwischen N und PE mind. 100 kA,
Folgestromlöschfähigkeit mind. 50 kA effektiv,
Schutzpegel max. 1,5 kV.
Menge: 1,000 St

**1.1.1.50 NH-Sicherungslasttrennschalter TrennerBF 690VAC Gr.00 3polig NH- Sicherungseinsatz**
STLB-Bau 2025-04 054
NH-Sicherungslasttrennschalter in Trennerbauform DIN
EN IEC 60947-3 (VDE 0660-107), fingersicher DIN EN
50274 (VDE 0660-514), Bemessungsbetriebsspannung 690 V
AC, Baugröße 00, Einfachunterbrechung, 3-polig, zur
Montage auf Sammelschiene, Schienenmittenabstand 60 mm,
mit NH-Sicherungseinsatz.
Menge: 1,000 St

**1.1.1.60 NH-Sicherungslasttrennschalter LeistenBF 400VAC AC-22 Gr.00 3polig NH- Sicherungseinsatz**
STLB-Bau 2025-04 054
NH-Sicherungslasttrennschalter in Leistenbauform DIN
EN IEC 60947-3 (VDE 0660-107), bedingter
Bemessungskurzschlussstrom 100 kA, fingersicher DIN EN
50274 (VDE 0660-514), Bemessungsbetriebsspannung 400 V
AC, Gebrauchskategorie AC-22, Baugröße 00,
Einfachunterbrechung, 3-polig, 3-polig schaltbar, zur
Montage auf Sammelschiene, Schienenmittenabstand 60 mm,
mit Schraubanschluss, mit NH-Sicherungseinsatz, mit
Sicherungsüberwachung.
Menge: 8,000 St

**1.1.1.70 NH-Sicherungslasttrennschalter LeistenBF 400VAC AC-22 Gr.1 3polig NH- Sicherungseinsatz**
STLB-Bau 2025-04 054
NH-Sicherungslasttrennschalter in Leistenbauform DIN
EN IEC 60947-3 (VDE 0660-107), bedingter
Bemessungskurzschlussstrom 100 kA, fingersicher DIN EN
50274 (VDE 0660-514), Bemessungsbetriebsspannung 400 V
AC, Gebrauchskategorie AC-22, Baugröße 1,
Einfachunterbrechung, 3-polig, 3-polig schaltbar, zur
Montage auf Sammelschiene, Schienenmittenabstand 185
mm, mit Schraubanschluss, mit NH-Sicherungseinsatz,
mit Sicherungsüberwachung.
Menge: 1,000 St

**1.1.1.80 Sicherungssockel Gr.D02 400VAC 3polig Sicherungseinsatz 63A**
STLB-Bau 2025-04 054
Schaltbarer Sicherungssockel DIN EN IEC 60947-3 (VDE
0660-107), als Reiheneinbaugerät, Maße DIN 43880, mit
Sicherungshalter, bedingter Bemessungskurzschlussstrom
50 kA, fingersicher DIN EN 50274 (VDE 0660-514), zur
Montage auf Tragschiene DIN EN 60715 (VDE 0660-520),
Baugröße D 02, Bemessungsbetriebsspannung 400 V, 3-
polig, mit Sicherungseinsatz, Bemessungsstrom 63 A.
Menge: 4,000 St

**1.1.1.90 Signalleuchte 230VAC 16A einpolig**
STLB-Bau 2025-04 054
Signalleuchte DIN EN 60669-1 (VDE 0632-1) mit Kalotte
und Lampe, als Reiheneinbaugerät, Maße DIN 43880,
fingersicher DIN EN 50274 (VDE 0660-514), zur Montage
auf Tragschiene DIN EN 60715 (VDE 0660-520),
Bemessungsbetriebsspannung 230 V AC, Bemessungsstrom
16 A, einpolig,
Farbton 'grün".'
Menge: 3,000 St

**1.1.1.100 Fehlerstromschutzschalter RCCB TypA unverzögert 40A Fehlerstrom 30mA 3polig+N 400VAC**
STLB-Bau 2025-04 054
Fehlerstromschutzschalter (RCCB) DIN EN 61008-1 (VDE
0664-10), als Reiheneinbaugerät, Maße DIN 43880,
fingersicher DIN EN 50274 (VDE 0660-514), Typ A
pulsstromsensitiv, Auslösung unverzögert,
Bemessungsstrom 40 A, Bemessungsfehlerstrom 30 mA, 3-
polig + N, 400 V AC, Kurzschlussfestigkeit 6 kA,
stoßstromfest bis 250 A, mit Handbetätigung.
Menge: 5,000 St

**1.1.1.110 Fehlerstromschutzschalter RCBO TypA unverzögert Charakter.B 16A Fehlerstrom 30mA einpolig+N 230VAC**
STLB-Bau 2025-04 054
Fehlerstromschutzschalter mit Überstromschutz (RCBO)
DIN EN 61009-1 (VDE 0664-20), als Reiheneinbaugerät,
Maße DIN 43880, fingersicher DIN EN 50274 (VDE 0660-
514), Typ A pulsstromsensitiv, Auslösung unverzögert,
Auslösecharakteristik B, DIN EN 60898-1 (VDE 0641-11),
Bemessungsstrom 16 A, Bemessungsfehlerstrom 30 mA,
einpolig + N, 230 V AC, Kurzschlussfestigkeit 6 kA,
stoßstromfest bis 250 A, mit Handbetätigung.
Menge: 3,000 St

**1.1.1.120 Leitungsschutzschalter 230/400VAC Ausschaltvermögen 6kA einpolig Charakter.B 10A**
STLB-Bau 2025-04 054
Leitungsschutzschalter DIN EN 60898-1 (VDE 0641-11),
als Reiheneinbaugerät, Maße DIN 43880, fingersicher
DIN EN 50274 (VDE 0660-514),
Bemessungsbetriebsspannung 230/400 V AC,
Bemessungsausschaltvermögen 6 kA, einpolig,
Auslösecharakteristik B, Bemessungsstrom 10 A.
Menge: 24,000 St

**1.1.1.130 Leitungsschutzschalter 230/400VAC Ausschaltvermögen 6kA einpolig Charakter.B 16A**
STLB-Bau 2025-04 054
Leitungsschutzschalter DIN EN 60898-1 (VDE 0641-11),
als Reiheneinbaugerät, Maße DIN 43880, fingersicher
DIN EN 50274 (VDE 0660-514),
Bemessungsbetriebsspannung 230/400 V AC,
Bemessungsausschaltvermögen 6 kA, einpolig,
Auslösecharakteristik B, Bemessungsstrom 16 A.
Menge: 23,000 St

**1.1.1.140 Leitungsschutzschalter 230/400VAC Ausschaltvermögen 6kA 3polig Charakter.B 16A**
STLB-Bau 2025-04 054
Leitungsschutzschalter DIN EN 60898-1 (VDE 0641-11),
als Reiheneinbaugerät, Maße DIN 43880, fingersicher
DIN EN 50274 (VDE 0660-514),
Bemessungsbetriebsspannung 230/400 V AC,
Bemessungsausschaltvermögen 6 kA, 3-polig,
Auslösecharakteristik B, Bemessungsstrom 16 A.
Menge: 2,000 St

**1.1.1.150 Hilfskontakt, 1S+1Ö, 6A**
Hilfskontakt, 1S+1Ö, 6A gemäß DIN EN 60898-1, DIN VDE
0641-11 und DIN 43 880,
Berühungsschutz nach DIN VDE 0106-100, Verteilereinbau,
Montage auf Hutschiene,

Technische Daten:

Nennisolationsspannung: 230/400V AC
Nennstrom:  6A
Abmessung:  0,5 PLE
Anschlussart:  Schraubanschluss
Kontaktart:  1 Öffner + 1 Schließer
Menge: 16,000 St

**1.1.1.160 Dreiphasen-Wächter Tragschiene**
STLB-Bau 2025-04 059
Dreiphasen-Wächter, Schaltschwellen DIN VDE 0100-560
(VDE 0100-560), für Sicherheitsbeleuchtungsanlage, mit
Kontaktausgang 1 S, Ruhestromprinzip, Montage auf
Tragschiene DIN EN 60715 (VDE 0660-520), Ausführung
gemäß Einzelbeschreibung,
Einzelbeschreibungs-Nr 'Geeignet für Anlagen mit
Notstromversorung und Sicherheitsbeleuchtung nach DIN
VDE 0108-0100 und DIN VDE 0100-718.  Mit Testfunktion
zur Simulation der Unterspannungsauslösung. Mit LED-
Signalisierung.".'
Menge: 1,000 St

**1.1.1.170 Messgerät multifunktional Schnittstelle RS485 PC IP5X 400VAC LCD**
STLB-Bau 2025-04 054
Multifunktionales Messgerät für die Messung und
wahlweise Darstellung der Messergebnisse auf einem
Display für die Messfunktionen Spannung in V, Strom in
A (Effektivwerte), Wirkleistung in kW, Blindleistung
in kVAr, Scheinleistung in kVA, Leistungsfaktor cos
phi, Frequenz in Hz, Oberschwingung in V/A, mit
Schnittstelle RS485 für PC-Anschaltung,
Maximalwertspeicher für Ströme, Mittelwert des Stromes
und Mittelwert der Wirkleistung,
Messgenauigkeit: Strom 0,5 %, Spannung 0,5 %, Leistung
1 %, Schutzart IP 5X DIN EN 60529 (VDE 0470-1), für
Frontrahmeneinbau, Frontrahmen DIN 43718 B/H 96/96 mm,
Stromwandleranschluss 5 A, direkter Anschluss,
Bemessungsbetriebsspannung 400 V, Messwertanzeige mit
LCD hinter blendungsarmer Glasscheibe.
Menge: 1,000 St

**1.1.1.180 Stromwandler 0,72kV Schienenstromwandler Kl.1 FS5 primär 250A sekundär 5A 2,5VA**
STLB-Bau 2025-04 054
Stromwandler DIN EN 61869-2 (VDE 0414-9-2) für
Messzwecke, Bemessungsbetriebsspannung 0,72 kV, als
Schienenstromwandler mit Schiene, Genauigkeitsklasse 1,
Überstrombegrenzungsfaktor FS 5, Bemessungsstrom
primär 250 A, Bemessungsstrom sekundär 5 A,
Bemessungsleistung 2,5 VA.
Menge: 3,000 St

**1.1.1.190 Buchse dienstneutral Kat.6A**
STLB-Bau 2025-04 061
Buchse, dienstneutral, RJ45 DIN EN 60603-7-51 (VDE
0687-603-7-51), Kategorie 6 Index A tiefgestellt DIN
EN 50173-1 (VDE 0800-173-1), Ausführung gemäß
Einzelbeschreibung,
Einzelbeschreibungs-Nr 'Buchse bestehend aus RJ 45-
Modul und Hutschienenträger, nach DIN EN 60603-7-3.
Selbstschneidende Kontakte. Norm-Farbencode EIA/TIA
568 A u. B, Steckverbindung RJ 45, Kategorie 6 STP.".'
Menge: 1,000 St

**1.1.1.200 Netzteil für Beh.-Ruf / 230V -12V**
Netzteil für Beh.-Ruf / 230V -12V für angebotene Pos.1.
7.360.
Menge: 1,000 St

**1.1.1.210 Zusätzliche PE-Reihenklemme 6 mm²**
Zusätzliche PE-Reihenklemme 6 mm² für örtlichen
Potential-Ausgleich.
Menge: 1,000 St

**1.1.1.220 Zusätzliche PE-Reihenklemme 16 mm²**
Zusätzliche PE-Reihenklemme 16 mm² für örtlichen
Potential-Ausgleich.
Menge: 1,000 St

*Hinweis: Elektroverteilung-EG*
Elektroverteilung-EG

Die Elektroverteilung-EG, Position 1.1.230. ist als
vollständig bestückter Komplettschrank anzubieten. Die
Elektroverteilung ist mit passenden
Berührungsschutzabdeckungen, einschließlich
Hauptleitungsabzweigklemme, Verdrahtung, Klemmen für
abgehende Kabel und Leitungen sowie sämtlichem
erforderlichen Zubehör anzubieten und aufzubauen.

Typ der Planung:

Hager FWB63N
+Schließung Schwenkhebel für Profilhalbzylinder, mit
Profilhalbzylindereinsatz 3-kt

*Hinweis: Hinweis*
Hinweis

Die angebotene Position 1.11.70 und Position 1.11.80.
(Motorsteuereinheit 4-fach, 1 Stück +
Motorsteuereinheit 6-fach, 1 Stück) ist für die
Elektroverteilung  (Position 1.1.230.) erforderlich,
wird aber im Titel Sonnenschutzanlage  aufgeführt und
abgerechnet.

Der benötigte Platzbedarf für die Motorsteuereinheit 4-
fach, Motorsteuereinheit 6-fach ist im angebotenen
Elektroverteiler zu berücksichtigen, einschließlich
Verdrahtung, Klemmen für abgehende Kabel und Leitungen.

**1.1.1.230 Installationsverteiler Gehäuse Stahl undurchsichtige Tür an Bedienfront abschließbar U 400 V I 125 A Innenaufstellung IP44 IK09 geschlossen Wandmontage**
STLB-Bau 2025-04 054
Installationsverteiler DIN EN 61439-3 (VDE 0660-600-3),
U Index e tiefgestellt kleiner gleich 300 V AC gegen
Erde, Bedienung durch elektrotechnischen Laien,
Gehäuse aus Stahl, Oberfläche pulverbeschichtet, mit
undurchsichtiger Tür an Bedienfront, abschließbar,
Schutzklasse II (Isolierung),
Bemessungsspannung U Index e tiefgestellt '400' V,
Bemessungsstrom I Index nA tiefgestellt '125' A,
Basisschutz gegen elektrischen Schlag, Fehlerschutz
gegen elektrischen Schlag durch Abschaltung,
Innenaufstellung, Schutzart IP 44 DIN EN 60529 (VDE
0470-1), Schutzart IK09 DIN EN 62262 (VDE 0470-100),
Verschmutzungsgrad 2 (mittel) DIN EN 61010-1 (VDE 0411-
1), EMV-Umgebung B Wohnbereiche, geschlossene Bauform,
Wandmontage, Ausführung gemäß Einzelbeschreibung,
Einzelbeschreibungs-Nr 'Anzahl der Felder: 3 ; Anzahl
der Reihen/Schienen: 14  (oberste zwei Reihen für
Klemmen); Anzahl der Module/TE: 144'

Hersteller und Typ '...................................
.................' vom Bieter einzutragen,

max. zulässige Aufstellmaße H/B/T in mm '950x800x165".'
Menge: 1,000 St

**1.1.1.240 Kabelrangierkanal, 3-feldig, aufsteckbar**
Kabelrangierkanal, 3-feldig, aufsteckbar,
HxBxT: 176x800x135 mm, RAL9010,
als Übergang zwischen verlegten Leitungen oder
Installationskanälen und Verteilerschränke.
Rangierkanal bestehend aus Kanalprofil mit
Sollbruchstellen zum Ausklinken für Installationskanäle
für Tiefe 40, 50 und 60 mm. Steckbare und verschiebbare
Profilhalter mit Putzausgleich, mit Rastnasen für
Verteilerschränke IP44/55 mit Tiefe 150 und 205 mm.
Zwei Profilhalter für Schränke bis Feldbreite 800 mm
sowie drei Profilhaltern bis Feldbreite 1300 mm.
Aufsteckbare Endkappen für links und rechts sind zu
verschließen.
Menge: 1,000 St

**1.1.1.250 Plantasche, Stahlblech, mit Befestigungsschrauben für Türmontage**
Plantasche, Stahlblech, mit Befestigungsschrauben für
Türmontage.

Zum Einbau für angebotenen Schrank.
Menge: 1,000 St

**1.1.1.260 Ausschalter Hauptschalter 400VAC 63A 3polig**
STLB-Bau 2025-04 054
Ausschalter DIN EN 60669-1 (VDE 0632-1), als
Reiheneinbaugerät, Maße DIN 43880, fingersicher DIN EN
50274 (VDE 0660-514), als Hauptschalter, zur Montage
auf Tragschiene DIN EN 60715 (VDE 0660-520),
Bemessungsbetriebsspannung 400 V AC, Bemessungsstrom
63 A, 3-polig, Ausführung gemäß Einzelbeschreibung,
Einzelbeschreibungs-Nr 'Ausschalter sperrbar,
plombierbar oder abschließbar.
".'
Menge: 1,000 St

**1.1.1.270 Überspannungsschutzgerät Typ2 Reiheneinbau 230/400VAC Nennableitstoßstrom 20kA/Leiter Schutzpegel 2,5kV**
STLB-Bau 2025-04 050
Überspannungsschutzgerät DIN EN 61643-11 (VDE 0675-6-
11), leckstromfrei, Typ 2, Einbauort in
Verteilungsstromkreisen, Modulbauweise aus Basis- und
Schutzmodul, als Reiheneinbaugerät, Maße DIN 43880,
mit Funktionsanzeige, Bemessungsbetriebsspannung 230/
400 V AC, 4+0-Schaltung (L1-PE und L2-PE und L3-PE und
N-PE), Nennableitstoßstrom (8/20) je Leiter mind. 20
kA, Schutzpegel max. 2,5 kV.
Menge: 1,000 St

**1.1.1.280 Sicherungssockel Gr.D02 400VAC 3polig Sicherungseinsatz 63A**
STLB-Bau 2025-04 054
Schaltbarer Sicherungssockel DIN EN IEC 60947-3 (VDE
0660-107), als Reiheneinbaugerät, Maße DIN 43880, mit
Sicherungshalter, bedingter Bemessungskurzschlussstrom
50 kA, fingersicher DIN EN 50274 (VDE 0660-514), zur
Montage auf Tragschiene DIN EN 60715 (VDE 0660-520),
Baugröße D 02, Bemessungsbetriebsspannung 400 V, 3-
polig, mit Sicherungseinsatz, Bemessungsstrom 63 A.
Menge: 2,000 St

**1.1.1.290 Signalleuchte 230VAC 16A einpolig**
STLB-Bau 2025-04 054
Signalleuchte DIN EN 60669-1 (VDE 0632-1) mit Kalotte
und Lampe, als Reiheneinbaugerät, Maße DIN 43880,
fingersicher DIN EN 50274 (VDE 0660-514), zur Montage
auf Tragschiene DIN EN 60715 (VDE 0660-520),
Bemessungsbetriebsspannung 230 V AC, Bemessungsstrom
16 A, einpolig,
Farbton 'grün".'
Menge: 3,000 St

**1.1.1.300 Fehlerstromschutzschalter RCCB TypA unverzögert 40A Fehlerstrom 30mA 3polig+N 400VAC**
STLB-Bau 2025-04 054
Fehlerstromschutzschalter (RCCB) DIN EN 61008-1 (VDE
0664-10), als Reiheneinbaugerät, Maße DIN 43880,
fingersicher DIN EN 50274 (VDE 0660-514), Typ A
pulsstromsensitiv, Auslösung unverzögert,
Bemessungsstrom 40 A, Bemessungsfehlerstrom 30 mA, 3-
polig + N, 400 V AC, Kurzschlussfestigkeit 6 kA,
stoßstromfest bis 250 A, mit Handbetätigung.
Menge: 2,000 St

**1.1.1.310 Fehlerstromschutzschalter RCCB TypA unverzögert 63A Fehlerstrom 30mA 3polig+N 400VAC**
STLB-Bau 2025-04 054
Fehlerstromschutzschalter (RCCB) DIN EN 61008-1 (VDE
0664-10), als Reiheneinbaugerät, Maße DIN 43880,
fingersicher DIN EN 50274 (VDE 0660-514), Typ A
pulsstromsensitiv, Auslösung unverzögert,
Bemessungsstrom 63 A, Bemessungsfehlerstrom 30 mA, 3-
polig + N, 400 V AC, Kurzschlussfestigkeit 6 kA,
stoßstromfest bis 250 A, mit Handbetätigung.
Menge: 1,000 St

**1.1.1.320 Fehlerstromschutzschalter RCBO TypA unverzögert Charakter.B 16A Fehlerstrom 30mA einpolig+N 230VAC**
STLB-Bau 2025-04 054
Fehlerstromschutzschalter mit Überstromschutz (RCBO)
DIN EN 61009-1 (VDE 0664-20), als Reiheneinbaugerät,
Maße DIN 43880, fingersicher DIN EN 50274 (VDE 0660-
514), Typ A pulsstromsensitiv, Auslösung unverzögert,
Auslösecharakteristik B, DIN EN 60898-1 (VDE 0641-11),
Bemessungsstrom 16 A, Bemessungsfehlerstrom 30 mA,
einpolig + N, 230 V AC, Kurzschlussfestigkeit 6 kA,
stoßstromfest bis 250 A, mit Handbetätigung.
Menge: 4,000 St

**1.1.1.330 Leitungsschutzschalter 230/400VAC Ausschaltvermögen 6kA einpolig Charakter.B 10A**
STLB-Bau 2025-04 054
Leitungsschutzschalter DIN EN 60898-1 (VDE 0641-11),
als Reiheneinbaugerät, Maße DIN 43880, fingersicher
DIN EN 50274 (VDE 0660-514),
Bemessungsbetriebsspannung 230/400 V AC,
Bemessungsausschaltvermögen 6 kA, einpolig,
Auslösecharakteristik B, Bemessungsstrom 10 A.
Menge: 18,000 St

**1.1.1.340 Leitungsschutzschalter 230/400VAC Ausschaltvermögen 6kA einpolig Charakter.B 16A**
STLB-Bau 2025-04 054
Leitungsschutzschalter DIN EN 60898-1 (VDE 0641-11),
als Reiheneinbaugerät, Maße DIN 43880, fingersicher
DIN EN 50274 (VDE 0660-514),
Bemessungsbetriebsspannung 230/400 V AC,
Bemessungsausschaltvermögen 6 kA, einpolig,
Auslösecharakteristik B, Bemessungsstrom 16 A.
Menge: 13,000 St

**1.1.1.350 Leitungsschutzschalter 230/400VAC Ausschaltvermögen 6kA 3polig Charakter.B 16A**
STLB-Bau 2025-04 054
Leitungsschutzschalter DIN EN 60898-1 (VDE 0641-11),
als Reiheneinbaugerät, Maße DIN 43880, fingersicher
DIN EN 50274 (VDE 0660-514),
Bemessungsbetriebsspannung 230/400 V AC,
Bemessungsausschaltvermögen 6 kA, 3-polig,
Auslösecharakteristik B, Bemessungsstrom 16 A.
Menge: 1,000 St

**1.1.1.360 Hilfskontakt, 1S+1Ö, 6A**
Hilfskontakt, 1S+1Ö, 6A  gemäß DIN EN 60898-1, DIN VDE
0641-11 und DIN 43 880,
Berühungsschutz nach DIN VDE 0106-100, Verteilereinbau,
Montage auf Hutschiene,

Technische Daten:

Nennisolationsspannung: 230/400V AC
Nennstrom:  6A
Abmessung:  0,5 PLE
Anschlussart:  Schraubanschluss
Kontaktart:  1 Öffner + 1 Schließer
Menge: 14,000 St

**1.1.1.370 Dreiphasen-Wächter Tragschiene**
STLB-Bau 2025-04 059
Dreiphasen-Wächter, Schaltschwellen DIN VDE 0100-560
(VDE 0100-560), für Sicherheitsbeleuchtungsanlage, mit
Kontaktausgang 1 S, Ruhestromprinzip, Montage auf
Tragschiene DIN EN 60715 (VDE 0660-520), Ausführung
gemäß Einzelbeschreibung,
Einzelbeschreibungs-Nr 'Geeignet für Anlagen mit
Notstromversorung und Sicherheitsbeleuchtung nach DIN
VDE 0108-0100 und DIN VDE 0100-718.  Mit Testfunktion
zur Simulation der Unterspannungsauslösung. Mit LED-
Signalisierung.".'
Menge: 1,000 St

**1.1.1.380 Digitale Zeitschaltuhr 230V Gangreserve 6Jahre Jahresprogramm Astro- Funktion 2Kanäle 2W 10A Schaltabstand 1Min**
STLB-Bau 2025-04 054
Digitale Zeitschaltuhr, als Reiheneinbaugerät, Maße
DIN 43880, fingersicher DIN EN 50274 (VDE 0660-514),
zur Montage auf Tragschiene DIN EN 60715 (VDE 0660-520)
, Bemessungsbetriebsspannung 230 V AC, mit Gangreserve
6 Jahre, mit Jahresprogramm, mit Astroprogrammfunktion,
mind. 2 Kanäle, mit 2 W, Belastbarkeit 10 A, 230 V AC,
min. Schaltabstand 1 min, Ausführung gemäß
Einzelbeschreibung,
Einzelbeschreibungs-Nr 'Nutzbar als Tages-, Wochen,-
Jahres- und Astro-Uhr zusätzlich mit integrierter
Dämmerungsschalterfunktion. Automatische Sommer-/
Winterzeitumstellung, Feiertags- und Schulferienzeiten
ortsabhängig auswählbar.

Programmierung durchführen nach Angabe Bauherr.".'
Menge: 1,000 St

**1.1.1.390 Dämmerungsschalterfunktion als Helligkeits-Aufbaufühler**
Dämmerungsschalterfunktion für die angebotene Digitale
Zeitschaltuhr Pos.1.1.380., Ausführung als Helligkeits-
Aufbaufühler.
Menge: 1,000 St

**1.1.1.400 Installationsschütz 2polig 25A 230V Betätigungsspannung 230VAC 2S**
STLB-Bau 2025-04 054
Installationsschütz DIN EN 61095 (VDE 0637-3), als
Reiheneinbaugerät, Maße DIN 43880, fingersicher DIN EN
50274 (VDE 0660-514), Bemessungsisolationsspannung 400
V AC, 2-polig, zur Montage auf Tragschiene DIN EN
60715 (VDE 0660-520), Bemessungsbetriebsstrom mind. 25
A, Bemessungsbetriebsspannung 230 V AC,
Bemessungsbetätigungsspannung 230 V AC,
Hilfsschalterbaustein 2-polig, Kontaktausführung 2 S,
Ausführung gemäß Einzelbeschreibung,
Einzelbeschreibungs-Nr 'Schütz brummfrei nach DIN EN
61095 (VDE 0637-3) mit Kontaktstellungsanzeige durch
Anzeigefenster, integriertes Beschriftungsfeld und
geeignet zum nachträglichen Anbau von
Zusatzeinrichtung.".'
Menge: 1,000 St

**1.1.1.410 Installationsschütz 4polig 25A 230V Betätigungsspannung 230VAC 4S**
STLB-Bau 2025-04 054
Installationsschütz DIN EN 61095 (VDE 0637-3), als
Reiheneinbaugerät, Maße DIN 43880, fingersicher DIN EN
50274 (VDE 0660-514), Bemessungsisolationsspannung 500
V AC, 4-polig, zur Montage auf Tragschiene DIN EN
60715 (VDE 0660-520), Bemessungsbetriebsstrom mind. 25
A, Bemessungsbetriebsspannung 230 V AC,
Bemessungsbetätigungsspannung 230 V AC,
Hilfsschalterbaustein 4-polig, Kontaktausführung 4 S,
Ausführung gemäß Einzelbeschreibung,
Einzelbeschreibungs-Nr 'Schütz brummfrei nach DIN EN
61095 (VDE 0637-3) mit Kontaktstellungsanzeige durch
Anzeigefenster, integriertes Beschriftungsfeld und
geeignet zum nachträglichen Anbau von
Zusatzeinrichtung.".'
Menge: 1,000 St

**1.1.1.420 Zusätzliche PE-Reihenklemme 6 mm²**
Zusätzliche PE-Reihenklemme 6 mm² für örtlichen
Potential-Ausgleich.
Menge: 1,000 St

**1.1.1.430 Zusätzliche PE-Reihenklemme 16 mm²**
Zusätzliche PE-Reihenklemme 16 mm² für örtlichen
Potential-Ausgleich.
Menge: 1,000 St

*Hinweis: Elektroverteiltung-Küche*
Elektroverteiltung-Küche

Die Elektroverteilung Pos. 1.1.440. ist als vollständig
bestückter Wandaufbauschrank anzubieten. Der
Wandaufbauschrank ist einschließlich aller
erforderlichen Einbausätze, Hauptleitungsabzweigklemme,
Verdrahtung, Klemmen für abgehende Kabel und Leitungen
sowie sämtlichem erforderlichen Zubehör anzubieten und
aufzubauen.

Typ der Planung:

Hager FP14SN2
+Einbausatz Lasttrennschalter
+Einbausatz für Reiheneinbaugeräte
+Einbausatz für Klemmen
+Schließung Schwenkhebel für Profilhalbzylinder, mit
Profilhalbzylindereinsatz 3-kt

**1.1.1.440 Energie-Schaltgerätekombination Gehäuse Stahl undurchsichtige Tür an Bedienfront abschließbar I 400 A IP44 IK05 EMV B Schrank Wandmontage ortsfest**
STLB-Bau 2025-04 054
Energie-Schaltgerätekombination DIN EN IEC 61439-2
(VDE 0660-600-2), Bedienung durch elektrotechnischen
Laien, Gehäuse aus Stahl, Oberfläche pulverbeschichtet,
RAL-Farbton '9010'

mit undurchsichtiger Tür an Bedienfront, abschließbar,
Schutzklasse II (Isolierung),
Bemessungsstrom I Index nA tiefgestellt '400' A,
Basisschutz gegen elektrischen Schlag, Fehlerschutz
gegen elektrischen Schlag durch Abschaltung,
Innenaufstellung, Schutzart IP 44 DIN EN 60529 (VDE
0470-1), Schutzart IK05 DIN EN 62262 (VDE 0470-100),
Verschmutzungsgrad 2 (mittel) DIN EN 61010-1 (VDE 0411-
1), EMV-Umgebung B Wohnbereiche, Schrankbauform,
Wandmontage,
max. zulässige Aufstellmaße H/B/T in mm '1700x1050x205
mm'

Anlage ortsfest,
Hersteller und Typ '...................................
.................' vom Bieter einzutragen,

Bestückung mit nachstehender Stromkreisausrüstung.
Menge: 1,000 St

**1.1.1.450 Plantasche, Stahlblech, mit Befestigungsschrauben für Türmontage**
Plantasche, Stahlblech, mit Befestigungsschrauben für
Türmontage.

Zum Einbau für angebotenen Schrank.
Menge: 1,000 St

**1.1.1.460 Lasttrennschalter Hauptschalter 3polig AC-23 250A**
STLB-Bau 2025-04 054
Lasttrennschalter DIN EN IEC 60947-3 (VDE 0660-107),
als Hauptschalter, gekapselt, 3-polig, in
Festeinbautechnik, mit Handantrieb, zur Montage auf
Tragschiene DIN EN 60715 (VDE 0660-520),
Gebrauchskategorie AC-23, Bemessungsbetriebsstrom 250
A, Gehäuse aus Kunststoff.
Menge: 1,000 St

**1.1.1.470 Überspannungsschutzgerät Typ2 Reiheneinbau 230/400VAC Nennableitstoßstrom 20kA/Leiter Schutzpegel 2,5kV**
STLB-Bau 2025-04 050
Überspannungsschutzgerät DIN EN 61643-11 (VDE 0675-6-
11), leckstromfrei, Typ 2, Einbauort in
Verteilungsstromkreisen, Modulbauweise aus Basis- und
Schutzmodul, als Reiheneinbaugerät, Maße DIN 43880,
mit Funktionsanzeige, Bemessungsbetriebsspannung 230/
400 V AC, 4+0-Schaltung (L1-PE und L2-PE und L3-PE und
N-PE), Nennableitstoßstrom (8/20) je Leiter mind. 20
kA, Schutzpegel max. 2,5 kV.
Menge: 1,000 St

**1.1.1.480 Sicherungssockel Gr.D02 400VAC 3polig Sicherungseinsatz 63A**
STLB-Bau 2025-04 054
Schaltbarer Sicherungssockel DIN EN IEC 60947-3 (VDE
0660-107), als Reiheneinbaugerät, Maße DIN 43880, mit
Sicherungshalter, bedingter Bemessungskurzschlussstrom
50 kA, fingersicher DIN EN 50274 (VDE 0660-514), zur
Montage auf Tragschiene DIN EN 60715 (VDE 0660-520),
Baugröße D 02, Bemessungsbetriebsspannung 400 V, 3-
polig, mit Sicherungseinsatz, Bemessungsstrom 63 A.
Menge: 13,000 St

**1.1.1.490 Signalleuchte 230VAC 16A einpolig**
STLB-Bau 2025-04 054
Signalleuchte DIN EN 60669-1 (VDE 0632-1) mit Kalotte
und Lampe, als Reiheneinbaugerät, Maße DIN 43880,
fingersicher DIN EN 50274 (VDE 0660-514), zur Montage
auf Tragschiene DIN EN 60715 (VDE 0660-520),
Bemessungsbetriebsspannung 230 V AC, Bemessungsstrom
16 A, einpolig,
Farbton 'grün".'
Menge: 3,000 St

**1.1.1.500 Fehlerstromschutzschalter RCCB TypA unverzögert 40A Fehlerstrom 30mA 3polig+N 400VAC**
STLB-Bau 2025-04 054
Fehlerstromschutzschalter (RCCB) DIN EN 61008-1 (VDE
0664-10), als Reiheneinbaugerät, Maße DIN 43880,
fingersicher DIN EN 50274 (VDE 0660-514), Typ A
pulsstromsensitiv, Auslösung unverzögert,
Bemessungsstrom 40 A, Bemessungsfehlerstrom 30 mA, 3-
polig + N, 400 V AC, Kurzschlussfestigkeit 6 kA,
stoßstromfest bis 250 A, mit Handbetätigung.
Menge: 5,000 St

**1.1.1.510 Fehlerstromschutzschalter RCCB TypA unverzögert 63A Fehlerstrom 30mA 3polig+N 400VAC**
STLB-Bau 2025-04 054
Fehlerstromschutzschalter (RCCB) DIN EN 61008-1 (VDE
0664-10), als Reiheneinbaugerät, Maße DIN 43880,
fingersicher DIN EN 50274 (VDE 0660-514), Typ A
pulsstromsensitiv, Auslösung unverzögert,
Bemessungsstrom 63 A, Bemessungsfehlerstrom 30 mA, 3-
polig + N, 400 V AC, Kurzschlussfestigkeit 6 kA,
stoßstromfest bis 250 A, mit Handbetätigung.
Menge: 2,000 St

**1.1.1.520 Fehlerstromschutzschalter RCBO TypA unverzögert Charakter.B 16A Fehlerstrom 30mA einpolig+N 230VAC**
STLB-Bau 2025-04 054
Fehlerstromschutzschalter mit Überstromschutz (RCBO)
DIN EN 61009-1 (VDE 0664-20), als Reiheneinbaugerät,
Maße DIN 43880, fingersicher DIN EN 50274 (VDE 0660-
514), Typ A pulsstromsensitiv, Auslösung unverzögert,
Auslösecharakteristik B, DIN EN 60898-1 (VDE 0641-11),
Bemessungsstrom 16 A, Bemessungsfehlerstrom 30 mA,
einpolig + N, 230 V AC, Kurzschlussfestigkeit 6 kA,
stoßstromfest bis 250 A, mit Handbetätigung.
Menge: 7,000 St

**1.1.1.530 Leitungsschutzschalter 230/400VAC Ausschaltvermögen 6kA einpolig Charakter.B 10A**
STLB-Bau 2025-04 054
Leitungsschutzschalter DIN EN 60898-1 (VDE 0641-11),
als Reiheneinbaugerät, Maße DIN 43880, fingersicher
DIN EN 50274 (VDE 0660-514),
Bemessungsbetriebsspannung 230/400 V AC,
Bemessungsausschaltvermögen 6 kA, einpolig,
Auslösecharakteristik B, Bemessungsstrom 10 A.
Menge: 17,000 St

**1.1.1.540 Leitungsschutzschalter 230/400VAC Ausschaltvermögen 6kA einpolig Charakter.B 16A**
STLB-Bau 2025-04 054
Leitungsschutzschalter DIN EN 60898-1 (VDE 0641-11),
als Reiheneinbaugerät, Maße DIN 43880, fingersicher
DIN EN 50274 (VDE 0660-514),
Bemessungsbetriebsspannung 230/400 V AC,
Bemessungsausschaltvermögen 6 kA, einpolig,
Auslösecharakteristik B, Bemessungsstrom 16 A.
Menge: 23,000 St

**1.1.1.550 Leitungsschutzschalter 230/400VAC Ausschaltvermögen 6kA 3polig Charakter.B 16A**
STLB-Bau 2025-04 054
Leitungsschutzschalter DIN EN 60898-1 (VDE 0641-11),
als Reiheneinbaugerät, Maße DIN 43880, fingersicher
DIN EN 50274 (VDE 0660-514),
Bemessungsbetriebsspannung 230/400 V AC,
Bemessungsausschaltvermögen 6 kA, 3-polig,
Auslösecharakteristik B, Bemessungsstrom 16 A.
Menge: 8,000 St

**1.1.1.560 Leitungsschutzschalter 230/400VAC Ausschaltvermögen 6kA 3polig Charakter.B 20A**
STLB-Bau 2025-04 054
Leitungsschutzschalter DIN EN 60898-1 (VDE 0641-11),
als Reiheneinbaugerät, Maße DIN 43880, fingersicher
DIN EN 50274 (VDE 0660-514),
Bemessungsbetriebsspannung 230/400 V AC,
Bemessungsausschaltvermögen 6 kA, 3-polig,
Auslösecharakteristik B, Bemessungsstrom 20 A.
Menge: 1,000 St

**1.1.1.570 Leitungsschutzschalter 230/400VAC Ausschaltvermögen 6kA 3polig Charakter.B 32A**
STLB-Bau 2025-04 054
Leitungsschutzschalter DIN EN 60898-1 (VDE 0641-11),
als Reiheneinbaugerät, Maße DIN 43880, fingersicher
DIN EN 50274 (VDE 0660-514),
Bemessungsbetriebsspannung 230/400 V AC,
Bemessungsausschaltvermögen 6 kA, 3-polig,
Auslösecharakteristik B, Bemessungsstrom 32 A.
Menge: 2,000 St

**1.1.1.580 Hilfskontakt, 1S+1Ö, 6A**
Hilfskontakt, 1S+1Ö, 6A  gemäß DIN EN 60898-1, DIN VDE
0641-11 und DIN 43 880,
Berühungsschutz nach DIN VDE 0106-100, Verteilereinbau,
Montage auf Hutschiene,

Technische Daten:

Nennisolationsspannung: 230/400V AC
Nennstrom:  6A
Abmessung:  0,5 PLE
Anschlussart:  Schraubanschluss
Kontaktart:  1 Öffner + 1 Schließer
Menge: 12,000 St

**1.1.1.590 Dreiphasen-Wächter Tragschiene**
STLB-Bau 2025-04 059
Dreiphasen-Wächter, Schaltschwellen DIN VDE 0100-560
(VDE 0100-560), für Sicherheitsbeleuchtungsanlage, mit
Kontaktausgang 1 S, Ruhestromprinzip, Montage auf
Tragschiene DIN EN 60715 (VDE 0660-520), Ausführung
gemäß Einzelbeschreibung,
Einzelbeschreibungs-Nr 'Geeignet für Anlagen mit
Notstromversorung und Sicherheitsbeleuchtung nach DIN
VDE 0108-0100 und DIN VDE 0100-718.  Mit Testfunktion
zur Simulation der Unterspannungsauslösung. Mit LED-
Signalisierung.".'
Menge: 1,000 St

**1.1.1.600 Leistungsschütz 3polig AC-1 45kW 230V Betätigungsspannung 230VAC 1S 1Ö**
STLB-Bau 2025-04 054
Leistungsschütz DIN EN IEC 60947-4-1 (VDE 0660-102),
Bemessungsisolationsspannung 690 V AC, 3-polig, zur
Montage auf Tragschiene DIN EN 60715 (VDE 0660-520),
Gebrauchskategorie AC-1, Bemessungsbetriebsleistung 45
kW, Bemessungsbetriebsspannung 230 V AC,
Bemessungsbetätigungsspannung 230 V AC,
Hilfsschalterbaustein 2-polig, Kontaktausführung 1 S
und 1 Ö, Ausführung gemäß Einzelbeschreibung,
Einzelbeschreibungs-Nr 'Für Not-Aus-Schaltung".'
Menge: 5,000 St

**1.1.1.610 Buchse dienstneutral Kat.6A**
STLB-Bau 2025-04 061
Buchse, dienstneutral, RJ45 DIN EN 60603-7-51 (VDE
0687-603-7-51), Kategorie 6 Index A tiefgestellt DIN
EN 50173-1 (VDE 0800-173-1), Ausführung gemäß
Einzelbeschreibung,
Einzelbeschreibungs-Nr 'Buchse bestehend aus RJ 45-
Modul und Hutschienenträger, nach DIN EN 60603-7-3.
Selbstschneidende Kontakte. Norm-Farbencode EIA/TIA
568 A u. B, Steckverbindung RJ 45, Kategorie 6 STP.".'
Menge: 2,000 St

**1.1.1.620 Zusätzliche PE-Reihenklemme 6 mm²**
Zusätzliche PE-Reihenklemme 6 mm² für örtlichen
Potential-Ausgleich.
Menge: 1,000 St

**1.1.1.630 Zusätzliche PE-Reihenklemme 16 mm²**
Zusätzliche PE-Reihenklemme 16 mm² für örtlichen
Potential-Ausgleich.
Menge: 1,000 St

*Hinweis: Elektroverteilung-OG*
Elektroverteilung-OG

Die Elektroverteilung-OG, Position 1.1.640. ist als
vollständig bestückter Komplettschrank anzubieten. Die
Elektroverteilung ist mit passenden
Berührungsschutzabdeckungen, einschließlich
Hauptleitungsabzweigklemme, Verdrahtung, Klemmen für
abgehende Kabel und Leitungen sowie sämtlichem
erforderlichen Zubehör anzubieten und aufzubauen.

Typ der Planung:

Hager FWB64N
+Schließung Schwenkhebel für Profilhalbzylinder, mit
Profilhalbzylindereinsatz 3-kt

*Hinweis: Hinweis*
Hinweis

Die angebotene Position 1.11.10 und Position 1.11.80
(Motorsteuereinheit 6-fach, 2 Stück + Zentrale
Steuereinheit, 1 Stück) ist für die Elektroverteilung
(Position 1.1.640.) erforderlich, wird aber im Titel
Sonnenschutzanlage  aufgeführt und abgerechnet.

Der benötigte Platzbedarf für die Motorsteuereinheiten
6-fach und Zentrale Steuereinheit ist im angebotenen
Elektroverteiler zu berücksichtigen einschließlich
Verdrahtung, Klemmen für abgehende Kabel und Leitungen.

**1.1.1.640 Installationsverteiler Gehäuse Stahl undurchsichtige Tür an Bedienfront abschließbar U 400 V I 125 A Innenaufstellung IP44 IK09 geschlossen Wandmontage**
STLB-Bau 2025-04 054
Installationsverteiler DIN EN 61439-3 (VDE 0660-600-3),
U Index e tiefgestellt kleiner gleich 300 V AC gegen
Erde, Bedienung durch elektrotechnischen Laien,
Gehäuse aus Stahl, Oberfläche pulverbeschichtet, mit
undurchsichtiger Tür an Bedienfront, abschließbar,
Schutzklasse II (Isolierung),
Bemessungsspannung U Index e tiefgestellt '400' V,
Bemessungsstrom I Index nA tiefgestellt '125' A,
Basisschutz gegen elektrischen Schlag, Fehlerschutz
gegen elektrischen Schlag durch Abschaltung,
Innenaufstellung, Schutzart IP 44 DIN EN 60529 (VDE
0470-1), Schutzart IK09 DIN EN 62262 (VDE 0470-100),
Verschmutzungsgrad 2 (mittel) DIN EN 61010-1 (VDE 0411-
1), EMV-Umgebung B Wohnbereiche, geschlossene Bauform,
Wandmontage, Ausführung gemäß Einzelbeschreibung,
Einzelbeschreibungs-Nr 'Anzahl der Felder: 4 ; Anzahl
der Reihen/Schienen: 18  (oberste zwei Reihen für
Klemmen); Anzahl der Module/TE: 192'

Hersteller und Typ '...................................
.................' vom Bieter einzutragen,

max. zulässige Aufstellmaße H/B/T in mm '950x1050x165".'
Menge: 1,000 St

**1.1.1.650 Kabelrangierkanal, 4-feldig, aufsteckbar**
Kabelrangierkanal, 4-feldig, aufsteckbar,
HxBxT: 176x1050x135 mm, RAL9010,
als Übergang zwischen verlegten Leitungen oder
Installationskanälen und Verteilerschränke.
Rangierkanal bestehend aus Kanalprofil mit
Sollbruchstellen zum Ausklinken für Installationskanäle
für Tiefe 40, 50 und 60 mm. Steckbare und verschiebbare
Profilhalter mit Putzausgleich, mit Rastnasen für
Verteilerschränke IP44/55 mit Tiefe 150 und 205 mm.
Zwei Profilhalter für Schränke bis Feldbreite 800 mm
sowie drei Profilhaltern bis Feldbreite 1300 mm.
Aufsteckbare Endkappen für links und rechts sind zu
verschließen.
Menge: 1,000 St

**1.1.1.660 Plantasche, Stahlblech, mit Befestigungsschrauben für Türmontage**
Plantasche, Stahlblech, mit Befestigungsschrauben für
Türmontage.

Zum Einbau für angebotenen Schrank.
Menge: 1,000 St

**1.1.1.670 Ausschalter Hauptschalter 400VAC 63A 3polig**
STLB-Bau 2025-04 054
Ausschalter DIN EN 60669-1 (VDE 0632-1), als
Reiheneinbaugerät, Maße DIN 43880, fingersicher DIN EN
50274 (VDE 0660-514), als Hauptschalter, zur Montage
auf Tragschiene DIN EN 60715 (VDE 0660-520),
Bemessungsbetriebsspannung 400 V AC, Bemessungsstrom
63 A, 3-polig, Ausführung gemäß Einzelbeschreibung,
Einzelbeschreibungs-Nr 'Ausschalter sperrbar,
plombierbar oder abschließbar.
".'
Menge: 1,000 St

**1.1.1.680 Überspannungsschutzgerät Typ2 Reiheneinbau 230/400VAC Nennableitstoßstrom 20kA/Leiter Schutzpegel 2,5kV**
STLB-Bau 2025-04 050
Überspannungsschutzgerät DIN EN 61643-11 (VDE 0675-6-
11), leckstromfrei, Typ 2, Einbauort in
Verteilungsstromkreisen, Modulbauweise aus Basis- und
Schutzmodul, als Reiheneinbaugerät, Maße DIN 43880,
mit Funktionsanzeige, Bemessungsbetriebsspannung 230/
400 V AC, 4+0-Schaltung (L1-PE und L2-PE und L3-PE und
N-PE), Nennableitstoßstrom (8/20) je Leiter mind. 20
kA, Schutzpegel max. 2,5 kV.
Menge: 1,000 St

**1.1.1.690 Sicherungssockel Gr.D02 400VAC 3polig Sicherungseinsatz 63A**
STLB-Bau 2025-04 054
Schaltbarer Sicherungssockel DIN EN IEC 60947-3 (VDE
0660-107), als Reiheneinbaugerät, Maße DIN 43880, mit
Sicherungshalter, bedingter Bemessungskurzschlussstrom
50 kA, fingersicher DIN EN 50274 (VDE 0660-514), zur
Montage auf Tragschiene DIN EN 60715 (VDE 0660-520),
Baugröße D 02, Bemessungsbetriebsspannung 400 V, 3-
polig, mit Sicherungseinsatz, Bemessungsstrom 63 A.
Menge: 2,000 St

**1.1.1.700 Signalleuchte 230VAC 16A einpolig**
STLB-Bau 2025-04 054
Signalleuchte DIN EN 60669-1 (VDE 0632-1) mit Kalotte
und Lampe, als Reiheneinbaugerät, Maße DIN 43880,
fingersicher DIN EN 50274 (VDE 0660-514), zur Montage
auf Tragschiene DIN EN 60715 (VDE 0660-520),
Bemessungsbetriebsspannung 230 V AC, Bemessungsstrom
16 A, einpolig,
Farbton 'grün".'
Menge: 3,000 St

**1.1.1.710 Fehlerstromschutzschalter RCCB TypA unverzögert 40A Fehlerstrom 30mA 3polig+N 400VAC**
STLB-Bau 2025-04 054
Fehlerstromschutzschalter (RCCB) DIN EN 61008-1 (VDE
0664-10), als Reiheneinbaugerät, Maße DIN 43880,
fingersicher DIN EN 50274 (VDE 0660-514), Typ A
pulsstromsensitiv, Auslösung unverzögert,
Bemessungsstrom 40 A, Bemessungsfehlerstrom 30 mA, 3-
polig + N, 400 V AC, Kurzschlussfestigkeit 6 kA,
stoßstromfest bis 250 A, mit Handbetätigung.
Menge: 4,000 St

**1.1.1.720 Fehlerstromschutzschalter RCBO TypA unverzögert Charakter.B 16A Fehlerstrom 30mA einpolig+N 230VAC**
STLB-Bau 2025-04 054
Fehlerstromschutzschalter mit Überstromschutz (RCBO)
DIN EN 61009-1 (VDE 0664-20), als Reiheneinbaugerät,
Maße DIN 43880, fingersicher DIN EN 50274 (VDE 0660-
514), Typ A pulsstromsensitiv, Auslösung unverzögert,
Auslösecharakteristik B, DIN EN 60898-1 (VDE 0641-11),
Bemessungsstrom 16 A, Bemessungsfehlerstrom 30 mA,
einpolig + N, 230 V AC, Kurzschlussfestigkeit 6 kA,
stoßstromfest bis 250 A, mit Handbetätigung.
Menge: 6,000 St

**1.1.1.730 Leitungsschutzschalter 230/400VAC Ausschaltvermögen 6kA einpolig Charakter.B 10A**
STLB-Bau 2025-04 054
Leitungsschutzschalter DIN EN 60898-1 (VDE 0641-11),
als Reiheneinbaugerät, Maße DIN 43880, fingersicher
DIN EN 50274 (VDE 0660-514),
Bemessungsbetriebsspannung 230/400 V AC,
Bemessungsausschaltvermögen 6 kA, einpolig,
Auslösecharakteristik B, Bemessungsstrom 10 A.
Menge: 27,000 St

**1.1.1.740 Leitungsschutzschalter 230/400VAC Ausschaltvermögen 6kA einpolig Charakter.B 16A**
STLB-Bau 2025-04 054
Leitungsschutzschalter DIN EN 60898-1 (VDE 0641-11),
als Reiheneinbaugerät, Maße DIN 43880, fingersicher
DIN EN 50274 (VDE 0660-514),
Bemessungsbetriebsspannung 230/400 V AC,
Bemessungsausschaltvermögen 6 kA, einpolig,
Auslösecharakteristik B, Bemessungsstrom 16 A.
Menge: 14,000 St

**1.1.1.750 Leitungsschutzschalter 230/400VAC Ausschaltvermögen 6kA 3polig Charakter.B 16A**
STLB-Bau 2025-04 054
Leitungsschutzschalter DIN EN 60898-1 (VDE 0641-11),
als Reiheneinbaugerät, Maße DIN 43880, fingersicher
DIN EN 50274 (VDE 0660-514),
Bemessungsbetriebsspannung 230/400 V AC,
Bemessungsausschaltvermögen 6 kA, 3-polig,
Auslösecharakteristik B, Bemessungsstrom 16 A.
Menge: 1,000 St

**1.1.1.760 Hilfskontakt, 1S+1Ö, 6A**
Hilfskontakt, 1S+1Ö, 6A  gemäß DIN EN 60898-1, DIN VDE
0641-11 und DIN 43 880,
Berühungsschutz nach DIN VDE 0106-100, Verteilereinbau,
Montage auf Hutschiene,

Technische Daten:

Nennisolationsspannung: 230/400V AC
Nennstrom:  6A
Abmessung:  0,5 PLE
Anschlussart:  Schraubanschluss
Kontaktart:  1 Öffner + 1 Schließer
Menge: 15,000 St

**1.1.1.770 Dreiphasen-Wächter Tragschiene**
STLB-Bau 2025-04 059
Dreiphasen-Wächter, Schaltschwellen DIN VDE 0100-560
(VDE 0100-560), für Sicherheitsbeleuchtungsanlage, mit
Kontaktausgang 1 S, Ruhestromprinzip, Montage auf
Tragschiene DIN EN 60715 (VDE 0660-520), Ausführung
gemäß Einzelbeschreibung,
Einzelbeschreibungs-Nr 'Geeignet für Anlagen mit
Notstromversorung und Sicherheitsbeleuchtung nach DIN
VDE 0108-0100 und DIN VDE 0100-718.  Mit Testfunktion
zur Simulation der Unterspannungsauslösung. Mit LED-
Signalisierung.".'
Menge: 1,000 St

**1.1.1.780 Digitale Zeitschaltuhr 230V Gangreserve 6Jahre Jahresprogramm Astro- Funktion 2Kanäle 2W 10A Schaltabstand 1Min**
STLB-Bau 2025-04 054
Digitale Zeitschaltuhr, als Reiheneinbaugerät, Maße
DIN 43880, fingersicher DIN EN 50274 (VDE 0660-514),
zur Montage auf Tragschiene DIN EN 60715 (VDE 0660-520)
, Bemessungsbetriebsspannung 230 V AC, mit Gangreserve
6 Jahre, mit Jahresprogramm, mit Astroprogrammfunktion,
mind. 2 Kanäle, mit 2 W, Belastbarkeit 10 A, 230 V AC,
min. Schaltabstand 1 min, Ausführung gemäß
Einzelbeschreibung,
Einzelbeschreibungs-Nr 'Nutzbar als Tages-, Wochen,-
Jahres- und Astro-Uhr zusätzlich mit integrierter
Dämmerungsschalterfunktion. Automatische Sommer-/
Winterzeitumstellung, Feiertags- und Schulferienzeiten
ortsabhängig auswählbar.

Programmierung durchführen nach Angabe Bauherr.".'
Menge: 1,000 St

**1.1.1.790 Dämmerungsschalterfunktion als Helligkeits-Aufbaufühler**
Dämmerungsschalterfunktion für die angebotene Digitale
Zeitschaltuhr Pos.1.1.780., Ausführung als Helligkeits-
Aufbaufühler.
Menge: 1,000 St

**1.1.1.800 Installationsschütz 2polig 25A 230V Betätigungsspannung 230VAC 2S**
STLB-Bau 2025-04 054
Installationsschütz DIN EN 61095 (VDE 0637-3), als
Reiheneinbaugerät, Maße DIN 43880, fingersicher DIN EN
50274 (VDE 0660-514), Bemessungsisolationsspannung 400
V AC, 2-polig, zur Montage auf Tragschiene DIN EN
60715 (VDE 0660-520), Bemessungsbetriebsstrom mind. 25
A, Bemessungsbetriebsspannung 230 V AC,
Bemessungsbetätigungsspannung 230 V AC,
Hilfsschalterbaustein 2-polig, Kontaktausführung 2 S,
Ausführung gemäß Einzelbeschreibung,
Einzelbeschreibungs-Nr 'Schütz brummfrei nach DIN EN
61095 (VDE 0637-3) mit Kontaktstellungsanzeige durch
Anzeigefenster, integriertes Beschriftungsfeld und
geeignet zum nachträglichen Anbau von
Zusatzeinrichtung.".'
Menge: 2,000 St

**1.1.1.810 Zusätzliche PE-Reihenklemme 6 mm²**
Zusätzliche PE-Reihenklemme 6 mm² für örtlichen
Potential-Ausgleich.
Menge: 1,000 St

**1.1.1.820 Zusätzliche PE-Reihenklemme 16 mm²**
Zusätzliche PE-Reihenklemme 16 mm² für örtlichen
Potential-Ausgleich.
Menge: 1,000 St

*Hinweis: Zählerschrank für PV-Anlage*
Zählerschrank für PV-Anlage

Der Zählerschrank für die PV-Anlage, Position 1.1.830.
ist als vollständig bestückter Komplettschrank
anzubieten. Der Zählerschrank ist mit passenden
Berührungsschutzabdeckungen, einschließlich
Hauptleitungsabzweigklemme, Verdrahtung, Zähler
Verdrahtung mit 16mm², Klemmen für abgehende Kabel und
Leitungen sowie sämtlichem erforderlichen Zubehör
anzubieten und aufzubauen.

Typ der Planung:

Hager ZB323N16
+Schließung Schwenkhebel für Profilhalbzylinder, mit
Profilhalbzylindereinsatz 3-kt

*Hinweis: Zählerschrank*
Zählerschrank
Der Zählerschrank für die PV-Anlage ist so
bereitzustellen und fachgerecht zu installieren, der
den Vorgaben der Netzgesellschaft für den Anschluss
einer PV-Anlage im Netzgebiet Bonn entspricht. Die
Montageplanung ist dem Netzbetreiber zur Freigabe
vorzulegen. Die Beantragung vom Zähler und Montage der
Zähler erfolgt über die Stadtwerke Bonn, welche die PV-
Anlage errichten.

**1.1.1.830 Zählerschrank AP IP3X 2Einbaufelder 1Zählerplatz**
STLB-Bau 2025-04 054
Zählerschrank DIN VDE 0603-1 (VDE 0603-1) und DIN VDE
0603-2-1 (VDE 0603-2-1), aus glasfaserverstärktem
Polyester, einstöckig, mit Tragschienen DIN EN 60715
(VDE 0660-520), Berührungsschutzabdeckungen,
Blindabdeckungen für Reserveplätze,
Stromkreiskennzeichnung je Gerät, einschl. Kabel-/
Leitungseinführungen, Schutzklasse II, für
Aufputzmontage, Schutzart IP 3X DIN EN 60529 (VDE 0470-
1), mit 2 Einbaufeldern, mit einem Zählerplatz, für
elektronische Haushaltszähler, komplett ausgebaut nach
den Technischen Anschlussbedingungen (TAB) des
zuständigen Netzbetreibers, einschl. Abschlusspunkt
Zählerplatz (APZ) DIN VDE 0603-1 (VDE 0603-1), unterer
Anschlussraum mit Sammelschienensystem 5-polig, 250 A,
mit 4 REG-Verteilerfeldern, mit einem
Kommunikationsfeld, Ausführung gemäß
Einzelbeschreibung,
Einzelbeschreibungs-Nr 'HxBxT = 1100x550x205 mm".'
Menge: 1,000 St

**1.1.1.840 Plantasche, Stahlblech, mit Befestigungsschrauben für Türmontage**
Plantasche, Stahlblech, mit Befestigungsschrauben für
Türmontage.

Zum Einbau für angebotenen Schrank.
Menge: 1,000 St

**1.1.1.850 BKE-Datenschnittstelle, 1Mbit, Länge 450 mm**
BKE-Datenschnittstelle, 1Mbit, Länge 450 mm

Schutzart:  IP30
Länge der Leitung: 400 mm
Maximale Stromstärke: 100 mA
Betriebstemperatur: -25 bis 70 °C
Lagerungstemperatur: -25 bis 70 °C
Anschlussart:  RJ12

Ausführung wie:

Fabrikat: Hager

Typ:  EHZ001K
der Planung

oder gleichwertig

angeboten:

Fabrikat: "....................................."

Typ:  "....................................."
Menge: 1,000 St

**1.1.1.860 Einspeiseadapter bis 25 mm²**
Einspeiseadapter bis 25 mm²

Sammelschienenhöhe:  12 mm
Sammelschienenabstand:  40 mm
Sammelschienendicke:  5 mm
Anschlussquerschnitt bei starrem Leiter:  1 - 25 mm²
Höhe installiertes Produkt:  201 mm
Breite installiertes Produkt:  23 mm
Tiefe installiertes Produkt:  50 mm
Nennstrom:  125 A
Werkstoff:  Materialmix

Ausführung wie:

Fabrikat: Hager

Typ:  K96ESA5
der Planung

oder gleichwertig

angeboten:

Fabrikat: "....................................."

Typ:  "....................................."
Menge: 1,000 St

**1.1.1.870 3-Fach Steckdose für APZ-Raum**
Schuko-Steckdose, 3-fach drehbar, geschraubt,
Hutschienenmontage, vorverdrahtete Schutzkontaktsteckdose 3-fach mit erhöhtem Berührungsschutz mit
Anschlussgehäuse für Leitungsanschluss über
Steckklemmen 1,5 - 2,5 mm².
Drei voneinander unabhängige Steckdosentöpfe um 90°
drehbar. Zur Schnellbefestigung in Verteilerschränken
für DIN-Hutschiene oder Montageplatten.
Für die Schutzklasse II (schutzisoliert) sind
Euroadapter einzustecken.

Höhe installiertes Produkt:  50 mm
Breite installiertes Produkt:  250 mm
Tiefe installiertes Produkt:  45 mm
Anschlussart:  Federzug-Anschluss
Farbe:  reinweiß RAL 9010

Ausführung wie:

Fabrikat: Hager

Typ:  VZ00AS+VZ00EA
der Planung

oder gleichwertig

angeboten:

Fabrikat: "....................................."

Typ:  "....................................."
Menge: 1,000 St

**1.1.1.880 Multimedia-Gerätehalter**
Multimedia-Halter, weiß, 2-fach, Kunststoff, für
Montageplatten, einschließlich Befestigungssatz.

Höhe installiertes Produkt: 123 mm
Breite installiertes Produkt: 25 mm
Tiefe installiertes Produkt: 55 mm
Länge:  55 mm

Ausführung wie:

Fabrikat: Hager

Typ:  VZ02MM
der Planung

oder gleichwertig

angeboten:

Fabrikat: "....................................."

Typ:  "....................................."
Menge: 1,000 St

**1.1.1.890 RJ45-Buchse in Patch/Patch Ausführung**
RJ45-Buchse in Patch/Patch Ausführung.

Ausführung wie:

Fabrikat: Hager

Typ:  ZZ45WAN2PP
der Planung

oder gleichwertig

angeboten:

Fabrikat: "....................................."

Typ:  "....................................."
Menge: 2,000 St

**1.1.1.900 Patch-Leitung mit 2xRJ45 Stecker**
Patch-Leitung mit 2xRJ45 Stecker um die Verbindung
herzustellen zwischen den beiden RJ45-Buchsen vom Raum
für Zusatzanwendungen zum APZ.
Menge: 1,000 St

**1.1.1.910 Isolierschlauch für Datenleitung, 1500 mm, für RJ45-Modul**
Isolationsschlauch für Datenleitung für RJ45-Modul.

Werkstoff:  PVC
Breite installiertes Produkt: 10 mm
Isolationsspannung:  14 kV
Länge:  1500 mm
Anschlussart:  RJ45 Steckverbinder oder  Klemme
ohne Schraube

Ausführung wie:

Fabrikat: Hager

Typ:  ZZ45DS1500
der Planung

oder gleichwertig

angeboten:

Fabrikat: "....................................."

Typ:  "....................................."
Menge: 1,000 St

**1.1.1.920 Hauptleitungsschutzschalter 230/400VAC Ausschaltvermögen 25kA Gr.6 3polig Charakter.E 32-35A**
STLB-Bau 2025-04 054
Selektiver Hauptleitungsschutzschalter DIN VDE 0641-21
(VDE 0641-21), fingersicher DIN EN 50274 (VDE 0660-514)
,
Bemessungsbetriebsspannung 230/400 V AC,
Bemessungsisolationsspannung 690 V,
Bemessungsausschaltvermögen 25 kA,
Stoßspannungsfestigkeit 8 kV (2000 m) mit
Sternkennzeichnung, Baugröße 6, mit
Sammelschienenadapter für Sammelschienen, 3-polig,
Auslösecharakteristik E, Bemessungsstrom 32 bis 35 A.
Menge: 1,000 St

**1.1.1.930 Überspannungsschutzgerät Typ1/2/3 f.Sammelschienensystem 40mm Nennableitstoßstrom 20kA/Leiter TN-S-System 7,5kA/Pol 30kA N-PE Schutzpegel 1,5kV**
STLB-Bau 2025-04 050
Überspannungsschutzgerät DIN EN 61643-11 (VDE 0675-6-
11), Typ 1, 2 und 3, Einbauort in
Verteilungsstromkreisen, als Einbaugerät für
Sammelschienensystem 40 mm, Maße DIN VDE 0603-1 (VDE
0603-1), DIN VDE 0603-2-1 (VDE 0603-2-1),
Nennableitstoßstrom (8/20) je Leiter mind. 20 kA, für
TN-S-System mit Schutzschaltung DIN VDE 0100-534,
Blitzstoßstrom (10/350) mind. 7,5 kA je Pol,
Blitzstoßstrom (10/350) zwischen N und PE mind. 30 kA,
Folgestromlöschfähigkeit mind. 25 kA effektiv,
Schutzpegel max. 1,5 kV, Montage auf Sammelschiene,
Ausführung gemäß Einzelbeschreibung,
Einzelbeschreibungs-Nr 'Zum Einsatz im
Vorzählerbereich gemäß VDE-AR-N 4100 und inkl. 2 x 230
V Spannungsversorgung (N und L) für das intelligente
Messsystem, Integrierte wechselbare
Geräteschutzsicherung 6,3 A flink mit 25 kA
Ausschaltvermögen.".'
Menge: 1,000 St

**1.1.1.940 Kabelbaum für Kombiableiter**
Kabelbaum für Kombiableiter mit Spannungsabgriff zur
Versorgung von Raum für Zusatzanwendung (RfZ) und APZ.
Menge: 2,000 St

**1.1.1.950 Ausschalter Hauptschalter 400VAC 63A 3polig**
STLB-Bau 2025-04 054
Ausschalter DIN EN 60669-1 (VDE 0632-1), als
Reiheneinbaugerät, Maße DIN 43880, fingersicher DIN EN
50274 (VDE 0660-514), als Hauptschalter, zur Montage
auf Tragschiene DIN EN 60715 (VDE 0660-520),
Bemessungsbetriebsspannung 400 V AC, Bemessungsstrom
63 A, 3-polig, Ausführung gemäß Einzelbeschreibung,
Einzelbeschreibungs-Nr 'Ausschalter sperrbar,
plombierbar oder abschließbar.
".'
Menge: 1,000 St

**1.1.1.960 Sicherungssockel Gr.D02 400VAC 3polig Sicherungseinsatz 63A**
STLB-Bau 2025-04 054
Schaltbarer Sicherungssockel DIN EN IEC 60947-3 (VDE
0660-107), als Reiheneinbaugerät, Maße DIN 43880, mit
Sicherungshalter, bedingter Bemessungskurzschlussstrom
50 kA, fingersicher DIN EN 50274 (VDE 0660-514), zur
Montage auf Tragschiene DIN EN 60715 (VDE 0660-520),
Baugröße D 02, Bemessungsbetriebsspannung 400 V, 3-
polig, mit Sicherungseinsatz, Bemessungsstrom 63 A.
Menge: 2,000 St

**1.1.1.970 Zusätzliche PE-Reihenklemme 6 mm²**
Zusätzliche PE-Reihenklemme 6 mm² für örtlichen
Potential-Ausgleich.
Menge: 1,000 St

**1.1.1.980 Zusätzliche PE-Reihenklemme 16 mm²**
Zusätzliche PE-Reihenklemme 16 mm² für örtlichen
Potential-Ausgleich.
Menge: 1,000 St

*Hinweis: Auf Putz Gehäuse mit Überspannungsschutz für Neubau*
Auf Putz Gehäuse mit Überspannungsschutz für Neubau
Mensa
Auf Putz Gehäuse in Trakt E, zur Aufnahme vom Kombi-
Ableiter, zwischen Trakt E und Neubau Mensa, mit einem
NH-Lasttrennschalter NH2, dient zur Vorsicherung für
den Kombi-Ableiter.

**1.1.1.990 Auf Putz Gehäuse mit Sammelschienen 5-polig**
Auf Putz Gehäuse in Kastenbauform nach IEC 61439 -2 für
Wandaufbau. Gehäuse zur Montage im Freien geeignet.
Kastenunterteile und -deckel aus schlagfestem
Polycarbonat, halogen- und silikonfrei, Deckel
transparent mit Schnellverschlüssen für
Werkzeugbetätigung.
Sammelschienen 5polig, N-Leiter mit gleicher
Stromtragfähigkeit wie die Außenleiter.
Bemessungsstrom der Sammelschiene 400 A.

Schutzmaßnahme:  Schutzisoliert (Schutzklasse II).
Schutzart:  IP 65 nach DIN EN 60 529.
Abmessungen HxBxT:  600 x 900 x 170 mm

Anzahl der Kabeleinführung:
4x NYCWY 4x120/70 mm²
4x NYCWY 4x120/70 mm²
1x NHXMH-J 1x16RM

Zur Aufnahme für:
- Angebotenen Kombi-Ableiter 230/400 V
- Angebotenen NH-Lasttrennschalter NH2

Einschließlich Zubehör wie:
- 4x Anbauflansch 2 x Ø 30 bis 72, als Kabeleinschub,
IP 54,
mit Stufenstutzen
- Anbau-Kabelstutzen
- Montageplatten
- Tragschienen/Hutschienen
- Sammelschienenverbinder
- Sammelschienenklemmen bis 120mm²
- Klemmen
- Zusätzlich zwei Schutzleiterklemmen bis 70mm²
- Verdrahtungsmaterial
- etc.

Ausführung wie:

Leit-Fabrikat: Hensel

Typ:  Mi 6855 + Mi 6458 + Zubehör
der Planung

oder gleichwertig

angeboten:

Fabrikat: "....................................."

Typ:  "....................................."
Menge: 1,000 St

**1.1.1.1000 Überspannungsschutzgerät Typ1/2 Reiheneinbau 230/400VAC Nennableitstoßstrom 20kA/Leiter TN-S-System 100kA/Pol 100kA N-PE Schutzpegel 1,5kV**
STLB-Bau 2025-04 050
Überspannungsschutzgerät DIN EN 61643-11 (VDE 0675-6-
11), Typ 1 und 2, Einbauort in Verteilungsstromkreisen,
als Reiheneinbaugerät, Maße DIN 43880, mit
Funktionsanzeige und potentialfreiem Kontakt für
Fernanzeige, Bemessungsbetriebsspannung 230/400 V AC,
Nennableitstoßstrom (8/20) je Leiter mind. 20 kA, für
TN-S-System mit Schutzschaltung DIN VDE 0100-534,
Blitzstoßstrom (10/350) mind. 100 kA je Pol,
Blitzstoßstrom (10/350) zwischen N und PE mind. 100 kA,
Folgestromlöschfähigkeit mind. 50 kA effektiv,
Schutzpegel max. 1,5 kV.
Menge: 1,000 St

**1.1.1.1010 NH-Sicherungslasttrennschalter TrennerBF 400VAC AC-22 Gr.2 3polig NH- Sicherungseinsatz 400A**
STLB-Bau 2025-04 054
NH-Sicherungslasttrennschalter in Trennerbauform DIN
EN IEC 60947-3 (VDE 0660-107), bedingter
Bemessungskurzschlussstrom 100 kA, fingersicher DIN EN
50274 (VDE 0660-514), Bemessungsbetriebsspannung 400 V
AC, Gebrauchskategorie AC-22, Baugröße 2,
Einfachunterbrechung, 3-polig, zur Montage auf
Sammelschiene, Schienenmittenabstand 60 mm, mit NH-
Sicherungseinsatz, Bemessungsstrom 400 A.
Menge: 1,000 St

*Hinweis: Verteilerkasten mit Überspannungsschutz für Telefonie*
Verteilerkasten mit Überspannungsschutz für Telefonie

Der Verteilerkasten dient der geordneten Anbindung
zweier Fernmeldeverbindungen im Rahmen der
Gebäudeerschließung. Zum einen wird die bestehende
Telekommunikationsanlage (TK-Anlage) im Trakt E über
ein erdverlegtes Fernmeldekabel 10x2x0,8 mit dem Neubau
verbunden. Zum anderen erfolgt über eine weitere
Leitung, auch ein erdverlegtes Fernmeldekabel 10x2x0,8,
die Verbindung vom Netzgeräte- und Rufsteuergerät
(NGRS) zum APL im Trakt E, um eine Notaufschaltung
sicherzustellen.

Im Verteilerkasten sind sämtliche Kabelzuführungen,
Klemmtechniken und Beschriftungen fachgerecht und
übersichtlich auszuführen. Für beide Leitungen ist ein
geeigneter Überspannungsschutz mit erdfreiem
Potentialschutz vorzusehen, da es sich um symmetrisch
geführte Doppeladern handelt. Die Montage des Schutzes
erfolgt unmittelbar am Gebäudeeintritt- / -austritt
unter Einhaltung der geltenden VDE-Normen sowie den
Herstellervorgaben.

Die Auflegung der Leitungen erfolgt entweder auf LSA-
Leisten mit integriertem Überspannungsschutz oder auf
zugelassene Klemmsysteme. Beide Funktionsbereiche, die
TK-Verbindung sowie die Notaufschaltung, sind im
Verteiler eindeutig zu kennzeichnen und voneinander
getrennt zu führen.

**1.1.1.1020 Verteilerkasten symm. Kunststoff**
STLB-Bau 2025-04 061
Verteilerkasten mit Erdungsanschluss, symmetrisch, aus
Kunststoff, für Anschlussleisten, in löt-, schraub-
und abisolierfreier Technik, für 10 DA,
Anzahl Leisten '4' St, verschließbar und anreihbar,
einschl. systembedingtem Zubehör.
Menge: 2,000 St

**1.1.1.1030 Überspannungsschutzgerät analog 10DA Blitzstrom-Überspannungsableiter Nennableitstoßstrom 2,5kA/Leiter**
STLB-Bau 2025-04 050
Überspannungsschutzgerät für analoge
Übertragungstechnik, für Montage auf LSA-Plus-
Trennleiste, für 10 DA, Blitzstrom- und
Überspannungsableiter Kategorie D1 + C2 + C1 DIN EN
61643-21 (VDE 0845-3-1), erdfreies Potential,
Nennableitstoßstrom (8/20) je Leiter mind. 2,5 kA,
Blitzstoßstrom (10/350) je Leiter mind. 5 kA.
Menge: 4,000 St

*Hinweis: Auf Putz Verteilung für Überspannungsschutzgeräte*
Auf Putz Verteilung für Überspannungsschutzgeräte
Pos. 1.1.1040. dient zur Aufnahme vom angebotenem
Überspannungsschutzgerät (Pos.1.1.1050. und Pos.1.1.
1060).

In die Pos. 1.1.1040. ist mit einzukalkulieren:

Anzahl der Kabeleinführung:
2 x Datenkabel geeignet für Außenbereich
2 x NYY-J 5x1,5 mm²
1 x NYY-J 1x16 mm²

Einschließlich Zubehör (wie Anbau-Kabelstutzen, etc.),
Klemmen und Verdrahtungsmaterial.

**1.1.1.1040 Installationskleinverteiler Gehäuse Kunststoff TE 24 St Innenaufstellung IP3X GP-Gehäuse 2REG-Verteilerfelder**
STLB-Bau 2025-04 054
Installationskleinverteiler DIN EN 60670-24 (VDE 0606-
24), U Index n tiefgestellt kleiner gleich 400 V AC, I
Index n tiefgestellt kleiner gleich 125 A, Bedienung
durch elektrotechnischen Laien, Gehäuse aus Kunststoff,
Anzahl Teilungseinheiten '24' St, Schutzklasse II
(Isolierung), Basisschutz gegen elektrischen Schlag,
Fehlerschutz gegen elektrischen Schlag durch
Abschaltung, Innenaufstellung, Schutzart IP 3X DIN EN
60529 (VDE 0470-1),
Verschmutzungsgrad 2 (mittel) DIN EN 61010-1 (VDE 0411-
1),
EMV-Umgebung A Gewerbe Industrie, Bauform GP -
Universalgehäuse, für Aufputzmontage, mit 2 REG-
Verteilerfeldern.
Menge: 1,000 St

**1.1.1.1050 Überspannungsschutzgerät Typ2 Reiheneinbau 230/400VAC Nennableitstoßstrom 20kA/Leiter Schutzpegel 2,5kV**
STLB-Bau 2025-04 050
Überspannungsschutzgerät DIN EN 61643-11 (VDE 0675-6-
11), leckstromfrei, Typ 2, Einbauort in
Verteilungsstromkreisen, Modulbauweise aus Basis- und
Schutzmodul, als Reiheneinbaugerät, Maße DIN 43880,
mit Funktionsanzeige, Bemessungsbetriebsspannung 230/
400 V AC, 4+0-Schaltung (L1-PE und L2-PE und L3-PE und
N-PE), Nennableitstoßstrom (8/20) je Leiter mind. 20
kA, Schutzpegel max. 2,5 kV.
Menge: 1,000 St

**1.1.1.1060 Überspannungsschutzgerät Ethernet-TP PoE 4DA Blitzstrom- Überspannungsableiter Nennableitstoßstrom 0,25kA/Leiter**
STLB-Bau 2025-04 050
Überspannungsschutzgerät für Ethernet-TP, geeignet für
Stromversorgung über Ethernet (PoE), für Montage auf
Hutschiene TH 35 DIN EN 60715 (VDE 0660-520), für 4 DA,
Blitzstrom- und Überspannungsableiter Kategorie D1 +
C2 + C1 DIN EN 61643-21 (VDE 0845-3-1), Link-Klasse E
Index A tiefgestellt, DIN EN 50173-1 (VDE 0800-173-1),
Nennableitstoßstrom (8/20) je Leiter mind. 0,25 kA,
Blitzstoßstrom (10/350) je Leiter mind. 0,5 kA.
Menge: 1,000 St

**1.1.1.1070 Stecker dienstneutral Kat.7A**
STLB-Bau 2025-04 061
Stecker, dienstneutral, RJ45 DIN EN 60603-7-51 (VDE
0687-603-7-51), Kategorie 7 Index A tiefgestellt DIN
EN 50173-1 (VDE 0800-173-1), zum Anschluss von
mehrdrähtigem Datenkabel.
Menge: 2,000 St

##### Titel 1.1.2 Elektronische Datenverarbeitung - Schrank

**1.1.2.10 Verteiler Standschrank Einbau 19Zoll-Komponenten Stahlblech besch IP2X B 0,6m T 0,8m 24HE**
STLB-Bau 2025-04 061
Verteiler als Standschrank für Datennetze, Türanschlag
wahlweise links/rechts, zum Einbau von 19-Zoll-
Komponenten, aus Stahlblech, beschichtet, Schutzart IP
2X DIN EN 60529 (VDE 0470-1), Potentialausgleich DIN
EN 50310 (VDE 0800-2-310), mit einer Fronttür, aus
Stahlblech mit einer Füllung aus Sicherheitsglas, mit
Schwenkgriff und Sicherheitsschloss, mit Seitenwänden
und Rückwand, Seitenwände abnehmbar, Rückwand
geschlossen, mit Dachplatte mit Kabeleinführung, mit
Bodenplatte mit Kabeleinführung, mit 19-Zoll-
Einbaugestell und Kabelführungsbügel, Breite 0,6 m,
Tiefe 0,8 m, 24 Höheneinheiten, Ausführung gemäß
Einzelbeschreibung,
Einzelbeschreibungs-Nr 'Mit zu Berücksichtigen ist die
Kabelführung im Gehäuse, mit Kabelführungsbügel.".'
Menge: 1,000 St

*Hinweis: Hinweis: Für Position 1.2.20.*
Hinweis: Für Position 1.2.20.
Zentraler Erdungspunkt am Gehäuserahmen zum einfachen
Anbinden des Gehäuses an das Erdungs-/
Potenzialausgleichsnetzwerk. Zur Herstellung eines
durchgehenden, zentralen Potenzialausgleichs unter
allen verbauten Komponenten bzw. zur Sicherstellung
einer vorhandenen Funktionserdung nach DIN EN 50 310.
Einschließlich Erdungsbänder für Türen, Seitenwände,
Zentraler Erdungspunkt, Sternpunkt zum
Potentialausgleich bzw. Erdungsstecker welches mit dem
zentralen Erdungspunkt verbunden wird um Flachstecker
(Erdungsbänder) zu verbinden und aller benötigten
Befestigungsmaterialien.

**1.1.2.20 Potentialausgleichsschiene**
STLB-Bau 2025-04 061
Potentialausgleichsschiene DIN EN 50310 (VDE 0800-2-
310).
Menge: 1,000 St

**1.1.2.30 Schrankbelüftung 320m3/h 230V**
STLB-Bau 2025-04 061
Schrankbelüftung als Dachlüftereinbauteil,
Luftleistung freiblasend mind. 320 m3/h,
Bemessungsbetriebsspannung 230 V AC,
Geräuschentwicklung kleiner 50 dB(A), mit
Temperaturregler.
Menge: 1,000 St

**1.1.2.40 Steckdosenleiste 230V Abzweigd. Überspannungsschutz 6Steckdosen**
STLB-Bau 2025-04 061
Steckdosenleiste, 230 V mit Abzweigdose, mit
Überspannungsschutz, mit 6 Steckdosen, als 19-Zoll-
Bauteil.
Menge: 1,000 St

**1.1.2.50 Rangierpanel 1HE**
STLB-Bau 2025-04 061
Rangierpanel, waagerecht, eine Höheneinheit.
Menge: 5,000 St

**1.1.2.60 19Zoll-Patchfeld symm. 1HE 24x8 modular Kat.6A**
STLB-Bau 2025-04 061
19 Zoll Patchfeld, symmetrisch, eine Höheneinheit, 24
x 8, modular, Kategorie 6 Index A tiefgestellt DIN EN
50173-1 (VDE 0800-173-1), Link-Klasse E Index A
tiefgestellt, DIN EN 50173-1 (VDE 0800-173-1),
Potentialausgleich DIN EN 50310 (VDE 0800-2-310), RJ45-
Buchse DIN EN 60603-7-51.
Menge: 3,000 St

**1.1.2.70 Buchse dienstneutral Kat.7A**
STLB-Bau 2025-04 061
Buchse, dienstneutral, RJ45 DIN EN 60603-7-51 (VDE
0687-603-7-51), Kategorie 7 Index A tiefgestellt DIN
EN 50173-1 (VDE 0800-173-1).
Menge: 72,000 St

**1.1.2.80 19Zoll-Patchfeld symm. 1HE 16x8 Kat.3**
STLB-Bau 2025-04 061
19 Zoll Patchfeld, symmetrisch, eine Höheneinheit, 16
x 8, Kategorie 3 DIN EN 50173-1 (VDE 0800-173-1), Link-
Klasse C, DIN EN 50173-1 (VDE 0800-173-1),
Potentialausgleich DIN EN 50310 (VDE 0800-2-310).
Menge: 1,000 St

**1.1.2.90 Patchfeld Spleißkassette LWL 1HE fix OM 4 LC 12Ausbrüche 6Kupplungen AnzPigtails 12 St**
STLB-Bau 2025-04 061
Patchfeld mit Spleißkassette und allem systembedingten
Zubehör, LWL, eine Höheneinheit, zum Festeinbau,
modular, Mehrmodenfaser OM 4, typisch 10 Gbps bis 550
m, mit Steckgesicht LC-Durchführungskupplungen,
Ferrulen aus Zirkonia Keramik, Kontakte mit PC, Anzahl
Ausbrüche 12 St, Anzahl Kupplungen 6 St,
Anzahl Pigtails '12' St, Anzahl Fusionsspleiße wie
Anzahl Pigtails.
Menge: 1,000 St

*Hinweis: Hinweis:*
Hinweis:

In den vorhandenen EDV-Schrank in Trakt E nachrüsten.

**1.1.2.100 Patchfeld Spleißkassette LWL 1HE fix OM 4 LC 12Ausbrüche 6Kupplungen AnzPigtails 12 St**
STLB-Bau 2025-04 061
Patchfeld mit Spleißkassette und allem systembedingten
Zubehör, LWL, eine Höheneinheit, zum Festeinbau,
modular, Mehrmodenfaser OM 4, typisch 10 Gbps bis 550
m, mit Steckgesicht LC-Durchführungskupplungen,
Ferrulen aus Zirkonia Keramik, Kontakte mit PC, Anzahl
Ausbrüche 12 St, Anzahl Kupplungen 6 St,
Anzahl Pigtails '12' St, Anzahl Fusionsspleiße wie
Anzahl Pigtails.
Menge: 1,000 St

**1.1.2.110 19Zoll-Patchfeld symm. 1HE 16x8 Kat.3**
STLB-Bau 2025-04 061
19 Zoll Patchfeld, symmetrisch, eine Höheneinheit, 16
x 8, Kategorie 3 DIN EN 50173-1 (VDE 0800-173-1), Link-
Klasse C, DIN EN 50173-1 (VDE 0800-173-1),
Potentialausgleich DIN EN 50310 (VDE 0800-2-310).
Menge: 1,000 St

##### Titel 1.1.3 Notfall- und Gefahren-Reaktions-Systeme (NGRS) - Schrank

**1.1.3.10 Verteiler Standschrank Einbau 19Zoll-Komponenten Stahlblech besch IP2X B 0,6m T 0,8m 24HE**
STLB-Bau 2025-04 061
Verteiler als Standschrank für Datennetze, Türanschlag
wahlweise links/rechts, zum Einbau von 19-Zoll-
Komponenten, aus Stahlblech, beschichtet, Schutzart IP
2X DIN EN 60529 (VDE 0470-1), Potentialausgleich DIN
EN 50310 (VDE 0800-2-310), mit einer Fronttür, aus
Stahlblech mit einer Füllung aus Sicherheitsglas, mit
Schwenkgriff und Sicherheitsschloss, mit Seitenwänden
und Rückwand, Seitenwände abnehmbar, Rückwand
geschlossen, mit Dachplatte mit Kabeleinführung, mit
Bodenplatte mit Kabeleinführung, mit 19-Zoll-
Einbaugestell und Kabelführungsbügel, Breite 0,6 m,
Tiefe 0,8 m, 24 Höheneinheiten, Ausführung gemäß
Einzelbeschreibung,
Einzelbeschreibungs-Nr 'Mit zu Berücksichtigen ist die
Kabelführung im Gehäuse, mit Kabelführungsbügel.".'
Menge: 1,000 St

*Hinweis: Hinweis: Für Position 1.3.20.*
Hinweis: Für Position 1.3.20.
Zentraler Erdungspunkt am Gehäuserahmen zum einfachen
Anbinden des Gehäuses an das Erdungs-/
Potenzialausgleichsnetzwerk. Zur Herstellung eines
durchgehenden, zentralen Potenzialausgleichs unter
allen verbauten Komponenten bzw. zur Sicherstellung
einer vorhandenen Funktionserdung nach DIN EN 50 310.
Einschließlich Erdungsbänder für Türen, Seitenwände,
Zentraler Erdungspunkt, Sternpunkt zum
Potentialausgleich bzw. Erdungsstecker welches mit dem
zentralen Erdungspunkt verbunden wird um Flachstecker
(Erdungsbänder) zu verbinden und aller benötigten
Befestigungsmaterialien.

**1.1.3.20 Potentialausgleichsschiene**
STLB-Bau 2025-04 061
Potentialausgleichsschiene DIN EN 50310 (VDE 0800-2-
310).
Menge: 1,000 St

**1.1.3.30 Schrankbelüftung 320m3/h 230V**
STLB-Bau 2025-04 061
Schrankbelüftung als Dachlüftereinbauteil,
Luftleistung freiblasend mind. 320 m3/h,
Bemessungsbetriebsspannung 230 V AC,
Geräuschentwicklung kleiner 50 dB(A), mit
Temperaturregler.
Menge: 1,000 St

**1.1.3.40 Steckdosenleiste 230V Abzweigd. Überspannungsschutz 6Steckdosen**
STLB-Bau 2025-04 061
Steckdosenleiste, 230 V mit Abzweigdose, mit
Überspannungsschutz, mit 6 Steckdosen, als 19-Zoll-
Bauteil.
Menge: 1,000 St

**1.1.3.50 Rangierpanel 1HE**
STLB-Bau 2025-04 061
Rangierpanel, waagerecht, eine Höheneinheit.
Menge: 3,000 St

**1.1.3.60 19Zoll-Patchfeld symm. 1HE 24x8 modular Kat.6A**
STLB-Bau 2025-04 061
19 Zoll Patchfeld, symmetrisch, eine Höheneinheit, 24
x 8, modular, Kategorie 6 Index A tiefgestellt DIN EN
50173-1 (VDE 0800-173-1), Link-Klasse E Index A
tiefgestellt, DIN EN 50173-1 (VDE 0800-173-1),
Potentialausgleich DIN EN 50310 (VDE 0800-2-310), RJ45-
Buchse DIN EN 60603-7-51.
Menge: 2,000 St

**1.1.3.70 Buchse dienstneutral Kat.7A**
STLB-Bau 2025-04 061
Buchse, dienstneutral, RJ45 DIN EN 60603-7-51 (VDE
0687-603-7-51), Kategorie 7 Index A tiefgestellt DIN
EN 50173-1 (VDE 0800-173-1).
Menge: 22,000 St

**1.1.3.80 19Zoll-Patchfeld symm. 1HE 16x8 Kat.3**
STLB-Bau 2025-04 061
19 Zoll Patchfeld, symmetrisch, eine Höheneinheit, 16
x 8, Kategorie 3 DIN EN 50173-1 (VDE 0800-173-1), Link-
Klasse C, DIN EN 50173-1 (VDE 0800-173-1),
Potentialausgleich DIN EN 50310 (VDE 0800-2-310).
Menge: 1,000 St

##### Titel 1.1.4 Verlegesysteme

*Hinweis: Hinweis:*
Hinweis:

Im Rahmen der ausgeschriebenen Positionen für
Kabelrinnen und zugehörige Systeme sind alle zur
fachgerechten Montage erforderlichen Materialien und
Leistungen mit einzukalkulieren. Dies umfasst unter
anderem Bolzenanker, Längs-, Gelenk-, Eck- und
Winkelverbinder, Trennstegverbinder, Distanzstücke,
Schutzkappen sowie Kabel- und Kantenschutz.
Ebenfalls in den Positionen enthalten sind sämtliche
handwerklichen Anpassungen an den Kabelrinnen, wie
Zuschnitt, Bohren, Entgraten und sonstige
Bearbeitungen.

Eine gesonderte Vergütung dieser Leistungen erfolgt
nicht, sie sind mit in den jeweiligen Positionen
einzukalkulieren.

**1.1.4.10 Kabelrinne gelocht Stahl verz H 60mm B 200mm**
STLB-Bau 2025-04 053
Kabelrinne für Kabelträgersystem DIN EN 61537 (VDE
0639), gelocht, mit einem Trennsteg, aus
feuerverzinktem Stahl DIN EN ISO 1461, Dicke 1,5 mm,
Seitenhöhe mind. 60 mm, Breite mind. 200 mm.
Menge: 20,000 m

**1.1.4.20 Kabelrinne gelocht Stahl verz H 60mm B 300mm**
STLB-Bau 2025-04 053
Kabelrinne für Kabelträgersystem DIN EN 61537 (VDE
0639), gelocht, mit einem Trennsteg, aus
feuerverzinktem Stahl DIN EN ISO 1461, Dicke 1,5 mm,
Seitenhöhe mind. 60 mm, Breite mind. 300 mm.
Menge: 155,000 m

**1.1.4.30 Kabelrinne gelocht Stahl verz H 60mm B 400mm**
STLB-Bau 2025-04 053
Kabelrinne für Kabelträgersystem DIN EN 61537 (VDE
0639), gelocht, mit einem Trennsteg, aus
feuerverzinktem Stahl DIN EN ISO 1461, Dicke 1,5 mm,
Seitenhöhe mind. 60 mm, Breite mind. 400 mm.
Menge: 61,000 m

**1.1.4.40 Kabelrinne gelocht Stahl verz H 60mm B 500mm**
STLB-Bau 2025-04 053
Kabelrinne für Kabelträgersystem DIN EN 61537 (VDE
0639), gelocht, mit einem Trennsteg, aus
feuerverzinktem Stahl DIN EN ISO 1461, Dicke 1,5 mm,
Seitenhöhe mind. 60 mm, Breite mind. 500 mm.
Menge: 19,000 m

**1.1.4.50 Zusätzlicher Trennsteg für Kabelrinne**
Zusätzlicher Trennsteg für angebotene Kabelrinnen.
Menge: 35,000 m

**1.1.4.60 Bogen Kabelrinne 90Grad waager. Stahl verz H 60mm B 200mm**
STLB-Bau 2025-04 053
Bogen, für Kabelrinne, 90 Grad, waagerecht, aus
feuerverzinktem Stahl DIN EN ISO 1461, Dicke 1,5 mm,
Seitenhöhe mind. 60 mm, Breite mind. 200 mm.
Menge: 2,000 St

**1.1.4.70 Bogen Kabelrinne 90Grad waager. Stahl verz H 60mm B 300mm**
STLB-Bau 2025-04 053
Bogen, für Kabelrinne, 90 Grad, waagerecht, aus
feuerverzinktem Stahl DIN EN ISO 1461, Dicke 1,5 mm,
Seitenhöhe mind. 60 mm, Breite mind. 300 mm.
Menge: 16,000 St

**1.1.4.80 Bogen Kabelrinne 90Grad waager. Stahl verz H 60mm B 400mm**
STLB-Bau 2025-04 053
Bogen, für Kabelrinne, 90 Grad, waagerecht, aus
feuerverzinktem Stahl DIN EN ISO 1461, Dicke 1,5 mm,
Seitenhöhe mind. 60 mm, Breite mind. 400 mm.
Menge: 7,000 St

**1.1.4.90 Bogen Kabelrinne 90Grad waager. Stahl verz H 60mm B 500mm**
STLB-Bau 2025-04 053
Bogen, für Kabelrinne, 90 Grad, waagerecht, aus
feuerverzinktem Stahl DIN EN ISO 1461, Dicke 1,5 mm,
Seitenhöhe mind. 60 mm, Breite mind. 500 mm.
Menge: 2,000 St

**1.1.4.100 T-Abzweig Kabelrinne Stahl verz H 60mm B 300mm**
STLB-Bau 2025-04 053
T-Abzweig, für Kabelrinne, aus feuerverzinktem Stahl
DIN EN ISO 1461, Dicke 1,5 mm, Seitenhöhe mind. 60 mm,
Breite mind. 300 mm.
Menge: 3,000 St

**1.1.4.110 T-Abzweig Kabelrinne Stahl verz H 60mm B 400mm**
STLB-Bau 2025-04 053
T-Abzweig, für Kabelrinne, aus feuerverzinktem Stahl
DIN EN ISO 1461, Dicke 1,5 mm, Seitenhöhe mind. 60 mm,
Breite mind. 400 mm.
Menge: 1,000 St

**1.1.4.120 Kreuzstück Kabelrinne Stahl verz H 60mm B 300mm**
STLB-Bau 2025-04 053
Kreuzstück, für Kabelrinne, aus feuerverzinktem Stahl
DIN EN ISO 1461, Dicke 1,5 mm, Seitenhöhe mind. 60 mm,
Breite mind. 300 mm.
Menge: 1,000 St

**1.1.4.130 Reduzierstück Kabelrinne Stahl verz H 60mm B 400mm Reduzierung 300mm**
STLB-Bau 2025-04 053
Reduzierstück, für Kabelrinne, aus feuerverzinktem
Stahl DIN EN ISO 1461, Dicke 1,5 mm, Seitenhöhe mind.
60 mm, Breite mind. 400 mm, Reduzierung um 300 mm.
Menge: 1,000 St

**1.1.4.140 Stiel Ausleger Kabelrinne Stahl verz U-Profil bis 5kN Deckenbefestigung L bis 200mm**
STLB-Bau 2025-04 053
Stiel für Ausleger für Kabelrinne, aus feuerverzinktem
Stahl DIN EN ISO 1461, Dicke 3 mm, als U-Profil,
Tragfähigkeit bis 5 kN, an Decke befestigen mit
bauaufsichtlich zugelassenen Dübeln, mit
angeschweißter Kopfplatte, Stiellänge bis 200 mm.
Menge: 79,000 St

**1.1.4.150 Stiel Ausleger Kabelrinne Stahl verz U-Profil bis 5kN Deckenbefestigung L bis 400mm**
STLB-Bau 2025-04 053
Stiel für Ausleger für Kabelrinne, aus feuerverzinktem
Stahl DIN EN ISO 1461, Dicke 3 mm, als U-Profil,
Tragfähigkeit bis 5 kN, an Decke befestigen mit
bauaufsichtlich zugelassenen Dübeln, mit
angeschweißter Kopfplatte, Stiellänge bis 400 mm.
Menge: 64,000 St

**1.1.4.160 Stiel Ausleger Kabelrinne Stahl verz U-Profil bis 5kN Deckenbefestigung L bis 600mm**
STLB-Bau 2025-04 053
Stiel für Ausleger für Kabelrinne, aus feuerverzinktem
Stahl DIN EN ISO 1461, Dicke 3 mm, als U-Profil,
Tragfähigkeit bis 5 kN, an Decke befestigen mit
bauaufsichtlich zugelassenen Dübeln, mit
angeschweißter Kopfplatte, Stiellänge bis 600 mm.
Menge: 43,000 St

**1.1.4.170 Ausleger Kabelrinne Stahl verz bis 8,5kN L 200mm an Stielen**
STLB-Bau 2025-04 053
Ausleger für Kabelrinne, aus feuerverzinktem Stahl DIN
EN ISO 1461, Dicke 3 mm, Tragfähigkeit bis 8,5 kN,
Länge 200 mm, an Stielen, einseitig, Stiele werden
gesondert vergütet.
Menge: 20,000 St

**1.1.4.180 Ausleger Kabelrinne Stahl verz bis 8,5kN L 300mm an Stielen**
STLB-Bau 2025-04 053
Ausleger für Kabelrinne, aus feuerverzinktem Stahl DIN
EN ISO 1461, Dicke 3 mm, Tragfähigkeit bis 8,5 kN,
Länge 300 mm, an Stielen, einseitig, Stiele werden
gesondert vergütet.
Menge: 135,000 St

**1.1.4.190 Ausleger Kabelrinne Stahl verz bis 8,5kN L 400mm an Stielen**
STLB-Bau 2025-04 053
Ausleger für Kabelrinne, aus feuerverzinktem Stahl DIN
EN ISO 1461, Dicke 3 mm, Tragfähigkeit bis 8,5 kN,
Länge 400 mm, an Stielen, einseitig, Stiele werden
gesondert vergütet.
Menge: 78,000 St

**1.1.4.200 Ausleger Kabelrinne Stahl verz bis 8,5kN L 500mm an Stielen**
STLB-Bau 2025-04 053
Ausleger für Kabelrinne, aus feuerverzinktem Stahl DIN
EN ISO 1461, Dicke 3 mm, Tragfähigkeit bis 8,5 kN,
Länge 500 mm, an Stielen, einseitig, Stiele werden
gesondert vergütet.
Menge: 19,000 St

**1.1.4.210 Gewindestange M12 Stahl verz L 1000 mm Deckenbefestigung**
STLB-Bau 2025-04 053
Gewindestange für Deckenabhängung, M 12, aus
feuerverzinktem Stahl DIN EN ISO 1461,
Länge Gewindestange '1000' mm, an Decke Ausführung
gemäß Einzelbeschreibung,
Einzelbeschreibungs-Nr 'Verwendung für C-Profilschiene,
einschließlich C-Profilschiene B=500 mm und zwei
Gewindestangen.".'
Menge: 16,000 St

**1.1.4.220 Steigleiter gelocht Stahl verz H 50mm B 400mm Wandbefestigung**
STLB-Bau 2025-04 053
Steigleiter als Kabelleiter, gelocht, Sprossenabstand
300 mm, mit 2 Trennstegen, einschl. aller
systembedingten Form- und Verbindungsstücke, aus
feuerverzinktem Stahl DIN EN ISO 1461, Dicke 2 mm,
Seitenhöhe mind. 50 mm, Breite mind. 400 mm, an der
Wand aus Beton, befestigen mit bauaufsichtlich
zugelassenen Dübeln.
Menge: 5,000 m

**1.1.4.230 Steigleiter gelocht Stahl verz H 50mm B 600mm Wandbefestigung**
STLB-Bau 2025-04 053
Steigleiter als Kabelleiter, gelocht, Sprossenabstand
300 mm, mit 2 Trennstegen, einschl. aller
systembedingten Form- und Verbindungsstücke, aus
feuerverzinktem Stahl DIN EN ISO 1461, Dicke 2 mm,
Seitenhöhe mind. 50 mm, Breite mind. 600 mm, an der
Wand aus Beton, befestigen mit bauaufsichtlich
zugelassenen Dübeln.
Menge: 5,000 m

**1.1.4.240 Steigleiter gelocht E30 Funktionserhalt Stahl verz H 50mm B 200mm Wandbefestigung**
STLB-Bau 2025-04 053
Steigleiter als Kabelleiter, gelocht,
Feuerwiderstandsklasse E 30 DIN 4102-12, mit
Funktionserhalt, Sprossenabstand 300 mm, mit einem
Trennsteg, einschl. aller systembedingten Form- und
Verbindungsstücke, aus feuerverzinktem Stahl DIN EN
ISO 1461, Dicke 2 mm, Seitenhöhe mind. 50 mm, Breite
mind. 200 mm, an der Wand aus Beton, befestigen mit
bauaufsichtlich zugelassenen Dübeln.
Menge: 10,000 m

**1.1.4.250 C-Profilschiene gelocht Stahl verz Wandbefestigung**
STLB-Bau 2025-04 053
C-Profilschiene, gelocht, aus feuerverzinktem Stahl
DIN EN ISO 1461, an der Wand aus Beton, befestigen mit
bauaufsichtlich zugelassenen Dübeln, Ausführung gemäß
Einzelbeschreibung,
Einzelbeschreibungs-Nr 'Auch für Deckenbefestigung.".'
Menge: 45,000 m

**1.1.4.260 Bügelschelle bis M50**
Bügelschelle bis M50 mit Kunststoffdruckwanne passend
zu allen C- Profilschienen mit 18- 22 mm Schlitzweite.
Auch passend zu Flach-, Winkel- und U-Eisen von 4- 12
mm Materialstärke.
Menge: 250,000 St

**1.1.4.270 Bügelschelle bis M100**
Bügelschelle bis M100 mit Kunststoffdruckwanne passend
zu allen C- Profilschienen mit 18- 22 mm Schlitzweite.
Auch passend zu Flach-, Winkel- und U-Eisen von 4- 12
mm Materialstärke.
Menge: 100,000 St

**1.1.4.280 Elektroinstallationsrohr halogenfr.Kunststoff AD 20mm AP Abstandsschellen**
STLB-Bau 2025-04 053
Elektroinstallationsrohr DIN EN 61386 (VDE 0605), Maße
DIN EN 60423, aus Kunststoff, halogenfrei, einwandig,
glatt, starr, mit angeformter Muffe, Außendurchmesser
20 mm, Druckfestigkeit Klasse 3 - mittel (750 N) DIN
EN 61386-1 (VDE 0605-1), Klasse Schlagbeanspruchung 3 -
mittel DIN EN 61386-1 (VDE 0605-1), Verlegung offen,
auf Putz, mit Abstandsschellen.
Menge: 120,000 m

**1.1.4.290 Elektroinstallationsrohr halogenfr.Kunststoff AD 25mm AP Abstandsschellen**
STLB-Bau 2025-04 053
Elektroinstallationsrohr DIN EN 61386 (VDE 0605), Maße
DIN EN 60423, aus Kunststoff, halogenfrei, einwandig,
glatt, starr, mit angeformter Muffe, Außendurchmesser
25 mm, Druckfestigkeit Klasse 3 - mittel (750 N) DIN
EN 61386-1 (VDE 0605-1), Klasse Schlagbeanspruchung 3 -
mittel DIN EN 61386-1 (VDE 0605-1), Verlegung offen,
auf Putz, mit Abstandsschellen.
Menge: 50,000 m

**1.1.4.300 Elektroinstallationsrohr halogenfr.Kunststoff AD 32mm AP Abstandsschellen**
STLB-Bau 2025-04 053
Elektroinstallationsrohr DIN EN 61386 (VDE 0605), Maße
DIN EN 60423, aus Kunststoff, halogenfrei, einwandig,
glatt, starr, mit angeformter Muffe, Außendurchmesser
32 mm, Druckfestigkeit Klasse 3 - mittel (750 N) DIN
EN 61386-1 (VDE 0605-1), Klasse Schlagbeanspruchung 3 -
mittel DIN EN 61386-1 (VDE 0605-1), Verlegung offen,
auf Putz, mit Abstandsschellen.
Menge: 40,000 m

**1.1.4.310 Elektroinstallationsrohr halogenfr.Kunststoff AD 40mm AP Abstandsschellen**
STLB-Bau 2025-04 053
Elektroinstallationsrohr DIN EN 61386 (VDE 0605), Maße
DIN EN 60423, aus Kunststoff, halogenfrei, einwandig,
glatt, starr, mit angeformter Muffe, Außendurchmesser
40 mm, Druckfestigkeit Klasse 3 - mittel (750 N) DIN
EN 61386-1 (VDE 0605-1), Klasse Schlagbeanspruchung 3 -
mittel DIN EN 61386-1 (VDE 0605-1), Verlegung offen,
auf Putz, mit Abstandsschellen.
Menge: 35,000 m

**1.1.4.320 Elektroinstallationsrohr halogenfr.Kunststoff AD 50mm AP Abstandsschellen**
STLB-Bau 2025-04 053
Elektroinstallationsrohr DIN EN 61386 (VDE 0605), Maße
DIN EN 60423, aus Kunststoff, halogenfrei, einwandig,
glatt, starr, mit angeformter Muffe, Außendurchmesser
50 mm, Druckfestigkeit Klasse 3 - mittel (750 N) DIN
EN 61386-1 (VDE 0605-1), Klasse Schlagbeanspruchung 3 -
mittel DIN EN 61386-1 (VDE 0605-1), Verlegung offen,
auf Putz, mit Abstandsschellen.
Menge: 30,000 m

**1.1.4.330 Elektroinstallationsrohr PE-HD AD 25mm AP**
STLB-Bau 2025-04 053
Elektroinstallationsrohr DIN EN 61386 (VDE 0605), Maße
DIN EN 60423, aus PE-HD, einwandig, gewellt, flexibel,
Außendurchmesser 25 mm, Druckfestigkeit Klasse 2 -
leicht (320 N) DIN EN 61386-1 (VDE 0605-1), Klasse
Schlagbeanspruchung 3 - mittel DIN EN 61386-1 (VDE
0605-1), Verlegung geschlossen, einschl. Muffen und
Bögen, auf Putz.
Menge: 50,000 m

*Hinweis: Für den 2. baulichen Rettungsweg am Neubau (Außen-*
Für den 2. baulichen Rettungsweg am Neubau (Außen-
Treppe)

**1.1.4.340 Kabelrinne gelocht Stahl verz H 60mm B 100mm**
STLB-Bau 2025-04 053
Kabelrinne für Kabelträgersystem DIN EN 61537 (VDE
0639), gelocht, einschl. Abdeckung, aus
feuerverzinktem Stahl DIN EN ISO 1461, Dicke 1,5 mm,
Seitenhöhe mind. 60 mm, Breite mind. 100 mm.
Menge: 31,000 m

**1.1.4.350 Bogen Kabelrinne 90Grad waager. Stahl verz H 60mm B 100mm**
STLB-Bau 2025-04 053
Bogen, für Kabelrinne, 90 Grad, waagerecht, aus
feuerverzinktem Stahl DIN EN ISO 1461, Dicke 1,5 mm,
Seitenhöhe mind. 60 mm, Breite mind. 100 mm.
Menge: 2,000 St

**1.1.4.360 Ausleger Kabelrinne Stahl verz bis 8,5kN L 100mm an Stahlkonstruktion**
STLB-Bau 2025-04 053
Ausleger für Kabelrinne, aus feuerverzinktem Stahl DIN
EN ISO 1461, Dicke 3 mm, Tragfähigkeit bis 8,5 kN,
Länge 100 mm, an Stahlkonstruktion befestigen,
Ausführung gemäß Einzelbeschreibung,
Einzelbeschreibungs-Nr 'Befestigung vom Ausleger: An
Stahlkonstruktion anklemmen.".'
Menge: 35,000 St

**1.1.4.370 Elektroinstallationsrohr Alu AD 25mm Stahlkonstruktion Trägerklammern**
STLB-Bau 2025-04 053
Elektroinstallationsrohr DIN EN 61386 (VDE 0605), Maße
DIN EN 60423, aus Aluminium, einwandig, glatt, starr,
mit angeformter Muffe, Außendurchmesser 25 mm,
Druckfestigkeit Klasse 3 - mittel (750 N) DIN EN 61386-
1 (VDE 0605-1), Klasse Schlagbeanspruchung 3 - mittel
DIN EN 61386-1 (VDE 0605-1), Verlegung an
Stahlkonstruktion mit Trägerklammern.
Menge: 15,000 m

##### Titel 1.1.5 Kabel und Leitungen

*Hinweis: Anschlüsse*
Anschlüsse
Kabel und Leitungen sind beidseitig an die vom AN
gelieferten Anlagen, Geräte, Leuchten, Abzweigdosen
usw. fachgerecht anzuschließen. Die hierfür
erforderlichen Anschlussleistungen sind in den
Einheitspreisen der jeweiligen Kabel/Leitungen bzw. der
Anlagen/Geräte enthalten und entsprechend zu
kalkulieren.
Die im Leistungsverzeichnis separat ausgewiesenen
Anschlüsse beziehen sich ausschließlich auf
beigestellte oder bereits vorhandene Anlagen.

Kabel und Leitungen sind für sämtliche erforderlichen
gemischten Verlegearten (z. B. Aufputz, Unterputz, im
Leerrohr, auf Trassen) zu berücksichtigen. Die
Kalkulation erfolgt ohne gesonderte Verlegesysteme (z.
 B. Kabelrinnen, Rohrsysteme, etc.), sofern in den
jeweiligen Positionen nicht ausdrücklich ein solches
Verlegesystem beschrieben und ausgeschrieben ist.

**1.1.5.10 Kabel NYCWY 4x120SM/70 AP Abstandsschellen**
STLB-Bau 2025-04 053
Kabel DIN VDE 0276-603 (VDE 0276-603) NYCWY 4 x 120 SM/
70, Cu-Zahl 5388, auf Putz mit Abstandsschellen.
Menge: 260,000 m

**1.1.5.20 Kabel NYCWY 4x120SM/70**
STLB-Bau 2025-04 053
Kabel DIN VDE 0276-603 (VDE 0276-603) NYCWY 4 x 120 SM/
70, Cu-Zahl 5388.
Menge: 440,000 m

**1.1.5.30 Kabel halogenfrei N2XCH 4x95RM/50**
STLB-Bau 2025-04 053
Halogenfreies Kabel DIN VDE 0276-604 (VDE 0276-604)
N2XCH 4 x 95 RM/50, Cu-Zahl 4208.
Menge: 25,000 m

**1.1.5.40 Kabel halogenfrei N2XCH 4x16RM/16**
STLB-Bau 2025-04 053
Halogenfreies Kabel DIN VDE 0276-604 (VDE 0276-604)
N2XCH 4 x 16 RM/16, Cu-Zahl 796.
Menge: 115,000 m

**1.1.5.50 Installationsltg halogenfrei NHXMH-J 3x1,5RE**
STLB-Bau 2025-04 053
Halogenfreie Installationsleitung DIN VDE 0250-214
(VDE 0250-214) NHXMH-J 3 x 1,5 RE, Cu-Zahl 43.
Menge: 50,000 m

**1.1.5.60 Installationsltg halogenfrei NHXMH-J 3x1,5RE oberhalb Zwischendecke**
STLB-Bau 2025-04 053
Halogenfreie Installationsleitung DIN VDE 0250-214
(VDE 0250-214) NHXMH-J 3 x 1,5 RE, Cu-Zahl 43,
oberhalb Zwischendecke, mit Befestigung gemäß
bauaufsichtlicher Zulassung.
Menge: 100,000 m

**1.1.5.70 Installationsltg halogenfrei NHXMH-J 3x1,5RE UP Fräsen**
STLB-Bau 2025-04 053
Halogenfreie Installationsleitung DIN VDE 0250-214
(VDE 0250-214) NHXMH-J 3 x 1,5 RE, Cu-Zahl 43, unter
Putz, einschl. Fräsen in Mauerwerk.
Menge: 50,000 m

**1.1.5.80 Installationsltg halogenfrei NHXMH-J 3x2,5RE**
STLB-Bau 2025-04 053
Halogenfreie Installationsleitung DIN VDE 0250-214
(VDE 0250-214) NHXMH-J 3 x 2,5 RE, Cu-Zahl 72.
Menge: 2550,000 m

**1.1.5.90 Installationsltg halogenfrei NHXMH-J 3x2,5RE oberhalb Zwischendecke**
STLB-Bau 2025-04 053
Halogenfreie Installationsleitung DIN VDE 0250-214
(VDE 0250-214) NHXMH-J 3 x 2,5 RE, Cu-Zahl 72,
oberhalb Zwischendecke, mit Befestigung gemäß
bauaufsichtlicher Zulassung.
Menge: 1230,000 m

**1.1.5.100 Installationsltg halogenfrei NHXMH-J 3x2,5RE UP Fräsen**
STLB-Bau 2025-04 053
Halogenfreie Installationsleitung DIN VDE 0250-214
(VDE 0250-214) NHXMH-J 3 x 2,5 RE, Cu-Zahl 72, unter
Putz, einschl. Fräsen in Mauerwerk.
Menge: 100,000 m

**1.1.5.110 Installationsltg halogenfrei NHXMH-J 3x4RE**
STLB-Bau 2025-04 053
Halogenfreie Installationsleitung DIN VDE 0250-214
(VDE 0250-214) NHXMH-J 3 x 4 RE, Cu-Zahl 115.
Menge: 260,000 m

**1.1.5.120 Installationsltg halogenfrei NHXMH-J 3x4RE oberhalb Zwischendecke**
STLB-Bau 2025-04 053
Halogenfreie Installationsleitung DIN VDE 0250-214
(VDE 0250-214) NHXMH-J 3 x 4 RE, Cu-Zahl 115, oberhalb
Zwischendecke, mit Befestigung gemäß bauaufsichtlicher
Zulassung.
Menge: 80,000 m

**1.1.5.130 Installationsltg halogenfrei NHXMH-J 5x1,5RE**
STLB-Bau 2025-04 053
Halogenfreie Installationsleitung DIN VDE 0250-214
(VDE 0250-214) NHXMH-J 5 x 1,5 RE, Cu-Zahl 72.
Menge: 430,000 m

**1.1.5.140 Installationsltg halogenfrei NHXMH-J 5x1,5RE oberhalb Zwischendecke**
STLB-Bau 2025-04 053
Halogenfreie Installationsleitung DIN VDE 0250-214
(VDE 0250-214) NHXMH-J 5 x 1,5 RE, Cu-Zahl 72,
oberhalb Zwischendecke, mit Befestigung gemäß
bauaufsichtlicher Zulassung.
Menge: 710,000 m

**1.1.5.150 Installationsltg halogenfrei NHXMH-J 5x1,5RE UP Fräsen**
STLB-Bau 2025-04 053
Halogenfreie Installationsleitung DIN VDE 0250-214
(VDE 0250-214) NHXMH-J 5 x 1,5 RE, Cu-Zahl 72, unter
Putz, einschl. Fräsen in Mauerwerk.
Menge: 15,000 m

**1.1.5.160 Installationsltg halogenfrei NHXMH-J 5x2,5RE**
STLB-Bau 2025-04 053
Halogenfreie Installationsleitung DIN VDE 0250-214
(VDE 0250-214) NHXMH-J 5 x 2,5 RE, Cu-Zahl 120.
Menge: 280,000 m

**1.1.5.170 Installationsltg halogenfrei NHXMH-J 5x2,5RE oberhalb Zwischendecke**
STLB-Bau 2025-04 053
Halogenfreie Installationsleitung DIN VDE 0250-214
(VDE 0250-214) NHXMH-J 5 x 2,5 RE, Cu-Zahl 120,
oberhalb Zwischendecke, mit Befestigung gemäß
bauaufsichtlicher Zulassung.
Menge: 150,000 m

**1.1.5.180 Installationsltg halogenfrei NHXMH-J 5x6RE**
STLB-Bau 2025-04 053
Halogenfreie Installationsleitung DIN VDE 0250-214
(VDE 0250-214) NHXMH-J 5 x 6 RE, Cu-Zahl 288.
Menge: 50,000 m

**1.1.5.190 Installationsltg halogenfrei NHXMH-J 5x6RE oberhalb Zwischendecke**
STLB-Bau 2025-04 053
Halogenfreie Installationsleitung DIN VDE 0250-214
(VDE 0250-214) NHXMH-J 5 x 6 RE, Cu-Zahl 288, oberhalb
Zwischendecke, mit Befestigung gemäß bauaufsichtlicher
Zulassung.
Menge: 10,000 m

**1.1.5.200 Installationsltg halogenfrei NHXMH-J 7x1,5RE**
STLB-Bau 2025-04 053
Halogenfreie Installationsleitung DIN VDE 0250-214
(VDE 0250-214) NHXMH-J 7 x 1,5 RE, Cu-Zahl 101.
Menge: 150,000 m

**1.1.5.210 Installationsltg halogenfrei NHXMH-J 7x1,5RE oberhalb Zwischendecke**
STLB-Bau 2025-04 053
Halogenfreie Installationsleitung DIN VDE 0250-214
(VDE 0250-214) NHXMH-J 7 x 1,5 RE, Cu-Zahl 101,
oberhalb Zwischendecke, mit Befestigung gemäß
bauaufsichtlicher Zulassung.
Menge: 100,000 m

**1.1.5.220 Installationsltg halogenfrei NHXMH-J 1x6RE**
STLB-Bau 2025-04 053
Halogenfreie Installationsleitung DIN VDE 0250-214
(VDE 0250-214) NHXMH-J 1 x 6 RE, Cu-Zahl 58.
Menge: 20,000 m

**1.1.5.230 Installationsltg halogenfrei NHXMH-J 1x16RM**
STLB-Bau 2025-04 053
Halogenfreie Installationsleitung DIN VDE 0250-214
(VDE 0250-214) NHXMH-J 1 x 16 RM, Cu-Zahl 154.
Menge: 190,000 m

**1.1.5.240 Installationsltg halogenfrei NHXMH-J 1x16RM oberhalb Zwischendecke**
STLB-Bau 2025-04 053
Halogenfreie Installationsleitung DIN VDE 0250-214
(VDE 0250-214) NHXMH-J 1 x 16 RM, Cu-Zahl 154,
oberhalb Zwischendecke, mit Befestigung gemäß
bauaufsichtlicher Zulassung.
Menge: 50,000 m

**1.1.5.250 Kabel halogenfrei NHXH-JFE180 3x2,5RE oberhalb Zwischendecke E30 Funktionserhalt**
STLB-Bau 2025-04 053
Halogenfreies Kabel DIN VDE 0266 (VDE 0266) NHXH-J FE
180 3 x 2,5 RE, Cu-Zahl 72, oberhalb Zwischendecke,
mit Befestigung gemäß bauaufsichtlicher Zulassung,
Feuerwiderstandsklasse E 30 DIN 4102-12, mit
Funktionserhalt.
Menge: 450,000 m

**1.1.5.260 Kabel halogenfrei NHXH-JFE180 3x2,5RE Bügelschellen E30 Funktionserhalt**
STLB-Bau 2025-04 053
Halogenfreies Kabel DIN VDE 0266 (VDE 0266) NHXH-J FE
180 3 x 2,5 RE, Cu-Zahl 72, mit Bügelschellen auf vorh.
Ankerschienen oder Kabelleiter,
Feuerwiderstandsklasse E 30 DIN 4102-12, mit
Funktionserhalt.
Menge: 90,000 m

**1.1.5.270 Kabel halogenfrei NHXH-JFE180 5x10RE oberhalb Zwischendecke E30 Funktionserhalt**
STLB-Bau 2025-04 053
Halogenfreies Kabel DIN VDE 0266 (VDE 0266) NHXH-J FE
180 5 x 10 RE, Cu-Zahl 480, oberhalb Zwischendecke,
mit Befestigung gemäß bauaufsichtlicher Zulassung,
Feuerwiderstandsklasse E 30 DIN 4102-12, mit
Funktionserhalt.
Menge: 55,000 m

**1.1.5.280 Kabel halogenfrei NHXH-JFE180 5x10RE Bügelschellen E30 Funktionserhalt**
STLB-Bau 2025-04 053
Halogenfreies Kabel DIN VDE 0266 (VDE 0266) NHXH-J FE
180 5 x 10 RE, Cu-Zahl 480, mit Bügelschellen auf vorh.
Ankerschienen oder Kabelleiter,
Feuerwiderstandsklasse E 30 DIN 4102-12, mit
Funktionserhalt.
Menge: 10,000 m

**1.1.5.290 Installationskabel symmetrisch E30 JE-H(St)H 2x2x0,8 Bd oberhalb F 30- Zwischendecke**
STLB-Bau 2025-04 061
Installationskabel, symmetrisch, DIN VDE 0815 (VDE
0815), mit integriertem Funktionserhalt E 30, DIN 4102-
12, JE-H(St)H, 2 x 2 x 0,8 Bd, oberhalb von F 30-
Zwischendecken mit Befestigung gemäß bauaufsichtlicher
Zulassung mit Funktionserhalt.
Menge: 100,000 m

**1.1.5.300 Installationskabel symmetrisch E30 JE-H(St)H 2x2x0,8 Bd Bügelschellen**
STLB-Bau 2025-04 061
Installationskabel, symmetrisch, DIN VDE 0815 (VDE
0815), mit integriertem Funktionserhalt E 30, DIN 4102-
12, JE-H(St)H, 2 x 2 x 0,8 Bd, mit Bügelschellen.
Menge: 30,000 m

**1.1.5.310 Installationskabel symmetrisch E30 BMK JE-H(St)H 2x2x0,8 Bd Befestigung**
STLB-Bau 2025-04 061
Installationskabel, symmetrisch, DIN VDE 0815 (VDE
0815), mit integriertem Funktionserhalt E 30, DIN 4102-
12, mit rotem Außenmantel und Aufdruck -
Brandmeldekabel-, JE-H(St)H, 2 x 2 x 0,8 Bd, mit
Befestigung gemäß bauaufsichtlicher Zulassung.
Menge: 20,000 m

**1.1.5.320 Installationskabel symmetrisch E30 BMK JE-H(St)H 2x2x0,8 Bd oberhalb Zwischendecke**
STLB-Bau 2025-04 061
Installationskabel, symmetrisch, DIN VDE 0815 (VDE
0815), mit integriertem Funktionserhalt E 30, DIN 4102-
12, mit rotem Außenmantel und Aufdruck -
Brandmeldekabel-, JE-H(St)H, 2 x 2 x 0,8 Bd, oberhalb
von Zwischendecken mit Befestigung gemäß
bauaufsichtlicher Zulassung.
Menge: 20,000 m

**1.1.5.330 Installationskabel symmetrisch BMK JE-H(St)H 2x2x0,8 Bd**
STLB-Bau 2025-04 061
Installationskabel, symmetrisch, DIN VDE 0815 (VDE
0815), mit Aufdruck -Brandmeldekabel-, JE-H(St)H, 2 x
2 x 0,8 Bd.
Menge: 480,000 m

**1.1.5.340 Installationskabel symmetrisch BMK JE-H(St)H 2x2x0,8 Bd oberhalb Zwischendecke**
STLB-Bau 2025-04 061
Installationskabel, symmetrisch, DIN VDE 0815 (VDE
0815), mit Aufdruck -Brandmeldekabel-, JE-H(St)H, 2 x
2 x 0,8 Bd, oberhalb von Zwischendecken mit
Befestigung gemäß bauaufsichtlicher Zulassung.
Menge: 560,000 m

**1.1.5.350 Datenkabel Horizontal-Steigbereich Kat.7A geschirmt 2x(4x2xAWG22) halogenfrei**
STLB-Bau 2025-04 061
Datenkabel für den Horizontal- und Steigbereich DIN EN
50288-9-1 (VDE 0819-9-1), Kategorie 7 Index A
tiefgestellt DIN EN 50173-1 (VDE 0800-173-1),
geschirmt, Trennklasse d DIN EN 50174-2 (VDE 0800-174-
2), für PoE, Typ 2, Leitungswiderstand 0,065 Ohm/m und
Kabeldurchmesser 0,007 m DIN EN 50174-2 (VDE 0800-174-
2), Link-Klasse F, DIN EN 50173-1 (VDE 0800-173-1), 2
x (4 x 2 x AWG 22), halogenfrei.
Menge: 2380,000 m

**1.1.5.360 Datenkabel Horizontal-Steigbereich Kat.7A geschirmt 2x(4x2xAWG22) halogenfrei oberhalb Zwischendecke**
STLB-Bau 2025-04 061
Datenkabel für den Horizontal- und Steigbereich DIN EN
50288-9-1 (VDE 0819-9-1), Kategorie 7 Index A
tiefgestellt DIN EN 50173-1 (VDE 0800-173-1),
geschirmt, Trennklasse d DIN EN 50174-2 (VDE 0800-174-
2), für PoE, Typ 2, Leitungswiderstand 0,065 Ohm/m und
Kabeldurchmesser 0,007 m DIN EN 50174-2 (VDE 0800-174-
2), Link-Klasse F, DIN EN 50173-1 (VDE 0800-173-1), 2
x (4 x 2 x AWG 22), halogenfrei, oberhalb von
Zwischendecken mit Befestigung gemäß bauaufsichtlicher
Zulassung.
Menge: 440,000 m

**1.1.5.370 Datenkabel Horizontal-Steigbereich Kat.7A geschirmt 2x(4x2xAWG22) halogenfrei UP Fräsen**
STLB-Bau 2025-04 061
Datenkabel für den Horizontal- und Steigbereich DIN EN
50288-9-1 (VDE 0819-9-1), Kategorie 7 Index A
tiefgestellt DIN EN 50173-1 (VDE 0800-173-1),
geschirmt, Trennklasse d DIN EN 50174-2 (VDE 0800-174-
2), für PoE, Typ 2, Leitungswiderstand 0,065 Ohm/m und
Kabeldurchmesser 0,007 m DIN EN 50174-2 (VDE 0800-174-
2), Link-Klasse F, DIN EN 50173-1 (VDE 0800-173-1), 2
x (4 x 2 x AWG 22), halogenfrei, unter Putz, einschl.
Fräsen in Mauerwerk.
Menge: 25,000 m

**1.1.5.380 Datenkabel außen Kat.7A geschirmt 4x2xAWG23 halogenfrei flammwidrig**
STLB-Bau 2025-04 061
Datenkabel für Außenanwendung DIN EN 50288-9-1 (VDE
0819-9-1), Kategorie 7 Index A tiefgestellt DIN EN
50173-1 (VDE 0800-173-1), geschirmt, Trennklasse d DIN
EN 50174-2 (VDE 0800-174-2), für PoE, Typ 2,
Leitungswiderstand 0,075 Ohm/m und Kabeldurchmesser 0,
007 m DIN EN 50174-2 (VDE 0800-174-2), Link-Klasse F,
DIN EN 50173-1 (VDE 0800-173-1), 4 x 2 x AWG 23,
halogenfrei, flammwidrig.
Menge: 50,000 m

**1.1.5.390 LWL-Universalkabel Mehrmodenfaser U-DQ(ZN)H 6x2G50/125**
STLB-Bau 2025-04 061
LWL-Universalkabel (Außen-/Innenkabel) als
Mehrmodenfaser, OM 4, typisch 10 Gbps bis 550 m,
metallfrei, unbewehrt, U-DQ(ZN)H, 6 x 2 G 50/125,
Wellenlänge 850 nm.
Menge: 180,000 m

*Hinweis: Hinweis:*
Hinweis:

Nachfolgende Position ist für die IP-Sprechstelle /
Telefonie (in Trakt E) für das Notfall- und Gefahren-
Reaktions-Systeme (NGRS), Verbindung vom NGRS-Schrank
Neubau zur IP-Sprechstelle / Telefonie in Trakt-E.

**1.1.5.400 Konf. LWL-Universalkabel U-DQ(ZN)HBH Ziehel.**
STLB-Bau 2025-04 061
Konfektioniertes LWL-Universalkabel, U-DQ(ZN)HBH, mit
Zentralader, mit 4 Fasern, Mehrmodenfaser OM 3,
typisch 10 Gbps bis 300 m, Ausführung Stecker Seite 1
LC, Ausführung Steckerstirnfläche Seite 1 mit PC,
Ausführung Stecker Seite 2 LC, Ausführung
Steckerstirnfläche Seite 2 mit PC, mit integriertem
Ziehelement, unverlierbares Beschriftungsfeld für die
Kabelkennzeichnung beidseitig, mind. 15 Zeichen,
Länge Kabel '180' m, Ausführung gemäß
Einzelbeschreibung,
Einzelbeschreibungs-Nr 'Vor Bestellung muss die
Tatsächliche Länge vor Ort gemessen werden!".'
Menge: 1,000 St

*Hinweis: Hinweis:*
Hinweis:

Nachfolgende Position ist für die ELA-Anlage (in Trakt
E), Verbindung von ELA-Anlage Neubau zur ELA-Anlage in
Trakt E.

**1.1.5.410 Konf. LWL-Universalkabel U-DQ(ZN)HBH Ziehel.**
STLB-Bau 2025-04 061
Konfektioniertes LWL-Universalkabel, U-DQ(ZN)HBH, mit
Zentralader, mit 4 Fasern, Mehrmodenfaser OM 3,
typisch 10 Gbps bis 300 m, Ausführung Stecker Seite 1
SC, Ausführung Steckerstirnfläche Seite 1 mit PC,
Ausführung Stecker Seite 2 SC, Ausführung
Steckerstirnfläche Seite 2 mit PC, mit integriertem
Ziehelement, unverlierbares Beschriftungsfeld für die
Kabelkennzeichnung beidseitig, mind. 15 Zeichen,
Länge Kabel '190' m, Ausführung gemäß
Einzelbeschreibung,
Einzelbeschreibungs-Nr 'Vor Bestellung muss die
Tatsächliche Länge vor Ort gemessen werden!".'
Menge: 1,000 St

**1.1.5.420 Außenkabel symmetrisch A-2Y(L)2Y 10x2x0,8 STIII BD**
STLB-Bau 2025-04 061
Außenkabel, symmetrisch, DIN VDE 0816-1 (VDE 0816-1),
A-2Y(L)2Y, 10 x 2 x 0,8 STIII BD.
Menge: 380,000 m

**1.1.5.430 Installationskabel symmetrisch J-H(St)H 2x2x0,8 Bd**
STLB-Bau 2025-04 061
Installationskabel, symmetrisch, DIN VDE 0815 (VDE
0815), J-H(St)H, 2 x 2 x 0,8 Bd.
Menge: 1350,000 m

**1.1.5.440 Installationskabel symmetrisch J-H(St)H 2x2x0,8 Bd oberhalb Zwischendecke**
STLB-Bau 2025-04 061
Installationskabel, symmetrisch, DIN VDE 0815 (VDE
0815), J-H(St)H, 2 x 2 x 0,8 Bd, oberhalb von
Zwischendecken mit Befestigung gemäß bauaufsichtlicher
Zulassung.
Menge: 950,000 m

**1.1.5.450 Installationskabel symmetrisch J-H(St)H 2x2x0,8 Bd UP Fräsen**
STLB-Bau 2025-04 061
Installationskabel, symmetrisch, DIN VDE 0815 (VDE
0815), J-H(St)H, 2 x 2 x 0,8 Bd, unter Putz, einschl.
Fräsen in Mauerwerk.
Menge: 50,000 m

**1.1.5.460 Installationskabel symmetrisch J-H(St)H 4x2x0,8 Bd**
STLB-Bau 2025-04 061
Installationskabel, symmetrisch, DIN VDE 0815 (VDE
0815), J-H(St)H, 4 x 2 x 0,8 Bd.
Menge: 180,000 m

**1.1.5.470 Installationskabel symmetrisch J-H(St)H 4x2x0,8 Bd oberhalb Zwischendecke**
STLB-Bau 2025-04 061
Installationskabel, symmetrisch, DIN VDE 0815 (VDE
0815), J-H(St)H, 4 x 2 x 0,8 Bd, oberhalb von
Zwischendecken mit Befestigung gemäß bauaufsichtlicher
Zulassung.
Menge: 50,000 m

**1.1.5.480 Gummischlauchleitung H05RR-F 4G0,75**
STLB-Bau 2025-04 053
Gummischlauchleitung DIN EN 50525-2-21 (VDE 0285-525-2-
21) H05RR-F 4 G 0,75, Cu-Zahl 29.
Menge: 710,000 m

**1.1.5.490 Gummischlauchleitung H05RR-F 4G0,75 Zwischendecke Befestigung**
STLB-Bau 2025-04 053
Gummischlauchleitung DIN EN 50525-2-21 (VDE 0285-525-2-
21) H05RR-F 4 G 0,75, Cu-Zahl 29, Montage in
Zwischendecke, mit Befestigung gemäß bauaufsichtlicher
Zulassung.
Menge: 190,000 m

**1.1.5.500 Anschlüsse bis 5x2,5 mm²**
Anschlüsse bis 5x2,5 mm² von Leitungen und Kabel an
Geräte und Anlagenkomponenten von Fremdgewerken z.B.
Motoren, Türansteuerungen, Meldegeräte, allgemeine
Zuleitungen usw., einschließlich entsprechender
Zugentlastung/Kabeleinführung-Abdichtung.
Menge: 10,000 St

**1.1.5.510 Verbindungsmuffe 1Kabel NYCWY 4x120SM/70 1Kabel NYCWY 4x120SM/70 im Freien**
STLB-Bau 2025-04 053
Verbindungsmuffe 0,6/1 kV, in Gießharztechnik, für 1
Kabel, NYCWY 4 x 120 SM/70, einschl. systemgebundenem
Zubehör, Quetschverbindern und Befestigung, zur
Verbindung mit einem Kabel, NYCWY 4 x 120 SM/70,
Montage im Freien.
Menge: 4,000 St

##### Titel 1.1.6 Potentialausgleich

**1.1.6.10 Potentialausgleichsschiene Stahl verz 8x1,5-25mm2 40x4mm**
STLB-Bau 2025-04 053
Potentialausgleichsschiene DIN VDE 0618-1 (VDE 0618-1),
aus verzinktem Stahl, mit Anschluss für 8 x 1,5 bis
25 mm2, ein Flachband bis 40 mm x 4 mm, und
Massivrundleiter, Durchmesser 8 bis 10 mm.
Menge: 11,000 St

**1.1.6.20 Erdungsbandrohrschelle Messing 1x2,5 mm²-2x16 mm² Durchm. bis 40 mm**
Erdungsbandrohrschelle aus Messing gal/Zn, mit
Anschlussmöglichkeit für einen Leiter 2,5 mm² bis 2
Leiter 16 mm², für Rohrdurchmesser bis 40 mm.
Menge: 10,000 St

**1.1.6.30 Erdungsbandrohrschelle Messing 1x2,5 mm²-2x16 mm² Durchm. bis 100 mm**
Erdungsbandrohrschelle aus Messing gal/Zn, mit
Anschlussmöglichkeit für einen Leiter 2,5 mm² bis 2
Leiter 16 mm², für Rohrdurchmesser bis 100 mm.
Menge: 5,000 St

**1.1.6.40 Anschluss an Kabelrinne, RLT-Anlage u. a.**
Anschluss an Kabelrinne, RLT-Anlage u. a. einschl.
Zubehör und notwendiger Anschlussarbeiten
(Leiterquerschnitt bis
16 mm²).
Menge: 76,000 St

##### Titel 1.1.7 Installationsgeräte

*Hinweis: Hinweis:*
Hinweis:
Installationsgeräte (z. B. Schalter, Steckdosen usw.)
sind mit einem Kennzeichnungsfeld sowie mit der
entsprechenden Stromkreisnummer zu liefern.

Abzweigdosen und alle weiteren
kennzeichnungspflichtigen Installationsgeräte sind
dauerhaft zu beschriften oder alternativ mit einem
Resopalschild zu kennzeichnen.

Die Installationsgeräte für folgende Montagearten:

- Unter Putz

- Auf Putz

- Im Beton

- Im Brüstungskanal

sind hinsichtlich Fabrikat und Typ einheitlich
anzubieten.

Für sämtliche Installationsgeräte sind folgende
Leistungen im Einheitspreis zu berücksichtigen:

- Betriebsfertiger Anschluss

- Gerätedose (Unter Putz-/ Hohlwanddose)

- Rahmen

- Abdeckungen

- Fräsarbeiten zur Herstellung der Dosenaufnahme sowie
das
fachgerechte Setzen der Dosen

- Kleinere Schlitz- und Stemmarbeiten

Beton-/ Brandschutzdosen werden gesondert
ausgeschrieben.

Bei den Gerätedosen und Hohlwanddosen sind
Schallschutzdosen einzusetzen. Dies ist bei der
Kalkulation entsprechend zu berücksichtigen.

Ausführung wie:

Fabrikat: Gira

Typ:  Standard 55
der Planung

oder gleichwertig

angeboten:

Fabrikat: "....................................."

Typ:  "....................................."

*Hinweis: Im Beton Installation*
Im Beton Installation

Die Betondosen bzw. die Leerrohrinstallation,
einschließlich der erforderlichen Betondosen, werden
bauseits durch den Rohbauer ausgeführt.
Aus diesem Grund sind Betondosen nicht ausgeschrieben
und daher in den nachfolgenden Positionen nicht zu
berücksichtigen.

**1.1.7.10 Wipptaster einpolig Aus/Wechsel 10A 250V Beton Beschriftungsfeld Kontrolllampe**
STLB-Bau 2025-04 053
Wipptaster DIN EN 60669-1 (VDE 0632-1) einpolig, Aus/
Wechsel, 10 A, 250 V AC, in Beton, einschl.
Bedienelement, mit Beschriftungsfeld, mit
Kontrolllampe, Einsatz mit Schrauben befestigen.
Menge: 21,000 St

**1.1.7.20 Jalousieschalter 250V 10A Wipptaster Beton Beschriftungsfeld**
STLB-Bau 2025-04 053
Jalousieschalter 250 V AC, 10 A, als Wipptaster, in
Beton, einschl. Bedienelement, mit Beschriftungsfeld,
Einsatz mit Schrauben befestigen.
Menge: 13,000 St

**1.1.7.30 Jalousieschalter 250V 10A Wippschalter Beton Beschriftungsfeld**
STLB-Bau 2025-04 053
Jalousieschalter 250 V AC, 10 A, als Wippschalter, in
Beton, einschl. Bedienelement, mit Beschriftungsfeld,
Einsatz mit Schrauben befestigen.
Menge: 1,000 St

**1.1.7.40 Schlüsselschalter einpolig Aus/Wechsel 10A 250V Beton Beschriftungsfeld**
STLB-Bau 2025-04 053
Schlüsselschalter DIN EN 60669-1 (VDE 0632-1) für
Profilhalbzylinder einpolig, Aus/Wechsel, 10 A, 250 V
AC, in Beton, einschl. Bedienelement, mit
Beschriftungsfeld, Einsatz mit Schrauben befestigen.
Menge: 2,000 St

**1.1.7.50 Schutzkontaktsteckdose 250V 16A erhöhter Berührungsschutz Beton Beschriftungsfeld**
STLB-Bau 2025-04 053
Schutzkontaktsteckdose DIN VDE 0620-1 (VDE 0620-1),
250 V AC, 16 A, mit erhöhtem Berührungsschutz, in
Beton, einschl. Zentralplatte, mit Beschriftungsfeld,
Einsatz mit Schrauben befestigen.
Menge: 16,000 St

**1.1.7.60 Schutzkontaktsteckdose 250V 16A 2fach erhöhter Berührungsschutz Beton Beschriftungsfeld**
STLB-Bau 2025-04 053
Schutzkontaktsteckdose DIN VDE 0620-1 (VDE 0620-1),
250 V AC, 16 A, 2-fach, mit erhöhtem Berührungsschutz,
in Beton, einschl. Zentralplatte, mit
Beschriftungsfeld, Einsatz mit Schrauben befestigen.
Menge: 36,000 St

**1.1.7.70 CEE-Steckdose Klappdeckel 5polig 230/400VAC 16A Beton Beschriftungsfeld IP44**
STLB-Bau 2025-04 053
CEE-Steckdose DIN EN 60309-2 (VDE 0623-2), mit
Klappdeckel, 5-polig, Bemessungsbetriebsspannung 230/
400 V AC, 16 A, in Beton, einschl. Zentralplatte, mit
Beschriftungsfeld, Schutzart IP 44 DIN EN 60529 (VDE
0470-1).
Menge: 2,000 St

**1.1.7.80 Datenanschlussdose symm. Kat.6A 2Ausbrüche 2Ports UP**
STLB-Bau 2025-04 061
Datenanschlussdose, symmetrisch, Kategorie 6 Index A
tiefgestellt DIN EN 50173-1 (VDE 0800-173-1), Link-
Klasse E Index A tiefgestellt, DIN EN 50173-1 (VDE
0800-173-1), Potentialausgleich DIN EN 50310 (VDE 0800-
2-310), modular, Anzahl Ausbrüche 2 St, 2 Ports, RJ45-
Buchse DIN EN 60603-7-51, in Schneidklemmtechnik,
Unterputzausführung, Steckrichtung 45 Grad, mit
Beschriftungsfeld und Fenster, Arbeitshöhe des
Montageortes bis 3,5 m über der Standfläche des
hierfür erforderlichen Gerüstes.
Menge: 17,000 St

**1.1.7.90 Buchse dienstneutral Kat.7A**
STLB-Bau 2025-04 061
Buchse, dienstneutral, RJ45 DIN EN 60603-7-51 (VDE
0687-603-7-51), Kategorie 7 Index A tiefgestellt DIN
EN 50173-1 (VDE 0800-173-1).
Menge: 34,000 St

**1.1.7.100 Blindabdeck Beschriftungsfeld**
STLB-Bau 2025-04 053
Blindabdeckung, zum Aufstecken auf UP-Reglermodul, mit
Beschriftungsfeld.
Menge: 13,000 St

**1.1.7.110 Anschlussdose Video HDMI Anz1St UP**
STLB-Bau 2025-04 061
Anschlussdose für Videosignale Schnittstelle HDMI,
eine Schnittstelle, Unterputzausführung.
Menge: 10,000 St

**1.1.7.120 HDMI-Kabel Länge 10 m**
HDMI-Kabel Länge 10 m für die angebotene HDMI-
Anschlussdose mit Stecker und Kupplung.
Menge: 5,000 St

**1.1.7.130 Geräteanschlussdose bis 5x2,5mm2**
STLB-Bau 2025-04 053
Geräteanschlussdose DIN EN IEC 60670-1 (VDE 0606-1)
mit Verbindungsklemmen bis 2,5 mm2, 5-polig 400 V AC.
Menge: 3,000 St

*Hinweis: Notfall- und Gefahren-Reaktions-Systeme (NGRS)*
Notfall- und Gefahren-Reaktions-Systeme (NGRS)
Bei den Datenanschlussdosen für Notfall- und Gefahren-
Reaktions-Systeme (NGRS) ist Folgendes zu
berücksichtigen:

Die Datenanschlussdose in Position 1.7.140 ist ohne
Rahmen und Abdeckblende anzubieten, dies ist bei der
Kalkulation entsprechend zu berücksichtigen.

Hintergrund ist, dass die NGRS-Sprechstelle (bauseits)
direkt auf der Datenanschlussdose montiert werden soll.

**1.1.7.140 Datenanschlussdose symm. Kat.6A 2Ausbrüche 2Ports UP**
STLB-Bau 2025-04 061
Datenanschlussdose, symmetrisch, Kategorie 6 Index A
tiefgestellt DIN EN 50173-1 (VDE 0800-173-1), Link-
Klasse E Index A tiefgestellt, DIN EN 50173-1 (VDE
0800-173-1), Potentialausgleich DIN EN 50310 (VDE 0800-
2-310), modular, Anzahl Ausbrüche 2 St, 2 Ports, RJ45-
Buchse DIN EN 60603-7-51, in Schneidklemmtechnik,
Unterputzausführung, Steckrichtung 45 Grad, mit
Beschriftungsfeld und Fenster, Arbeitshöhe des
Montageortes bis 3,5 m über der Standfläche des
hierfür erforderlichen Gerüstes.
Menge: 10,000 St

**1.1.7.150 Buchse dienstneutral Kat.7A**
STLB-Bau 2025-04 061
Buchse, dienstneutral, RJ45 DIN EN 60603-7-51 (VDE
0687-603-7-51), Kategorie 7 Index A tiefgestellt DIN
EN 50173-1 (VDE 0800-173-1).
Menge: 20,000 St

*Hinweis: Unter Putz Installation (in Mauerwerk)*

**1.1.7.160 Wipptaster einpolig Aus/Wechsel 10A 250V Mauerwerk Geräteverbindungsdose Beschriftungsfeld Kontrolllampe**
STLB-Bau 2025-04 053
Wipptaster DIN EN 60669-1 (VDE 0632-1) einpolig, Aus/
Wechsel, 10 A, 250 V AC, in Mauerwerk, mit
Geräteverbindungsdose, einschl. Bedienelement, mit
Beschriftungsfeld, mit Kontrolllampe, Einsatz mit
Schrauben befestigen.
Menge: 1,000 St

**1.1.7.170 Jalousieschalter 250V 10A Wipptaster Mauerwerk Geräteverbindungsdose Beschriftungsfeld**
STLB-Bau 2025-04 053
Jalousieschalter 250 V AC, 10 A, als Wipptaster, in
Mauerwerk, mit Geräteverbindungsdose, einschl.
Bedienelement, mit Beschriftungsfeld, Einsatz mit
Schrauben befestigen.
Menge: 3,000 St

**1.1.7.180 Jalousieschalter 250V 10A Wippschalter Mauerwerk Geräteverbindungsdose Beschriftungsfeld**
STLB-Bau 2025-04 053
Jalousieschalter 250 V AC, 10 A, als Wippschalter, in
Mauerwerk, mit Geräteverbindungsdose, einschl.
Bedienelement, mit Beschriftungsfeld, Einsatz mit
Schrauben befestigen.
Menge: 1,000 St

**1.1.7.190 Schutzkontaktsteckdose 250V 16A erhöhter Berührungsschutz Mauerwerk Gerätedose Beschriftungsfeld**
STLB-Bau 2025-04 053
Schutzkontaktsteckdose DIN VDE 0620-1 (VDE 0620-1),
250 V AC, 16 A, mit erhöhtem Berührungsschutz, in
Mauerwerk, mit Gerätedose, einschl. Zentralplatte, mit
Beschriftungsfeld, Einsatz mit Schrauben befestigen.
Menge: 1,000 St

**1.1.7.200 Schutzkontaktsteckdose 250V 16A 2fach erhöhter Berührungsschutz Mauerwerk Gerätedose Beschriftungsfeld**
STLB-Bau 2025-04 053
Schutzkontaktsteckdose DIN VDE 0620-1 (VDE 0620-1),
250 V AC, 16 A, 2-fach, mit erhöhtem Berührungsschutz,
in Mauerwerk, mit Gerätedose, einschl. Zentralplatte,
mit Beschriftungsfeld, Einsatz mit Schrauben
befestigen.
Menge: 17,000 St

**1.1.7.210 Datenanschlussdose symm. Kat.6A 2Ausbrüche 2Ports UP**
STLB-Bau 2025-04 061
Datenanschlussdose, symmetrisch, Kategorie 6 Index A
tiefgestellt DIN EN 50173-1 (VDE 0800-173-1), Link-
Klasse E Index A tiefgestellt, DIN EN 50173-1 (VDE
0800-173-1), Potentialausgleich DIN EN 50310 (VDE 0800-
2-310), modular, Anzahl Ausbrüche 2 St, 2 Ports, RJ45-
Buchse DIN EN 60603-7-51, in Schneidklemmtechnik,
Unterputzausführung, Steckrichtung 45 Grad, mit
Beschriftungsfeld und Fenster, Arbeitshöhe des
Montageortes bis 3,5 m über der Standfläche des
hierfür erforderlichen Gerüstes, Ausführung gemäß
Einzelbeschreibung,
Einzelbeschreibungs-Nr 'Einschließlich Electronic
Dose".'
Menge: 5,000 St

**1.1.7.220 Buchse dienstneutral Kat.7A**
STLB-Bau 2025-04 061
Buchse, dienstneutral, RJ45 DIN EN 60603-7-51 (VDE
0687-603-7-51), Kategorie 7 Index A tiefgestellt DIN
EN 50173-1 (VDE 0800-173-1).
Menge: 10,000 St

**1.1.7.230 Anschlussdose Video HDMI Anz1St UP**
STLB-Bau 2025-04 061
Anschlussdose für Videosignale Schnittstelle HDMI,
eine Schnittstelle, Unterputzausführung, Ausführung
gemäß Einzelbeschreibung,
Einzelbeschreibungs-Nr 'Einschließlich Electronic
Dose".'
Menge: 1,000 St

**1.1.7.240 HDMI-Kabel Länge 15 m**
HDMI-Kabel Länge 15 m für die angebotene HDMI-
Anschlussdose mit Stecker und Kupplung.
Menge: 1,000 St

**1.1.7.250 Geräteanschlussdose bis 5x2,5mm2**
STLB-Bau 2025-04 053
Geräteanschlussdose DIN EN IEC 60670-1 (VDE 0606-1)
mit Verbindungsklemmen bis 2,5 mm2, 5-polig 400 V AC,
Ausführung gemäß Einzelbeschreibung,
Einzelbeschreibungs-Nr 'in Mauerwerk einschließlich
Geräteverbindungsdose".'
Menge: 2,000 St

**1.1.7.260 Geräteverbindungsdose Brandschutzdose halogenfr.Kunststoff ID 60mm T 60mm IP2X UP Mauerwerk**
STLB-Bau 2025-04 053
Geräteverbindungsdose DIN EN IEC 60670-1 (VDE 0606-1)
und DIN 49073, als Brandschutzdose, aus halogenfreiem
Kunststoff, Innendurchmesser 60 mm, Tiefe 60 mm,
Schutzart IP 2X DIN EN 60529 (VDE 0470-1), Unterputz,
in Mauerwerk, Ausführung gemäß Einzelbeschreibung,
Einzelbeschreibungs-Nr 'Für Brandschutzwände F30-F120
bzw. EI30-EI120; Einschließlich Verbindungsstutzen,
luftdicht, halogenfrei.".'
Menge: 9,000 St

*Hinweis: Unter Putz Installation (in Trockenbauwand)*

**1.1.7.270 Wippschalter einpolig Aus/Wechsel 10A 250V Hohlwand Geräteverbindungsdose Beschriftungsfeld Kontrolllampe**
STLB-Bau 2025-04 053
Wippschalter DIN EN 60669-1 (VDE 0632-1) einpolig, Aus/
Wechsel, 10 A, 250 V AC, in Hohlwand, mit
Geräteverbindungsdose, einschl. Bedienelement, mit
Beschriftungsfeld, mit Kontrolllampe, Einsatz mit
Schrauben befestigen.
Menge: 3,000 St

**1.1.7.280 Wipptaster einpolig Aus/Wechsel 10A 250V Hohlwand Geräteverbindungsdose Beschriftungsfeld Kontrolllampe**
STLB-Bau 2025-04 053
Wipptaster DIN EN 60669-1 (VDE 0632-1) einpolig, Aus/
Wechsel, 10 A, 250 V AC, in Hohlwand, mit
Geräteverbindungsdose, einschl. Bedienelement, mit
Beschriftungsfeld, mit Kontrolllampe, Einsatz mit
Schrauben befestigen.
Menge: 1,000 St

**1.1.7.290 Befehlsgerät NOT-AUS-Taster 6A 1S 1Ö AC-15 IP65**
STLB-Bau 2025-04 054
Befehlsgerät in Komplettbauform,
Bemessungsisolationsspannung 250 V AC, als NOT-AUS-
Taster mit gelber Unterlage, überlistungssicher DIN EN
ISO 13850, Betätigung durch Pilztaste mit
Schlüsselentsperrung, 2 Schaltstellungen rastend, mit
Kontaktelement 6 A, 1 S und 1 Ö, Gebrauchskategorie AC-
15, Frontbefestigung, Einbaudurchmesser 22,5 mm,
Schutzart IP 65 DIN EN 60529 (VDE 0470-1),
Frontausführung rund mit systembedingtem
Bezeichnungsschild, Ausführung gemäß
Einzelbeschreibung,
Einzelbeschreibungs-Nr 'in Hohlwand einschließlich
Systembedingte Geräteverbindungsdose.".'
Menge: 2,000 St

**1.1.7.300 Schutzkontaktsteckdose 250V 16A erhöhter Berührungsschutz Hohlwand Gerätedose Beschriftungsfeld**
STLB-Bau 2025-04 053
Schutzkontaktsteckdose DIN VDE 0620-1 (VDE 0620-1),
250 V AC, 16 A, mit erhöhtem Berührungsschutz, in
Hohlwand, mit Gerätedose, einschl. Zentralplatte, mit
Beschriftungsfeld, Einsatz mit Schrauben befestigen.
Menge: 26,000 St

**1.1.7.310 Schutzkontaktsteckdose 250V 16A 2fach erhöhter Berührungsschutz Hohlwand Gerätedose Beschriftungsfeld**
STLB-Bau 2025-04 053
Schutzkontaktsteckdose DIN VDE 0620-1 (VDE 0620-1),
250 V AC, 16 A, 2-fach, mit erhöhtem Berührungsschutz,
in Hohlwand, mit Gerätedose, einschl. Zentralplatte,
mit Beschriftungsfeld, Einsatz mit Schrauben
befestigen.
Menge: 14,000 St

**1.1.7.320 CEE-Steckdose Klappdeckel 5polig 230/400VAC 16A Hohlwand Geräteeinbaudose Beschriftungsfeld IP44**
STLB-Bau 2025-04 053
CEE-Steckdose DIN EN 60309-2 (VDE 0623-2), mit
Klappdeckel, 5-polig, Bemessungsbetriebsspannung 230/
400 V AC, 16 A, in Hohlwand, mit systemgebundener
Geräteeinbaudose, einschl. Zentralplatte, mit
Beschriftungsfeld, Schutzart IP 44 DIN EN 60529 (VDE
0470-1).
Menge: 2,000 St

**1.1.7.330 CEE-Steckdose Klappdeckel 5polig 230/400VAC 32A Hohlwand Geräteeinbaudose Beschriftungsfeld IP44**
STLB-Bau 2025-04 053
CEE-Steckdose DIN EN 60309-2 (VDE 0623-2), mit
Klappdeckel, 5-polig, Bemessungsbetriebsspannung 230/
400 V AC, 32 A, in Hohlwand, mit systemgebundener
Geräteeinbaudose, einschl. Zentralplatte, mit
Beschriftungsfeld, Schutzart IP 44 DIN EN 60529 (VDE
0470-1).
Menge: 2,000 St

**1.1.7.340 Datenanschlussdose symm. Kat.6A 2Ausbrüche 2Ports UP**
STLB-Bau 2025-04 061
Datenanschlussdose, symmetrisch, Kategorie 6 Index A
tiefgestellt DIN EN 50173-1 (VDE 0800-173-1), Link-
Klasse E Index A tiefgestellt, DIN EN 50173-1 (VDE
0800-173-1), Potentialausgleich DIN EN 50310 (VDE 0800-
2-310), modular, Anzahl Ausbrüche 2 St, 2 Ports, RJ45-
Buchse DIN EN 60603-7-51, in Schneidklemmtechnik,
Unterputzausführung, Steckrichtung 45 Grad, mit
Beschriftungsfeld und Fenster, Arbeitshöhe des
Montageortes bis 3,5 m über der Standfläche des
hierfür erforderlichen Gerüstes, Ausführung gemäß
Einzelbeschreibung,
Einzelbeschreibungs-Nr 'Einschließlich Electronic
Dose".'
Menge: 8,000 St

**1.1.7.350 Buchse dienstneutral Kat.7A**
STLB-Bau 2025-04 061
Buchse, dienstneutral, RJ45 DIN EN 60603-7-51 (VDE
0687-603-7-51), Kategorie 7 Index A tiefgestellt DIN
EN 50173-1 (VDE 0800-173-1).
Menge: 16,000 St

**1.1.7.360 Notrufeinr. barrierefrei-WC Stromquelle**
STLB-Bau 2025-04 060
Notrufeinrichtung Behinderten-WC als Kompakt-Set,
bestehend aus 1-Kammer-Signalleuchte rot, Zugtaster,
Ruftaster, Abstelltaster, Meldeeinheit und Netzteil,
einschl. Stromquelle für Sicherheitszwecke DIN VDE
0100-560 (VDE 0100-560), Weiterleitung Störung an
Meldeeinheit, Weiterleitung Notruf an Meldeeinheit,
Ausführung gemäß Einzelbeschreibung,
Einzelbeschreibungs-Nr 'in Hohlwand einschließlich
Geräteverbindungsdosen".'
Menge: 1,000 St

**1.1.7.370 Mehrpreis für zusätzlichen Zugtaster für Notrufeinrichtung Beh.-WC**
Mehrpreis für zusätzlichen Zugtaster für
Notrufeinrichtung Beh.-WC passend für die Position 1.7.
360.
Menge: 1,000 St

**1.1.7.380 Mehrpreis für zusätzlichen Signalleuchte rot Notrufeinrichtung Beh.-WC**
Mehrpreis für zusätzlichen Signalleuchte rot
Notrufeinrichtung Beh.-WC passend für die Position 1.7.
360.
Menge: 1,000 St

**1.1.7.390 Potentialausgleichsteckdose Hohlwand Geräteverbindungsdose**
STLB-Bau 2025-04 053
Potentialausgleichsteckdose DIN 42801, in Hohlwand,
mit Geräteverbindungsdose, einschl. Zentralplatte.
Menge: 2,000 St

**1.1.7.400 Geräteanschlussdose bis 5x2,5mm2**
STLB-Bau 2025-04 053
Geräteanschlussdose DIN EN IEC 60670-1 (VDE 0606-1)
mit Verbindungsklemmen bis 2,5 mm2, 5-polig 400 V AC,
Ausführung gemäß Einzelbeschreibung,
Einzelbeschreibungs-Nr 'in Hohlwand einschließlich
Geräteverbindungsdose".'
Menge: 11,000 St

**1.1.7.410 Gerätedose Brandschutzdose 69dB halogenfr.Kunststoff ID 60mm T 49mm IP3X UP Hohlwand**
STLB-Bau 2025-04 053
Gerätedose DIN EN IEC 60670-1 (VDE 0606-1) und DIN
49073, als Brandschutzdose, bewertetes Schalldämm-Maß
DIN 4109 Rw 69 dB, aus halogenfreiem Kunststoff,
Innendurchmesser 60 mm, Tiefe 49 mm, Schutzart IP 3X
DIN EN 60529 (VDE 0470-1), Unterputz, in Hohlwand,
Ausführung gemäß Einzelbeschreibung,
Einzelbeschreibungs-Nr 'Für Brandschutzwände F30-F120
bzw. EI30-EI120; Einschließlich Verbindungsstutzen,
rauchdicht.".'
Menge: 15,000 St

**1.1.7.420 Geräteverbindungsdose Brandschutzdose 69dB halogenfr.Kunststoff ID 60mm T 62mm IP3X UP Hohlwand**
STLB-Bau 2025-04 053
Geräteverbindungsdose DIN EN IEC 60670-1 (VDE 0606-1)
und DIN 49073, als Brandschutzdose, bewertetes
Schalldämm-Maß DIN 4109 Rw 69 dB, aus halogenfreiem
Kunststoff, Innendurchmesser 60 mm, Tiefe 62 mm,
Schutzart IP 3X DIN EN 60529 (VDE 0470-1), Unterputz,
in Hohlwand, Ausführung gemäß Einzelbeschreibung,
Einzelbeschreibungs-Nr 'Für Brandschutzwände F30-F120
bzw. EI30-EI120; Einschließlich Verbindungsstutzen,
rauchdicht.".'
Menge: 19,000 St

*Hinweis: Auf Putz Installation*

**1.1.7.430 Wippschalter einpolig Aus/Wechsel 10A 250V AP Beschriftungsfeld Kontrolllampe IP44**
STLB-Bau 2025-04 053
Wippschalter DIN EN 60669-1 (VDE 0632-1) einpolig, Aus/
Wechsel, 10 A, 250 V AC, in Aufputzausführung, mit
Beschriftungsfeld, mit Kontrolllampe, Schutzart IP 44
DIN EN 60529 (VDE 0470-1).
Menge: 16,000 St

**1.1.7.440 Jalousieschalter 250V 10A Wippschalter AP Beschriftungsfeld**
STLB-Bau 2025-04 053
Jalousieschalter 250 V AC, 10 A, als Wippschalter, in
Aufputzausführung, mit Beschriftungsfeld, Einsatz mit
Schrauben befestigen.
Menge: 1,000 St

**1.1.7.450 Schutzkontaktsteckdose 250V 16A Klappdeckel AP Beschriftungsfeld IP44**
STLB-Bau 2025-04 053
Schutzkontaktsteckdose DIN VDE 0620-1 (VDE 0620-1),
250 V AC, 16 A, mit Klappdeckel, in Aufputzausführung,
mit Beschriftungsfeld, Schutzart IP 44 DIN EN 60529
(VDE 0470-1).
Menge: 16,000 St

**1.1.7.460 Schutzkontaktsteckdose 250V 16A 2fach Klappdeckel AP Beschriftungsfeld IP44**
STLB-Bau 2025-04 053
Schutzkontaktsteckdose DIN VDE 0620-1 (VDE 0620-1),
250 V AC, 16 A, 2-fach, mit Klappdeckel, in
Aufputzausführung, mit Beschriftungsfeld, Schutzart IP
44 DIN EN 60529 (VDE 0470-1).
Menge: 6,000 St

**1.1.7.470 Schutzkontaktsteckdose 250V 16A abschließbar Klappdeckel AP IP54**
STLB-Bau 2025-04 053
Schutzkontaktsteckdose DIN VDE 0620-1 (VDE 0620-1),
250 V AC, 16 A, abschließbar, mit Klappdeckel, in
Aufputzausführung, Schutzart IP 54 DIN EN 60529 (VDE
0470-1), Ausführung gemäß Einzelbeschreibung,
Einzelbeschreibungs-Nr 'Ausführung Steckdose
Vandalensicher".'
Menge: 2,000 St

**1.1.7.480 Datenanschlussdose symm. Kat.6A 2Ausbrüche 2Ports AP**
STLB-Bau 2025-04 061
Datenanschlussdose, symmetrisch, Kategorie 6 Index A
tiefgestellt DIN EN 50173-1 (VDE 0800-173-1), Link-
Klasse E Index A tiefgestellt, DIN EN 50173-1 (VDE
0800-173-1), Potentialausgleich DIN EN 50310 (VDE 0800-
2-310), modular, Anzahl Ausbrüche 2 St, 2 Ports, RJ45-
Buchse DIN EN 60603-7-51, in Schneidklemmtechnik,
Aufputzausführung, Steckrichtung 45 Grad, mit
Beschriftungsfeld und Fenster, Arbeitshöhe des
Montageortes bis 3,5 m über der Standfläche des
hierfür erforderlichen Gerüstes.
Menge: 3,000 St

**1.1.7.490 Buchse dienstneutral Kat.7A**
STLB-Bau 2025-04 061
Buchse, dienstneutral, RJ45 DIN EN 60603-7-51 (VDE
0687-603-7-51), Kategorie 7 Index A tiefgestellt DIN
EN 50173-1 (VDE 0800-173-1).
Menge: 6,000 St

**1.1.7.500 Anschlussdose Video HDMI Anz1St AP**
STLB-Bau 2025-04 061
Anschlussdose für Videosignale Schnittstelle HDMI,
eine Schnittstelle, Aufputzausführung, Ausführung
gemäß Einzelbeschreibung,
Einzelbeschreibungs-Nr 'Einschließlich Aufputz-Dose".'
Menge: 1,000 St

**1.1.7.510 CEE-Steckdose Klappdeckel 5polig 230/400VAC 16A AP Beschriftungsfeld IP44**
STLB-Bau 2025-04 053
CEE-Steckdose DIN EN 60309-2 (VDE 0623-2), mit
Klappdeckel, 5-polig, Bemessungsbetriebsspannung 230/
400 V AC, 16 A, in Aufputzausführung, mit
Beschriftungsfeld, Schutzart IP 44 DIN EN 60529 (VDE
0470-1).
Menge: 1,000 St

**1.1.7.520 Verbindungsdose Einführungen halogenfr.Kunststoff 80/80mm T 37mm IP54 AP**
STLB-Bau 2025-04 053
Verbindungsdose DIN EN IEC 60670-1 (VDE 0606-1) als
Abzweigkasten, mit Einführungen für andere Arten von
Leitern/Leitungen oder Elektroinstallationsrohre, aus
halogenfreiem Kunststoff, Grundfläche mind. 80/80 mm,
Tiefe mind. 37 mm, mit Deckel mit Schraubbefestigung,
Schutzart IP 54 DIN EN 60529 (VDE 0470-1), Aufputz.
Menge: 25,000 St

**1.1.7.530 Verbindungsdose Einführungen halogenfr.Kunststoff 100/100mm T 50mm IP66 AP Beton**
STLB-Bau 2025-04 053
Verbindungsdose DIN EN IEC 60670-1 (VDE 0606-1) als
Abzweigkasten, mit Einführungen für andere Arten von
Leitern/Leitungen oder Elektroinstallationsrohre, aus
halogenfreiem Kunststoff, Grundfläche mind. 100/100 mm,
Tiefe mind. 50 mm, mit Deckel mit Schraubbefestigung,
Schutzart IP 66 DIN EN 60529 (VDE 0470-1), Aufputz,
auf Beton.
Menge: 5,000 St

**1.1.7.540 System-Geräteträger 160-240 mm, mit Multi-Geräte-Einsatz**
System-Geräteträger für die mechanisch sichere und
wärmebrückenfreie Installation in gedämmten
Außenwänden,
System-Geräteträger aus Kunststoff, mit Dämmung,
wärmebrückenfreie Ausführung nach DIN 18015-5, für die
Installation in gedämmten Außenwänden,
mit Multi-Geräteeinsatz, variabler Einbau von
Gerätekombinationen 1-fach bis 3-fach,
Dämmstärke einstellbar 160-240 mm, in 10 mm Schritten,
Schutzart IP 20 nach DIN EN 60529, flammwidrig nach DIN
EN 60695 bis 850° C, halogenfrei nach DIN VDE 0604-2-
100, für die Installation in gedämmten Fassaden,
inklusive 2 Schlagdübeln zur Befestigung, für 2 Rohre
M20/M25.
Menge: 6,000 St

**1.1.7.550 System-Geräteträger 160-240 mm, mit universeller Montageplatte**
System-Geräteträger für die mechanisch sichere und
wärmebrückenfreie Installation in gedämmten
Außenwänden, System-Geräteträger aus Kunststoff, mit
Dämmung, wärmebrückenfreie Ausführung nach DIN 18015-5,
für die Installation in gedämmten Außenwänden,
universelle Anschraubfläche 220x110 mm für Anbaugeräte,
Dämmstärke einstellbar 160-240 mm, in 10 mm Schritten,
Schutzart IP 20 nach DIN EN 60529, flammwidrig nach DIN
EN 60695 bis 850° C, halogenfrei nach DIN VDE 0604-2-
100, für die Installation in gedämmten Fassaden,
inklusive 2 Schlagdübeln zur Befestigung, für 2 Rohre
M20/M25.
Menge: 7,000 St

**1.1.7.560 Dichtungsmanschette zur dauerhaften Abdichtung bei Durchdringungen**
Dichtungsmanschette zur dauerhaften Abdichtung bei
Durchdringungen von Leitungen durch Mauerwerk, Beton,
Holzwerkstoff u.v.m., Selbstklebende
Luftdichtungsmanschette mit Knickschutztülle zum
Ausgleich montageseitiger oder bauseitiger Bewegungen,
für Einzelleitungen Ø 8-12 mm, luftdichte Ausführung
nach DIN 18015-5, Temperaturbeständig von -20° C bis
100° C, UV-beständig, halogenfrei nach DIN VDE 0604-2-
100.
Menge: 13,000 St

##### Titel 1.1.8 Lichtsteuerung

*Hinweis: Hinweis:*
Hinweis:
Der AG behält sich ausdrücklich vor, einzelne
Positionen nicht oder nur teilweise zu beauftragen.
Erhöhungen der Einheitspreise werden dadurch nicht
akzeptiert.

*Hinweis: Hinweis:*
Hinweis:

Präsenzmelder im Halbautomatik-Modus:
Der Präsenzmelder wird durch Tastendruck in den
Regelbetrieb versetzt. Die Beleuchtung wird automatisch
ausgeschaltet, wenn der Helligkeitssollwert
überschritten wird oder keine Präsenz mehr erkannt
wird. Befindet sich der Lichtwert bei kontinuierlicher
Präsenzerkennung über dem Sollwert, wird das Licht
automatisch ausgeschaltet. Fällt der Lichtwert wieder
unter den Sollwert, muss das Licht über den Taster
erneut eingeschaltet werden.

Folgende Situationen werden realisiert:

1. Befindet sich der Lichtwert unter dem Sollwert, wird
das
Licht nach Tastendruck eingeschaltet und bleibt
eingeschaltet, bis keine Bewegung/Präsenz mehr
erkannt
wird oder das Umgebungslicht den Sollwert
überschreitet.

2. Befindet sich der Lichtwert über dem
Helligkeitssollwert,
wird das Licht durch Tastendruck eingeschaltet
(manuelle
Übersteuerung) und bleibt eingeschaltet, bis keine
Bewegung/Präsenz mehr erkannt wird.

Der Halbautomatik-Modus ist für die folgenden Räume
geplant: Küche und Spülküche im Erdgeschoss sowie
Tagesraum 1 bis 5 im Obergeschoss.

Präsenzmelder im Vollautomatik-Modus:
Folgende Situationen werden realisiert:

1. Befindet sich der Lichtwert beim Einschalten unter
dem
Sollwert, wird das Licht durch Bewegung/Präsenz
eingeschaltet und bleibt eingeschaltet, bis keine
Bewegung/Präsenz mehr erkannt wird oder das
Umgebungslicht den Sollwert überschreitet.

2. Jeder Kanal kann manuell mittels Taster ein- oder
ausgeschaltet werden.

Der Vollautomatik-Betrieb ist für die folgenden Räume
geplant: Bewegungsraum im Untergeschoss, Speiseraum/
Aula, Foyer und Windfang im Erdgeschoss sowie Flur
(ohne Taster) im Obergeschoss.

Präsenzmelder im konventionellen Steuerungssystem (Ein/
Aus) mit zwei Lichtkanälen:
Folgende Situation wird realisiert:

1. Wenn der Melder durch Bewegung/Präsenz ausgelöst
wurde und das Umgebungslicht den voreingestellten
Lichtwert unterschritten hat, wird das Licht
eingeschaltet
und bleibt eingeschaltet, bis keine Bewegung/
Präsenz
mehr erkannt wird.

Das konventionelle Steuerungssystem (Ein/Aus) ist für
die folgenden Räume geplant: WC-Räume, Flur im
Untergeschoss (ohne Taster), Flur im Erdgeschoss und
Treppenraum (vom UG ins EG und vom EG ins OG ohne
Taster).

Die vollständige Programmierung der Melder gemäß
Beschreibung ist vom Arbeitnehmer fachgerecht
umzusetzen. Alle notwendigen Einstellungen,
Inbetriebnahmen und Dokumentationen sind in den
jeweiligen Positionen der Präsenz- und Bewegungsmelder
einzukalkulieren.

Die folgenden Positionen beinhalten eine
vollfunktionsfähige Beleuchtungsteuerung mit allen
erforderlichen Komponenten.

*Hinweis: Hinweis:*
Hinweis:
Für die angebotenen Komponenten, sind technische
Datenblätter mit abzugeben!

.

**1.1.8.10 Präsenzmelder 230V Master Infrarotsensor IP2X 360Grad Reichweite 20m DALI integr.Dämmerungsschalter 5-1000lx mindAusschaltverzögerung 60 s**
STLB-Bau 2025-04 053
Präsenzmelder für 230 V AC, als Master, zum Einbau in
Geräteverbindungsdose, mit Infrarotsensor, Schutzart
IP 2X DIN EN 60529 (VDE 0470-1), Erfassungsbereich 360
Grad, Farbton reinweiß RAL 9010, Reichweite mind. 20 m,
mit Unterkriechschutz, Schnittstelle DALI, mit
integriertem Dämmerungsschalter, Einstellbereich 5 bis
1000 lx,
Ausschaltverzögerung mind. '60' s,
Beleuchtungssteuerung wahlweise voll- oder
halbautomatisch, mit Testbetrieb, Funktion Ein-/
Ausschalten, für Deckenmontage, in abgehängte Decke,
Montagehöhe über 3 bis 5 m, Ausführung gemäß
Einzelbeschreibung,
Einzelbeschreibungs-Nr 'Anzahl Lichtkanäle min. 2,
Schalten, Regeln und Dimmen.  Zwei Schaltkontakte
Schließer / potenzialfrei für Taster Eingang.'

Hersteller und Typ '...................................
.................' vom Bieter einzutragen.
Menge: 13,000 St

**1.1.8.20 Präsenzmelder 230V Slave Infrarotsensor IP2X 360Grad Reichweite 20m DALI 5-1000lx mindAusschaltverzögerung 60 s**
STLB-Bau 2025-04 053
Präsenzmelder für 230 V AC, als Slave, mit
Meldefunktion zum Master, zum Einbau in
Geräteverbindungsdose, mit Infrarotsensor, Schutzart
IP 2X DIN EN 60529 (VDE 0470-1), Erfassungsbereich 360
Grad, Farbton reinweiß RAL 9010, Reichweite mind. 20 m,
Schnittstelle DALI, Einstellbereich 5 bis 1000 lx,
Ausschaltverzögerung mind. '60' s,
Beleuchtungssteuerung wahlweise voll- oder
halbautomatisch, mit Testbetrieb, Funktion Ein-/
Ausschalten, für Deckenmontage, in abgehängte Decke,
Montagehöhe über 3 bis 5 m, Ausführung gemäß
Einzelbeschreibung,
Einzelbeschreibungs-Nr 'Passend zum Angebotenem
Präsenzmelder DALI'

Hersteller und Typ '...................................
.................' vom Bieter einzutragen.
Menge: 12,000 St

**1.1.8.30 Präsenzmelder 230V Master Infrarotsensor IP2X 360Grad Reichweite 20m**
STLB-Bau 2025-04 053
Präsenzmelder für 230 V AC, als Master, zum Einbau in
Geräteverbindungsdose, mit Infrarotsensor, Schutzart
IP 2X DIN EN 60529 (VDE 0470-1), Erfassungsbereich 360
Grad, Farbton reinweiß RAL 9010, Reichweite mind. 20 m,
mit Unterkriechschutz, mit einem potentialfreien
Relaisausgang, Beleuchtungssteuerung wahlweise voll-
oder halbautomatisch, mit Testbetrieb, Funktion Ein-/
Ausschalten, für Deckenmontage, in abgehängte Decke,
Montagehöhe über 3 bis 5 m, Ausführung gemäß
Einzelbeschreibung,
Einzelbeschreibungs-Nr 'Anzahl Lichtkanäle min. 2,
Schalten. Lichtkanäle müssen zwei unabhängige
Relaisausgänge haben, die getrennt schaltbar sind.
Zwei Schaltkontakte Schließer / Mit Taster Eingang.'

Hersteller und Typ '...................................
.................' vom Bieter einzutragen.
Menge: 14,000 St

**1.1.8.40 Präsenzmelder 230V Slave Infrarotsensor IP2X 360Grad Reichweite 20m DALI 5-1000lx mindAusschaltverzögerung 60 s**
STLB-Bau 2025-04 053
Präsenzmelder für 230 V AC, als Slave, mit
Meldefunktion zum Master, zum Einbau in
Geräteverbindungsdose, mit Infrarotsensor, Schutzart
IP 2X DIN EN 60529 (VDE 0470-1), Erfassungsbereich 360
Grad, Farbton reinweiß RAL 9010, Reichweite mind. 20 m,
Schnittstelle DALI, Einstellbereich 5 bis 1000 lx,
Ausschaltverzögerung mind. '60' s,
Beleuchtungssteuerung wahlweise voll- oder
halbautomatisch, mit Testbetrieb, Funktion Ein-/
Ausschalten, für Deckenmontage, in abgehängte Decke,
Montagehöhe über 3 bis 5 m, Ausführung gemäß
Einzelbeschreibung,
Einzelbeschreibungs-Nr 'Passend zum Angebotenem
Präsenzmelder für 230V AC'

Hersteller und Typ '...................................
.................' vom Bieter einzutragen.
Menge: 12,000 St

**1.1.8.50 Fernbedienung für Präsenzmelder DALI**
IR-Fernbedienung für DALI Präsenz- und Bewegungsmelder.
Menge: 3,000 St

**1.1.8.60 Fernbedienung für Präsenzmelder 230V**
IR-Fernbedienung für mehrkanalige Präsenzmelder 230V.
Menge: 3,000 St

**1.1.8.70 Schutzkorb für Präsenz- und Bewegungsmelder**
Schutzkorb für Präsenz- und Bewegungsmelder, Ø 180 mm,
Höhe 90 mm.

Abmessungen: Höhe/Tiefe 90 mm, Ø 180 mm
Farbe: weiß, ähnlich RAL 9010
Menge: 2,000 St

**1.1.8.80 Präsenzmelder 230V Master Infrarotsensor IP44 280Grad Reichweite 12m integr.Dämmerungsschalter 5-1000lx mindAusschaltverzögerung 10 s**
STLB-Bau 2025-04 053
Präsenzmelder für 230 V AC, als Master, zum Einbau in
Geräteverbindungsdose, mit Infrarotsensor, Schutzart
IP 44 DIN EN 60529 (VDE 0470-1), Erfassungsbereich 280
Grad, Farbton reinweiß RAL 9010, Reichweite mind. 12 m,
mit einem Relaisausgang 230 V AC, mit integriertem
Dämmerungsschalter, Einstellbereich 5 bis 1000 lx,
Ausschaltverzögerung mind. '10' s,
Beleuchtungssteuerung wahlweise voll- oder
halbautomatisch, mit Testbetrieb, Funktion Ein-/
Ausschalten, für Wandmontage, in Wärmedämm-
Verbundsystem, Montagehöhe über 3 bis 5 m, Ausführung
gemäß Einzelbeschreibung,
Hersteller und Typ '...................................
.................' vom Bieter einzutragen.
Menge: 1,000 St

##### Titel 1.1.9 Leuchten

*Hinweis: Hinweis:*
Hinweis:
Der AG behält sich ausdrücklich vor, einzelne
Positionen nicht oder nur teilweise zu beauftragen.
Erhöhungen der Einheitspreise werden dadurch nicht
akzeptiert.

*Hinweis: Hinweis:*
Hinweis:
Für die angebotenen Komponenten, sind technische
Datenblätter mit abzugeben!

.

**1.1.9.10 Außenleuchte mit Bewegungs- und Lichtsensor**
LED-Außenleuchte zur Wandmontage, freistrahlend, zur
Allgemeinbeleuchtung im Außenbereich, mit integriertem
Bewegungs- und Lichtsensor zur bedarfsgerechten
Lichtsteuerung. Leuchtengehäuse aus
korrosionsbeständigem Aluminiumguss, Aluminium und
Edelstahl. Oberfläche mit witterungsbeständiger, hoch
UV-beständiger Pulverbeschichtung. Farbe: grafit.
Abdeckung aus Kristallglas, innen satiniert.
Integrierter Passiv-Infrarot-Bewegungssensor (PIR) mit
horizontalem Öffnungswinkel von ca. 110° und vertikalem
Öffnungswinkel von ca. 93°, Reichweite bis 10 m,
einstellbare Nachlaufzeit von 5 Sekunden bis 4 Stunden,
sowie integrierter Dämmerungssensor mit einstellbarem
Helligkeitsschwellenwert von ca. 1-150 lx.
Helligkeitsverlauf bei Dunkelheit: werkseitig 20 %
Grundhelligkeit, 100 % bei Bewegung.
Zwei Leitungseinführungen für Durchverdrahtung (Leitung
ø 7-12 mm), Anschlussklemme für Leiterquerschnitte 0,
5-2,5 mm², Schutzleiteranschluss vorhanden. Befestigung
mit zwei Bohrungen (Ø 6 mm, Achsabstand 89 mm).
Montagehöhe max. 5,5 m über Standfläche.
Farbtemperatur einstellbar zwischen 3000 K (werkseitig)
und 4000 K.

Leuchtenleistung:

Anschlussleistung: ca. 9,4 W

Lichtstrom: ca. 900-930 lm (je nach Farbtemperatur)

Lichtausbeute: ca. 96-99 lm/W

CRI = 80

Betriebsdauer L80 > 50.000 h bei ta = 25 °C

Schutzart IP65, Schutzklasse I, geeignet für den
dauerhaften Außeneinsatz.

Betriebsspannung: 220-240 V AC, 50/60 Hz oder 176-280 V
DC

Mit integriertem LED-Netzteil mit thermischer
Leistungsregulierung.
Montageort: Außenwand, Sichtbereich
Montagehöhe: bis max. 5,5 m

Ausführung wie:

Fabrikat:  BEGA

Typ:  24 974
der Planung

oder gleichwertig

angeboten:

Fabrikat: "....................................."

Typ:  "....................................."
Menge: 7,000 St

**1.1.9.20 Mehrpreisposition - Lichtfarbe "Amber", Sonderanfertigung**
Mehrpreis für die Ausführung der Außenleuchte gemäß
Pos. 1.9.10. in Sonderlichtfarbe Amber, geeignet zur
Reduzierung der Insektenanziehung und zur Anwendung in
ökologisch sensiblen Bereichen.

Lichtfarbe: Amber

Spektralbereich: insektenfreundlich

Sonderanfertigung gemäß Herstellerangabe

Werkseitige Einstellung, nicht nachträglich einstellbar

Lieferung mit entsprechendem LED-Modul und angepasster
Steuerungseinheit

Hinweis: Diese Ausführung ist eine Sonderanfertigung
mit entsprechend verlängerter Lieferzeit und
eingeschränkter Rückgabemöglichkeit.
Menge: 7,000 St

**1.1.9.30 LED Langfeldleuchte 30 W, IP66**
Beleuchtungstechnologie in LED, Systemleistung 30 W,
Nutzlichtstrom 3900 lm, Systemeffiziens 130 lm/W,
Farbwiedergabeindex CRI 80 Ra, Farbtemperatur 5000 K,
Abstrahlwinkel 120°, Blendungswert UGR < 23, ohne
Dimmungsart (ON/OFF), Lichtstromrückgang L80B10 50.000
h Ta25°C, IP66, IK10, L x B x H 700 x 72 x 78 mm.

Ausführung wie:

Fabrikat:  LAS Systeme GmbH

Typ:  LS-TC 35 CW
der Planung

oder gleichwertig

angeboten:

Fabrikat: "....................................."

Typ:  "....................................."
Menge: 28,000 St

**1.1.9.40 Seilaufhängung für LED Langfeldleuchte 30 W, IP66**
Seilaufhängung für angebotene LED Langfeldleuchte Pos,
1.9.30., Länge 200 cm, verstellbar mit 2 Halteklammern.
Menge: 10,000 St

**1.1.9.50 Einbau-Downlight LED, d x h = 220 x 120 mm**
Downlight Einbau in Decken, als unter Putz Einbau.
Einspeisung 220-240V AC, 50/60 Hz, Systemleistung 17W /
21W / 25W / 30W / 34W / 37W / 38W und 42W,
Systemleistung bzw. Dimmungsart über einen DIP-Schalter
wählbar, Nutzlichtstrom 2000 lm, Farbwiedergabeindex
CRI 83 Ra, UGR<19 (20 W) / UGR<20
(30W), Lichtstromrückgang L80B20 50.000h Ta 25°C, IP44
(raumseitig).

Ausführung wie:

Fabrikat:  LAS Systeme GmbH

Typ:  LS-DS 40 SW 20C
der Planung

oder gleichwertig

angeboten:

Fabrikat: "....................................."

Typ:  "....................................."
Menge: 8,000 St

**1.1.9.60 Einbau- Downlights LED, d x h = 180 x 52 mm**
Downlight mit indirekt strahlendem Licht, mit
Abstrahlwinkel ca. 180°. Gehäusematerial aus Aluminium
Druckguss, Eingangsspannung 100-240 V AC 50/60 Hz,
Systemleistung 18 W, Nutzlichtstrom 1500 lm,
Farbwiedergabeindex CRI 80 Ra, Farbtemperatur 3000 K,
UGR<19, Dimmungsart ON/OFF, Lichtstromrückgang L80B10
50.000h Ta 25°C, IP20.

Ausführung wie:

Fabrikat:  LAS Systeme GmbH

Typ:  LS-GR 18 WW
der Planung

oder gleichwertig

angeboten:

Fabrikat: "....................................."

Typ:  "....................................."
Menge: 15,000 St

**1.1.9.70 LED-Ballwurfsichere Decken-Rasterleuchte**
LED-Deckenleuchte, Lichtlenkung durch Raster,
Ausstrahlungscharakteristik symmetrisch, extrem
breitstrahlend, Lichtaustritt direkt. Leuchtmittel LED
eingebaut, Austausch durch Endkunde möglich.
Bemessungslichtstrom 6260 lm, Lichtfarbe 840,
Lichtstrom einstellbar: stufenlos. Gehäuse aus Stahl,
weiß, Schutzart IP40. Pendel- und Deckenmontage der
Leuchte mit entsprechenden Befestigungssätzen. Mit
elektronischem Betriebsgerät DALI.

Technische Daten:

Produktkategorie:  Deckenleuchte
Maß L:  1500 mm
Maß B:  200 mm
Maß H:  80 mm
Montageart:  Anbau direkt an Decke
Farbe:  weiß
Schutzart:  IP40
Stoßfestigkeitsgrad:  IK08
Ballwurfsicher:  Ja
Glühdrahtprüfung:  650 °C

Zulässige Umgebungstemperatur: -20 - 43 °C

Werkstoff des Gehäuses:  Stahl
Werkstoff der Abdeckung:  PMMA klar
Art der Steuerung:  DALI

Nennspannung:  220 - 240 V
Frequenz:  50 - 60 Hz
Spannungsart:  AC/DC
Bemessungsleistung:  48,0 W
Schutzklasse:  I
Lichtlenker:  Raster
Lichtaustritt:  direkt
Lichtverteilung:  symmetrisch

Ausstrahlungscharakteristik: extrem breitstrahlend

UGR-Klasse:  = 22
Bemessungslichtstrom: 6260 lm
Lichtstrom einstellbar:  stufenlos
Leuchteneffizienz:  130 lm/W
Leuchtmittel:  LED
Inklusive Leuchtmittel:  Ja
Farbwiedergabeindex Ra: = 80
Farbtemperatur:  4000 K
Lichtfarbe:  840
Farborttoleranz (SDCM): < 3 SDCM
Bemessungslebensdauer L80B50 (tq = 25 °C): 90.000 h
Bemessungslebensdauer L80B10 (tq = 25 °C): 75.000 h

Ausführung wie:
Fabrikat:  RIDi

Typ:  0660099 + 0227922
der Planung

oder gleichwertig

angeboten:

Fabrikat: "....................................."

Typ:  "....................................."
Menge: 7,000 St

**1.1.9.80 Deckeneinbauleuchte-LED 600 x 600 mm**
Quadratische LED-Einbauleuchte mit mikroprismatischer
Abdeckung PW, Ausführung 600 mm x 600 mm, für
Systemdecken mit sichtbaren Tragschienen.
Mit symmetrisch begrenzt breit strahlender
Lichtstärkeverteilung, Ausstrahlungswinkel 89°.
Lichtstärkeverteilung:  direkt
Material Reflektor:  PMMA-Abdeckung
Blendungsbewertung nach
UGR-Einstufung (EN 12464-1) < 19.
Bildschirmgerecht gemäß EN 12464-1 durch begrenzte
Leuchtdichten L = 3000 cd/m2 für Ausstrahlungswinkel
oberhalb 65° rundum.
Leuchtenkörper aus Aluminium-Strangpressprofil.

Farbe Leuchtenkörper:  weiß (ähnlich RAL 9016)
Leuchte mit Dämmmaterial bei ta 25°C abdeckbar, ta35 °C
ohne Dämmmaterial ebenfalls nutzbar.
Montageort:  Systemdecke mit sichtbarer Tragschiene
Mit elektronischem Betriebsgerät, schaltbar
Mittlere Bemessungslebensdauer L80 (tq 25 °C) = 100.000
h., Mittlere Bemessungslebensdauer L90 (tq 25 °C) = 50.
000 h.
Leuchtenlichtstrom und Lichtfarbe fest eingestellt.
Bemessungslichtstrom 4000 lm,
Bemessungsleistung 36 W,
maximale Leuchten-Lichtausbeute 111 lm/W.
Leistungsfaktor ? > 0,95,

Farbwiedergabeindex:  Ra > 90
Lichtfarbe:  warmweiß
Farbtemperatur:  3000 K
Leuchtenmaße (L x B x H):  596 mm, 596 mm, 22 mm.
Schutzklasse (DIN EN 61140):  II
Schutzart (DIN EN 60529):  IP20
Schutzart raumseitig:  IP40
Stoßfestigkeitsgrad nach IEC 62262: IK03,
Prüftemperatur Glühdrahttest
gemäß IEC 60695-2-11:  650 °C;

Ausführung wie:

Fabrikat:  TRILUX

Typ:  7528840
der Planung

oder gleichwertig

angeboten:

Fabrikat: "....................................."

Typ:  "....................................."
Menge: 12,000 St

**1.1.9.90 LED-Panel**
LED-Panel individuell einsetzbar, mit Clips für Einbau
in gesägten Decken, mit Anbaugehäuse und kann
auch abgependelt werden mit Seilaufhängungen.

Systemleistung 40 W, Lichtstrom 3900 lm, UGR < 19,
Farbwiedergabe CRI > 82, Lichtfarbe 3000 K, Dimmung
ON/OFF und  DALI-Dimmbar (separat ausgeschrieben),
Lichtstromrückgang L80B10 50.000h Ta 25°C, IP42
(Raumseitig).

Abmessungen (L x B x H) = 1195 x 295 x 11 mm
Anbaugehäuse (L x B x H) = 1200 x 300 x 50 mm
Einbaumaß (L x B) = 1180 x 280 mm

Ausführung wie:

Fabrikat:  LAS Systeme GmbH

Typ:  LS-PV40SW123W + Clips zum
der Planung  Deckeneinbau

oder gleichwertig

angeboten:

Fabrikat: "....................................."

Typ:  "....................................."
Menge: 96,000 St

**1.1.9.100 Mehrpreis für Anbaugehäuse für LED-Panel**
Mehrpreis für Anbaugehäuse, anstelle von Einbau Clips
für angebotenen LED-Panel Pos. 1.9.90.

Anbaugehäuse Maße L x B x H = 1200 x 300 x 50 mm
Menge: 45,000 St

**1.1.9.110 ON/OFF Treiber für LED-Panel**
ON/OFF Treiber für angebotenen LED-Panel Pos. 1.9.90.
Menge: 15,000 St

**1.1.9.120 DALI Treiber für LED-Panel**
DALI Treiber für angebotenen LED-Panel Pos. 1.9.90.
Menge: 81,000 St

**1.1.9.130 LED-Langfeldleuchte 17 W, IP66**
Die LED-Langfeldleuchte ist für den 2. baulichen
Rettungsweg (Außentreppe) am Neubau vorgesehen, die
Leuchte wird am Geländer zwischen den Geländerstäben
installiert, bauseits werden hierfür Befestigungen
vorgesehen.

Technische Daten:

Gehäuse: Rundrohrgehäuse, allseitig geschlossen aus PC
(Polycarbonat, schlagfest), PO (PMMA, schlagzäh).

Elektrische Komponenten: Hochleistungs-LED, Konverter.

Montage: Wie oben beschrieben, zum Einsatz kommen
Rundschellen für die Leuchte mit Zweipunktbefestigung
in V2A, pro Leuchte zwei Stück.

Leistung:  1x17 W
Betriebsgerät:  ON/OFF
Lichtstrom:  2300 lm
Länge:  700mm
Durchmesser:  90mm

Durchgangsverdrahtung mit 3x2,5mm²

Schutzart:  IP66 / IP69K
Schlagfestigkeit: IK10

Ausführung wie:

Fabrikat:  PRACHT Pro Line Tubis

Typ:  7243612  + 0694038 (zwei Stück)
der Planung

oder gleichwertig

angeboten:

Fabrikat: "....................................."

Typ:  "....................................."
Menge: 7,000 St

**1.1.9.140 Decken- und Wandeinbauleuchte**
Decken- und Wandeinbauleuchte im minimalistischen
Design. Gehäuse Aluminium-Strangpressprofil
pulverbeschichtet. Endkappen Aluminium
pulverbeschichtet. Diffusor aus vergilbungsfreiem
Kunststoff (PMMA) opal.  Für Deckeneinbau, Wandeinbau.
Betriebsgerät extern mit Verbindungsleitung.

Technische Daten:

Farbe:  verkehrsweiß, matt (RAL 9016)
Länge:  1014 mm
Breite:  38 mm
Höhe:  2 mm
Einbaulänge:  1006 mm
Einbaubreite:  30 mm
Einbauhöhe:  45-60 mm
Einbauhöhe Leuchte:  37 mm
Lichtquelle:  LED
Sockel:  ohne Sockel
Farbtemperatur:  3000 K
Farbwiedergabeindex:  82
Lebensdauer:  60000 h (L80/B10)
Bemessungsleistung:  29 W
Bemessungsleuchtenlichtstrom: 1950 lm
Ausstrahlwinkel Down:  110° / 109°
Systemeffizienz:  67 lm/W
Lichtaustritt:  direkt
Lichtverteilung:  symmetrisch
Betriebsgerät:  Konstantstrom-Versorgung
Spannung:  220 - 240 V / 50 Hz, 60 Hz
Schutzklasse:  II
Schutzart:  IP 20
Glühdrahtprüfung:  650 °C

Ausführung wie:

Fabrikat:  RZB

Typ:  312176.002
der Planung

oder gleichwertig

angeboten:

Fabrikat: "....................................."

Typ:  "....................................."
Menge: 15,000 St

**1.1.9.150 Verbindungsdose Einführungen halogenfr.Kunststoff 80/80mm T 37mm IP54 AP**
STLB-Bau 2025-04 053
Verbindungsdose DIN EN IEC 60670-1 (VDE 0606-1) als
Abzweigkasten, mit Einführungen für andere Arten von
Leitern/Leitungen oder Elektroinstallationsrohre, aus
halogenfreiem Kunststoff, Grundfläche mind. 80/80 mm,
Tiefe mind. 37 mm, mit Deckel mit Schraubbefestigung,
Schutzart IP 54 DIN EN 60529 (VDE 0470-1), Aufputz.
Menge: 110,000 St

**1.1.9.160 Übergangskasten GFK Masteinbau**
STLB-Bau 2025-04 058
Kabelübergangskasten aus GFK, für Masteinbau,
Schutzklasse II, mit 3 Kabeleinführungen für Kabel bis
5 x 6, mit 2 Kabelabgängen für Kabel bis 5 x 2,5, ein
Sicherungssockel DIN 57635 (VDE 0635), 500 V mit
Gewinde D01 und Sicherungseinsatz, Ausführung gemäß
Einzelbeschreibung,
Einzelbeschreibungs-Nr 'Einschließlich bauseits
verlegte Kabel (bis zu 3 Stück) innerhalb der
Mastleuchte in den Kabelübergangskasten einführen,
anschließen mit Sicherungen bis 16A. Bauseits
verlegter Rundleiter / Bandstahl innerhalb der
Mastleuchte, an die Mastleuchte anschließen.".'
Menge: 5,000 St

##### Titel 1.1.10 Sicherheitsbeleuchtung

*Hinweis: Hinweis:*
Hinweis:
Für die angebotenen Komponenten, sind technische
Datenblätter mit abzugeben!

.

*Hinweis: Hinweis: Für Position 1.10.10.*
Hinweis: Für Position 1.10.10.
Einschließlich Frei programmierbares 4,3" (Standard)
TFT-Touch-Display, Funktion über die gesamte
Bedienoberfläche. Mit 512MB Ram, 4GB Flash Speicher und
ICON Touchbuttons zur Statusanzeige und Konfiguration
der Zentrale in Kombination mit einem Steuermodul. Alle
Funktionen wie Ladung, Batteriestrangüberwachung,
optionale Batterieblocküberwachung, Bus Phasenwächter
und Isolationsüberwachungseinrichtung, Netz- /
Notlichtumschaltung und Tiefentladeschutz der Geräte
und der angeschlossenen Notleuchten werden automatisch
geprüft. Auftretende Fehler werden automatisch
gemeldet. Über Benutzerprofile kann die Menüstruktur
auf vier vordefinierte Benutzergruppen abgestimmt
werden. Um die Bedienung zu vereinfachen, werden nur
die für die jeweilige Benutzergruppe relevanten Icons
eingeblendet.

**1.1.10.10 Zentrales Stromversorgungssystem LPS 230VAC 3h Verbraucher-P 450 W Dauer-Bereitschaftsbetrieb**
STLB-Bau 2025-04 059
Zentrales Stromversorgungssystem mit
Leistungsbegrenzung (LPS) DIN EN 50171 (VDE 0558-508)
für Sicherheitsbeleuchtungsanlage, eingebaut in
Kombigehäuse mit Batteriefach, Bemessungs-
Versorgungsspannung am Netzeingang 230 V AC,
Bemessungsbetriebsdauer 3 h,
Verbraucherleistung '450' W, Umschaltbetrieb kleiner
gleich 0,5 s,
zum Anschluss der Spannungswächter mit
systemspezifischem Datenbus, mit Wächtereinzelkennung,
selektives Einschalten der Stromkreise, ein Ausfall
des Datenbusses muss zum sicheren Einschalten der
Stromkreise führen, als verschlossener ortsfester
Akkumulator einschl. Kapazitätsreserve für Alterung
DIN EN 50171, Sicherheitsanforderungen DIN EN IEC
62485-2, Bemessungsbetriebsspannung der Verbraucher
230 V AC/220 V DC, Dauer- und Bereitschaftsbetrieb
getrennt, je Stromkreis programmierbar,
mit 8 Stromkreisen frei programmierbar, Dauer- und
Bereitschaftsbetrieb getrennt, Gesamtbelastung bis 4 A
(entspricht max. 60 % des Bemessungsbetriebsstromes
der Überstrom-Schutzeinrichtung),
mit 8 Stromkreisen frei programmierbar, Dauer- und
Bereitschaftsbetrieb getrennt, Gesamtbelastung bis 6 A
(entspricht max. 60 % des Bemessungsbetriebsstromes
der Überstrom-Schutzeinrichtung), mit Leuchten-
Einzelerkennung, ohne separate Meldeleitung, mit einem
Eingang für Schaltzustandsabfrage der
Allgemeinbeleuchtung, mit einem Eingang für
Schaltzustandsabfrage Treppenlicht-Zeitschalter, mit
automatischer Prüfeinrichtung ATS, DIN EN 62034 (VDE
0711-400) Typ ER, mit Ausgabemöglichkeit der
Prüfergebnisse, einschl. Datenschnittstelle, mit
Anschluss für Fernanzeige DIN VDE 0100-560 (VDE 0100-
560),
Hersteller und Typ 'Fabrikat: EATON / Typ: DualGuard-S' oder gleichwertig,

Hersteller und Typ '...................................
.................' vom Bieter einzutragen.
Menge: 1,000 St

**1.1.10.20 Parametr. Sicherheitsbeleuchtungsanlage**
STLB-Bau 2025-04 059
Parametrierung der Sicherheitsbeleuchtungsanlage.
Menge: 1,000 St

**1.1.10.30 Sicherheitsleuchte Kompaktgehäuse Bereitschaftsschaltung Deckeneinbau IP41 IK03 LED 230VAC/220VDC Überwachungsbaustein**
STLB-Bau 2025-04 059
Sicherheitsleuchte DIN EN 1838 und DIN EN 60598-2-22
(VDE 0711-2-22) für zentrale Versorgung, im
Kompaktgehäuse, in Bereitschaftsschaltung, zur
Beleuchtung von Flächen, Beleuchtungsstärke mind. 1 lx,
Wartungsfaktor 0,8, Gehäuse aus Aluminium,
Farbton 'Weiß ähnlich RAL 9016'

für Deckeneinbau, Schutzklasse II, Schutzart IP 41 DIN
EN 60529 (VDE 0470-1), Schutzart IK03 DIN EN 62262
(VDE 0470-100), Umgebungstemperatur -20 bis 40 Grad C,
mit Leuchtmittel LED und Betriebsgerät,
Bemessungsbetriebsspannung 230 V AC/220 V DC (+/- 20 %)
, einschl. Überwachungsbaustein mit adressierbarer
Einzelerkennung, für Mischbetrieb, frei programmierbar
für Dauer-, Bereitschafts- oder geschaltetes
Dauerlicht, Arbeitshöhe des Montageortes bis 3,5 m
über der Standfläche des hierfür erforderlichen
Gerüstes, Ausführung gemäß Einzelbeschreibung,
Hersteller und Typ 'Fabrikat: EATON / Typ:  GuideLED
SL' oder gleichwertig,

Hersteller und Typ '...................................
.................' vom Bieter einzutragen.
Menge: 24,000 St

**1.1.10.40 Sicherheitsleuchte Kompaktgehäuse Bereitschaftsschaltung Deckenanbau IP41 IK03 LED 230VAC/220VDC Überwachungsbaustein**
STLB-Bau 2025-04 059
Sicherheitsleuchte DIN EN 1838 und DIN EN 60598-2-22
(VDE 0711-2-22) für zentrale Versorgung, im
Kompaktgehäuse, in Bereitschaftsschaltung, zur
Beleuchtung von Flächen, Beleuchtungsstärke mind. 1 lx,
Wartungsfaktor 0,8, Gehäuse aus Aluminium,
Farbton 'Weiß ähnlich RAL 9016'

für Deckenanbau, Schutzklasse II, Schutzart IP 41 DIN
EN 60529 (VDE 0470-1), Schutzart IK03 DIN EN 62262
(VDE 0470-100), Umgebungstemperatur -20 bis 40 Grad C,
mit Leuchtmittel LED und Betriebsgerät,
Bemessungsbetriebsspannung 230 V AC/220 V DC (+/- 20 %)
, einschl. Überwachungsbaustein mit adressierbarer
Einzelerkennung, für Mischbetrieb, frei programmierbar
für Dauer-, Bereitschafts- oder geschaltetes
Dauerlicht, Arbeitshöhe des Montageortes bis 3,5 m
über der Standfläche des hierfür erforderlichen
Gerüstes, Ausführung gemäß Einzelbeschreibung,
Hersteller und Typ 'Fabrikat: EATON / Typ:  GuideLED
SL' oder gleichwertig,

Hersteller und Typ '...................................
.................' vom Bieter einzutragen.
Menge: 11,000 St

**1.1.10.50 Sicherheitsleuchte Kompaktgehäuse Bereitschaftsschaltung Deckeneinbau IP41 IK03 LED 230VAC/220VDC Überwachungsbaustein**
STLB-Bau 2025-04 059
Sicherheitsleuchte DIN EN 1838 und DIN EN 60598-2-22
(VDE 0711-2-22) für zentrale Versorgung, im
Kompaktgehäuse, in Bereitschaftsschaltung, zur
Beleuchtung von hervorzuhebenden Stellen DIN EN 1838,
Wartungsfaktor 0,8, Gehäuse aus Aluminium,
Farbton 'Weiß ähnlich RAL 9016'

für Deckeneinbau, Schutzklasse II, Schutzart IP 41 DIN
EN 60529 (VDE 0470-1), Schutzart IK03 DIN EN 62262
(VDE 0470-100), Umgebungstemperatur -20 bis 40 Grad C,
mit Leuchtmittel LED und Betriebsgerät,
Bemessungsbetriebsspannung 230 V AC/220 V DC (+/- 20 %)
, einschl. Überwachungsbaustein mit adressierbarer
Einzelerkennung, für Mischbetrieb, frei programmierbar
für Dauer-, Bereitschafts- oder geschaltetes
Dauerlicht, Arbeitshöhe des Montageortes bis 3,5 m
über der Standfläche des hierfür erforderlichen
Gerüstes, Ausführung gemäß Einzelbeschreibung,
Hersteller und Typ 'Fabrikat: EATON / Typ:  GuideLED
SL' oder gleichwertig,

Hersteller und Typ '...................................
.................' vom Bieter einzutragen.
Menge: 13,000 St

**1.1.10.60 Sicherheitsleuchte Kompaktgehäuse Bereitschaftsschaltung Deckenanbau IP41 IK03 LED 230VAC/220VDC Überwachungsbaustein**
STLB-Bau 2025-04 059
Sicherheitsleuchte DIN EN 1838 und DIN EN 60598-2-22
(VDE 0711-2-22) für zentrale Versorgung, im
Kompaktgehäuse, in Bereitschaftsschaltung, zur
Beleuchtung von hervorzuhebenden Stellen DIN EN 1838,
Wartungsfaktor 0,8, Gehäuse aus Aluminium,
Farbton 'Weiß ähnlich RAL 9016'

für Deckenanbau, Schutzklasse II, Schutzart IP 41 DIN
EN 60529 (VDE 0470-1), Schutzart IK03 DIN EN 62262
(VDE 0470-100), Umgebungstemperatur -20 bis 40 Grad C,
mit Leuchtmittel LED und Betriebsgerät,
Bemessungsbetriebsspannung 230 V AC/220 V DC (+/- 20 %)
, einschl. Überwachungsbaustein mit adressierbarer
Einzelerkennung, für Mischbetrieb, frei programmierbar
für Dauer-, Bereitschafts- oder geschaltetes
Dauerlicht, Arbeitshöhe des Montageortes bis 3,5 m
über der Standfläche des hierfür erforderlichen
Gerüstes, Ausführung gemäß Einzelbeschreibung,
Hersteller und Typ 'Fabrikat: EATON / Typ:  GuideLED
SL' oder gleichwertig,

Hersteller und Typ '...................................
.................' vom Bieter einzutragen.
Menge: 4,000 St

**1.1.10.70 Sicherheitsleuchte Kompaktgehäuse Bereitschaftsschaltung Deckeneinbau IP41 IK03 LED 230VAC/220VDC Überwachungsbaustein**
STLB-Bau 2025-04 059
Sicherheitsleuchte DIN EN 1838 und DIN EN 60598-2-22
(VDE 0711-2-22) für zentrale Versorgung, im
Kompaktgehäuse, in Bereitschaftsschaltung, zur
Beleuchtung von Flucht-/Rettungswegen,
Beleuchtungsstärke mind. 1 lx, Wartungsfaktor 0,8,
Gehäuse aus Aluminium,
Farbton 'Weiß ähnlich RAL 9016'

für Deckeneinbau, Schutzklasse II, Schutzart IP 41 DIN
EN 60529 (VDE 0470-1), Schutzart IK03 DIN EN 62262
(VDE 0470-100), Umgebungstemperatur -20 bis 40 Grad C,
mit Leuchtmittel LED und Betriebsgerät,
Bemessungsbetriebsspannung 230 V AC/220 V DC (+/- 20 %)
, einschl. Überwachungsbaustein mit adressierbarer
Einzelerkennung, für Mischbetrieb, frei programmierbar
für Dauer-, Bereitschafts- oder geschaltetes
Dauerlicht, Arbeitshöhe des Montageortes bis 3,5 m
über der Standfläche des hierfür erforderlichen
Gerüstes, Ausführung gemäß Einzelbeschreibung,
Hersteller und Typ 'Fabrikat: EATON / Typ:  GuideLED
SL' oder gleichwertig,

Hersteller und Typ '...................................
.................' vom Bieter einzutragen.
Menge: 3,000 St

**1.1.10.80 Sicherheitsleuchte Kompaktgehäuse Bereitschaftsschaltung Deckenanbau IP41 IK03 LED 230VAC/220VDC Überwachungsbaustein**
STLB-Bau 2025-04 059
Sicherheitsleuchte DIN EN 1838 und DIN EN 60598-2-22
(VDE 0711-2-22) für zentrale Versorgung, im
Kompaktgehäuse, in Bereitschaftsschaltung, zur
Beleuchtung von Flucht-/Rettungswegen,
Beleuchtungsstärke mind. 1 lx, Wartungsfaktor 0,8,
Gehäuse aus Aluminium,
Farbton 'Weiß ähnlich RAL 9016'

für Deckenanbau, Schutzklasse II, Schutzart IP 41 DIN
EN 60529 (VDE 0470-1), Schutzart IK03 DIN EN 62262
(VDE 0470-100), Umgebungstemperatur -20 bis 40 Grad C,
mit Leuchtmittel LED und Betriebsgerät,
Bemessungsbetriebsspannung 230 V AC/220 V DC (+/- 20 %)
, einschl. Überwachungsbaustein mit adressierbarer
Einzelerkennung, für Mischbetrieb, frei programmierbar
für Dauer-, Bereitschafts- oder geschaltetes
Dauerlicht, Arbeitshöhe des Montageortes bis 3,5 m
über der Standfläche des hierfür erforderlichen
Gerüstes, Ausführung gemäß Einzelbeschreibung,
Hersteller und Typ 'Fabrikat: EATON / Typ:  GuideLED
SL' oder gleichwertig,

Hersteller und Typ '...................................
.................' vom Bieter einzutragen.
Menge: 3,000 St

**1.1.10.90 Sicherheitsleuchte Kompaktgehäuse Bereitschaftsschaltung Wandanbau IP65 IK08 LED 230VAC/220VDC Überwachungsbaustein**
STLB-Bau 2025-04 059
Sicherheitsleuchte DIN EN 1838 und DIN EN 60598-2-22
(VDE 0711-2-22) für zentrale Versorgung, im
Kompaktgehäuse, in Bereitschaftsschaltung, zur
Beleuchtung von Flucht-/Rettungswegen,
Beleuchtungsstärke mind. 1 lx, Wartungsfaktor 0,8,
Gehäuse aus Aluminium,
Farbton 'Weiß ähnlich RAL 9016'

für Wandanbau, Schutzklasse II, Schutzart IP 65 DIN EN
60529 (VDE 0470-1), Schutzart IK08 DIN EN 62262 (VDE
0470-100), Umgebungstemperatur -20 bis 40 Grad C, mit
Leuchtmittel LED und Betriebsgerät,
Bemessungsbetriebsspannung 230 V AC/220 V DC (+/- 20 %)
, einschl. Überwachungsbaustein mit adressierbarer
Einzelerkennung, für Mischbetrieb, frei programmierbar
für Dauer-, Bereitschafts- oder geschaltetes
Dauerlicht, Ausführung gemäß Einzelbeschreibung,
Hersteller und Typ 'Fabrikat: EATON / Typ:  i-P65 + CG-
S' oder gleichwertig,

Hersteller und Typ '...................................
.................' vom Bieter einzutragen.
Menge: 6,000 St

**1.1.10.100 Mehrpreis für Sicherheitsleuchte Deckenanbau abpendeln**
Mehrpreis für Sicherheitsleuchte Deckenanbau abpendeln
mit Seilabhängung.
Menge: 1,000 St

**1.1.10.110 Schutzkorb für Sicherheitsleuchte**
Menge: 2,000 St

**1.1.10.120 Rettungszeichenleuchte Scheibenleuchte Rahmen Erkennungsweite 20m Dauerschaltung Deckeneinbau IP41 IK04 LED 230VAC/220VDC Überwachungsbaustein**
STLB-Bau 2025-04 059
Rettungszeichenleuchte DIN EN 1838 und DIN EN 60598-2-
22 (VDE 0711-2-22) für zentrale Versorgung,
Rettungszeichen DIN EN ISO 7010, DIN 4844-1 und DIN
ISO 3864-1, als Scheibenleuchte mit Rahmen,
Rettungszeichen 2-seitig, Erkennungsweite mind. 20 m,
in Dauerschaltung, Gehäuse aus Kunststoff,
Rettungszeichenträger aus Kunststoff,
Farbton 'Gehäusefarbe: RAL 9003'

für Deckeneinbau, Schutzklasse II, Schutzart IP 41 DIN
EN 60529 (VDE 0470-1), Schutzart IK04 DIN EN 62262
(VDE 0470-100), Umgebungstemperatur -20 bis 40 Grad C,
mit Leuchtmittel LED und Betriebsgerät,
Bemessungsbetriebsspannung 230 V AC/220 V DC (+/- 20 %)
, einschl. Überwachungsbaustein mit adressierbarer
Einzelerkennung, für Mischbetrieb, frei programmierbar
für Dauer-, Bereitschafts- oder geschaltetes
Dauerlicht, Arbeitshöhe des Montageortes über 3,5 bis
5,5 m über der Standfläche des hierfür erforderlichen
Gerüstes, Gerüst wird gesondert vergütet,
Hersteller und Typ 'Fabrikat: EATON / Typ: CrystalWay
CG-S' oder gleichwertig,

Hersteller und Typ '...................................
.................' vom Bieter einzutragen.
Menge: 17,000 St

**1.1.10.130 Rettungszeichenleuchte Scheibenleuchte Rahmen Erkennungsweite 20m Dauerschaltung Wand-Deckenanbau IP41 IK04 LED 230VAC/220VDC Überwachungsbaustein**
STLB-Bau 2025-04 059
Rettungszeichenleuchte DIN EN 1838 und DIN EN 60598-2-
22 (VDE 0711-2-22) für zentrale Versorgung,
Rettungszeichen DIN EN ISO 7010, DIN 4844-1 und DIN
ISO 3864-1, als Scheibenleuchte mit Rahmen,
Rettungszeichen 2-seitig, Erkennungsweite mind. 20 m,
in Dauerschaltung, Gehäuse aus Kunststoff,
Rettungszeichenträger aus Kunststoff,
Farbton 'Gehäusefarbe: RAL 9003'

für Wand- und Deckenanbau, Schutzklasse II, Schutzart
IP 41 DIN EN 60529 (VDE 0470-1), Schutzart IK04 DIN EN
62262 (VDE 0470-100), Umgebungstemperatur -20 bis 40
Grad C, mit Leuchtmittel LED und Betriebsgerät,
Bemessungsbetriebsspannung 230 V AC/220 V DC (+/- 20 %)
, einschl. Überwachungsbaustein mit adressierbarer
Einzelerkennung, für Mischbetrieb, frei programmierbar
für Dauer-, Bereitschafts- oder geschaltetes
Dauerlicht, Arbeitshöhe des Montageortes über 3,5 bis
5,5 m über der Standfläche des hierfür erforderlichen
Gerüstes, Gerüst wird gesondert vergütet,
Hersteller und Typ 'Fabrikat: EATON / Typ: CrystalWay
CG-S' oder gleichwertig,

Hersteller und Typ '...................................
.................' vom Bieter einzutragen.
Menge: 5,000 St

**1.1.10.140 Mehrpreis für Rettungszeichenleuchte Wand- Deckenanbau abpendeln**
Mehrpreis für Rettungszeichenleuchte abpendeln mit
Seilabhängung.
Menge: 4,000 St

**1.1.10.150 Schutzkorb für Rettungszeichenleuchte Wand- Deckenanbau**
Schutzkorb für Rettungszeichenleuchte
Menge: 1,000 St

**1.1.10.160 Stromkreisschild Kunststoff Beschriftung**
STLB-Bau 2025-04 059
Stromkreisbezeichnungsschild mit Angabe von Verteilung,
Stromkreis-Nummer und Leuchten-Nummer, DIN VDE 0100-
560 (VDE 0100-560), rund, Schriftart/-größe DIN 1450,
aus Kunststoff mit gravierter Beschriftung.
Menge: 87,000 St

**1.1.10.170 Leistungsnachweis statische Anlage Funktionsprüfung**
STLB-Bau 2025-04 055
Leistungsnachweis am Aufbauort, einschl.
Protokollierung, für statische Anlage, einschl.
Funktionsprüfung und rechnerischem Nachweis der
Batteriekapazität, mit vorh. Verbrauchern bei
anstehendem und nicht anstehendem Netz für Zyklus -
Entladen/Laden/Entladen-, mit Versorgung aus
Ersatzstromversorgungsanlage, Nachweis der Betätigungs-
und Überwachungsfunktion in Anwesenheit des AG.
Menge: 1,000 St

**1.1.10.180 Übersichtsschaltplan**
STLB-Bau 2025-04 053
Übersichtsschaltplan DIN EN 61082-1 (VDE 0040-1) für
Niederspannungsanlage, gerahmt unter Glas.
Menge: 1,000 St

**1.1.10.190 Beleuchtungsstärkemessung**
STLB-Bau 2025-04 058
Beleuchtungsstärkemessung DIN 5035-6,
Anzahl Messpunkte '703' St.
Menge: 1,000 St

**1.1.10.200 Technikraumbeschilderung**
Technikraumbeschilderung bestehend aus einem
Batterieraumschild und einem Schild mit der Aufschrift
"Sicherheitslichtzentrale" sowie einem Schild "Rauchen
verboten".

Die Beschilderung für den Zentralenraum gemäß DIN ist
als selbstklebende Folie auf die Tür der
Sicherheitslichtzentrale aufzubringen.

Einschließlich systembezogenen Zubehör.
Menge: 1,000 St

##### Titel 1.1.11 Sonnenschutzanlage

*Hinweis: Hinweis:*
Hinweis:
Für die angebotenen Komponenten, sind technische
Datenblätter mit abzugeben!

.

**1.1.11.10 Sonnenschutzzentrale 3-Kanal, REG**
3-Kanal Sonnenschutzzentrale mit vorkonfigurierten
Steuerungsprogrammen für Raffstoren, Rollläden,
Markisen, Markisoletten, Jalousien und Rollos.
Dachflächenfenster oder Verdunkelungsanlagen müssen
spezifisch angesteuert werden können.

Es können entweder drei Motoren direkt angesteuert
werden oder drei komplette Fassadenseiten über
nachgeschaltete Motorsteuereinheiten.

Die Steuerzentrale befindet sich in einem Gehäuse mit
kratzfester Acrylglasoberfläche.

Gehäuse-Farbvariante in weiß.
Die Anzeige und Menüführung erfolgt in einem grafischen
3,5 Zoll Anzeigefenster in 256 Farben.
Die Bedienung erfolgt über vier Sensor-Funktionstasten
und einem verschleißfreien Sensor-Drehrad.
Möglichkeit zwischen zwei Display-Farbschemen, hell und
dunkel, wählbar.

Im Bediengerät sind ein Innentemperatursensor sowie ein
Funkempfänger integriert.
Die Steuerausgänge der Zentrale müssen potentialfrei
ausgeführt sein.
Aktuelle Wetterdaten müssen im Display angezeigt
werden.
Über einen Tastendruck am Bediengerät können alle
Automatikfunktionen aktiviert und deaktiviert werden.
Sicherheitsfunktionen sowie produktspezifische
Einstellungen müssen durch ein Passwort geschützt sein.
Über eine Abwesenheitstaste sowie einen frei
definierbaren Urlaubszeitraum, müssen einzelne
Komfortfunktionen deaktivierbar, sowie eine
individuelle einstellbare Position, anfahrbar sein.

Bedien- und Leistungsteil müssen getrennt montierbar
und über eine Vierdrahtleitung miteinander verbunden
werden können.
Die Kommunikation zwischen Leistungsteil, Bediengerät
und Wetterstation muss überwacht werden können, so dass
im Störungsfall z.B. eine Warnmeldeleuchte
eingeschaltet werden kann.
Alle Kanäle müssen gemeinsam über einen Zentralschalter
positionierbar sein.

Montagesituationen auf Putz.

Der Anschluss eines kompakten Messwertgebers über eine
4-adrige Busleitung ist zwingend notwendig.
Zudem muss der Anschluss am Messwertgeber steckbar
ausgeführt sein.
Die Funktion der Wetterstation muss überwachbar sein.

In Verbindung mit dem Messwertgeber und Zubehör sind
folgende Funktionen möglich:
- Windüberwachung
- Eisüberwachung
- Niederschlagsüberwachung
- Sonnenautomatik
- Dämmerungsautomatik
- Temperaturautomatik (Innen und Außen)
- Zeitschaltuhr
- Automatikfreigabeuhr
- Wendeautomatik für Lamellenprodukte
- Differenzgesteuerte Temperaturautomatik
- Intervalllüftung
- Kälteschutz
- Manuelle Bedienung
- Funkfernbedienung möglich
- automatische Sommer-/Winterzeit-Umstellung

Ausführung wie:

Fabrikat:  WAREMA

Typ:  1002848
der Planung

oder gleichwertig

angeboten:

Fabrikat: "....................................."

Typ:  "....................................."
Menge: 1,000 St

**1.1.11.20 aP-Gehäuse für Bediengerät**
Aufputzgehäuse für Bediengerät, in der Farbe weiß.

Ausführung wie:

Fabrikat:  WAREMA

Typ:  1002838
der Planung

oder gleichwertig

angeboten:

Fabrikat: "....................................."

Typ:  "....................................."
Menge: 1,000 St

**1.1.11.30 Sonnenschutz-Wetterstation**
Kompakter Messwertgeber aus massivem, UV-beständigem
Kunststoff.

Der Messwertgeber erfasst Messwerte für:
- Helligkeit
- Dämmerung
- Windgeschwindigkeit
- Niederschlag
- Außentemperatur

Zur genauen Erfassung der Sonneneinstrahlung, getrennt
nach Himmelsrichtungen, müssen vier Photodioden zur
Verfügung stehen.

Die Erfassung der Dämmerung erfolgt ohne zusätzlichen
Messwertgeber mittels einer der vier Photodioden.

Die Niederschlagssensorfläche ist beheizbar ausgeführt
und schaltet sich unter 15° Celsius selbstständig zu.

Die Winderfassung erfolgt über ein Flügeldrehrad an der
Oberseite des Messwertgebers.

Die Spannungsversorgung für die Wetterstation muss über
die Sonnenschutzzentrale erfolgen, so dass keine
zusätzlichen Netzteile notwendig sind.

Zudem muss der Anschluss am Messwertgeber steckbar
ausgeführt sein und über eine 4-adrige Anschlussleitung
erfolgen.

Befestigt wird die Wetterstation mittels Montagebügel
am Standrohr.
Eine Verlängerung der Leitung muss bis max. 200 Meter
möglich sein.

Abmessungen (B x H x T): 130 x 175 x 130 mm
Spannungsversorgung: 24 V DC (über Zentrale)

Ausführung wie:

Fabrikat:  WAREMA

Typ:  1002824
der Planung

oder gleichwertig

angeboten:

Fabrikat: "....................................."

Typ:  "....................................."
Menge: 1,000 St

**1.1.11.40 Anschlussleitung Wetterstation**
Vorkonfektionierte witterungsbeständige (für den
Außeneinsatz geeignete) Anschlussleitung für
Wetterstation.
Länge Anschlussleitung: 10 Meter
Ausführung wie:

Fabrikat:  WAREMA

Typ:  634288
der Planung

oder gleichwertig

angeboten:

Fabrikat: "....................................."

Typ:  "....................................."
Menge: 1,000 St

**1.1.11.50 Standrohr, Länge 1,50m**
Standrohr zur Befestigung von Messwertgebern: Bestehend
aus Standrohr inkl. Adapterhülse und Adapterwinkel,
Aluminium, pulverbeschichtet, RAL 9006.
Länge 1500 mm

Ausführung wie:

Fabrikat:  WAREMA

Typ:  2006631
der Planung

oder gleichwertig

angeboten:

Fabrikat: "....................................."

Typ:  "....................................."
Menge: 1,000 St

**1.1.11.60 Ständer zur flexiblen Rohrmontage am Boden**
Balkon-/Terrassenständer, Stahl, feuerverzinkt,
verschweißt.
Zur Stabilisierung werden Betonplatten (Maße 50 x 50
cm) benötigt.

Ausführung wie:

Fabrikat:  WAREMA

Typ:  2005247 + Betonplatten
der Planung

oder gleichwertig

angeboten:

Fabrikat: "....................................."

Typ:  "....................................."
Menge: 1,000 St

**1.1.11.70 Motorsteuereinheit 4-fach, REG**
Bedienungselemente: Taster
Logikverhalten: Zeitlogik/Permanentlogik

Für die Ansteuerung von bis zu 4 Motoren über die
Sonnenschutzzentrale. An die Motorsteuereinheit können
gleichzeitig 4 Antriebe angeschlossen werden.
Für die örtliche Bedienung ist pro Motorausgang auch
ein separater Taster anschließbar.
Die Motorsteuereinheit wird über getrennte Steuer- und
Kraftschleifleitungen betrieben.
Die Sicherheitskleinspannung wird in der
Motorsteuereinheit selbst erzeugt.
Ein externes Netzteil ist nicht notwendig.
Es können unterschiedliche Programme für
Sonnenschutzprodukte mit und ohne Lamellen eingestellt
werden. Ein örtlicher Fahrbefehl wird je nach
Programmierung nach 2 Sek. oder sofort gespeichert.
Bei einem Zentralbefehl wird dieser Fahrbefehl gelöscht
und die örtliche Bedienung blockiert.
Am Gerät ist das Logikverhalten, Zeitlogik oder
Permanentlogik, über einen Kodierschalter umschaltbar.
Zudem ist das Gehäuse halogenfrei ausgeführt und
entspricht der Prüfung nach UL-94 V0.
Das Gehäuse muss der Norm für Installationseinbaugeräte
nach DIN 43880 entsprechen.
Für je zwei Motorausgänge ist eine wechselbare
Feinsicherung zur Absicherung der Motorleitung
vorhanden.
Die Motorsteuereinheit hat eine Größe von 4TE.

Ausführung wie:

Fabrikat:  WAREMA

Typ:  2016485
der Planung

oder gleichwertig

angeboten:

Fabrikat: "....................................."

Typ:  "....................................."
Menge: 2,000 St

**1.1.11.80 Motorsteuereinheit 6-fach, REG**
Bedienungselemente: Taster
Logikverhalten: Zeitlogik/Permanentlogik

Für die Ansteuerung von bis zu 6 Motoren über die
Sonnenschutzzentrale. An die Motorsteuereinheit können
gleichzeitig 6 Antriebe angeschlossen werden.
Für die örtliche Bedienung ist pro Motorausgang auch
ein separater Taster anschließbar.
Die Motorsteuereinheit wird über getrennte Steuer- und
Kraftschleifleitungen betrieben.
Die Sicherheitskleinspannung wird in der
Motorsteuereinheit selbst erzeugt.
Ein externes Netzteil ist nicht notwendig.
Es können unterschiedliche Programme für
Sonnenschutzprodukte mit und ohne Lamellen eingestellt
werden. Ein örtlicher Fahrbefehl wird je nach
Programmierung nach 2 Sek. oder sofort gespeichert.
Bei einem Zentralbefehl wird dieser Fahrbefehl gelöscht
und die örtliche Bedienung blockiert.
Am Gerät ist das Logikverhalten, Zeitlogik oder
Permanentlogik, über einen Kodierschalter umschaltbar.
Zudem ist das Gehäuse halogenfrei ausgeführt und
entspricht der Prüfung nach UL-94 V0.
Das Gehäuse muss der Norm für Installationseinbaugeräte
nach DIN 43880 entsprechen.
Für je zwei Motorausgänge ist eine wechselbare
Feinsicherung zur Absicherung der Motorleitung
vorhanden.
Die Motorsteuereinheit hat eine Größe von 6TE.

Ausführung wie:

Fabrikat:  WAREMA

Typ:  2016487
der Planung

oder gleichwertig

angeboten:

Fabrikat: "....................................."

Typ:  "....................................."
Menge: 3,000 St

**1.1.11.90 Anschluss Motorkupplung**
Anschluss an beigestellte Motorkupplung,
Leitung bis 4x1,0 mm².
Menge: 24,000 St

**1.1.11.100 Parametrierung, Inbetriebnahme und Einweisung**
Parametrierung der Sonnenschutzsteuerung anhand
bauseits zur Verfügung gestellter Unterlagen, wie z. B.
Übersicht der eingebauten Geräte und angeschlossenen
Motoren sowie den funktionalen Anforderungen des
Nutzers an die Sonnenschutzsteuerung.
Inbetriebnahme und Funktionsprüfung der
Sonnenschutzsteuerung. Einweisung des Nutzers in
Bedienung und Funktionen der Sonnenschutzsteuerung.
Menge: 1,000 St

##### Titel 1.1.12 Beschallungsanlage

*Hinweis: Hinweis:*
Hinweis:

Für Neubau Mensa:

*Hinweis: Hinweis:*
Hinweis:
Für die angebotenen Komponenten, sind technische
Datenblätter mit abzugeben!

.

**1.1.12.10 Sprachalarmzentrale Sicherheitsstufe II Gehäuse Metall 8Lautsprecherkreise 6Gruppen 1x Mic IN 2Sprechstelleneingänge 2xAuxIN**
STLB-Bau 2025-04 060
Sprachalarmzentrale DIN EN 54-16, Sicherheitsstufe II,
Brandfalldurchsage einsprachig, im Wandgehäuse, aus
Metall, Gesamtgewicht max. 75 kg, mit
temperaturgesteuerter Belüftung, Display,
alphanumerisch mit integriertem Bedienfeld,
innenliegende berührungsgeschützte Anschlüsse, mit
Hauptverstärker, Haverieverstärker und
Fehlermanagement, Bemessungsausgangsleistung je Kanal
mind. 250 W, für eine Überbrückungszeit von 30 h,
Alarmierungszeit mind. 0,5 h, für 8
Lautsprecherstromkreise, für 6 Lautsprechergruppen
(Rufkreise),
Anzahl Alarmierungsbereiche Schnittstelle '6' St, mit
Eingang für ein Brandfallmikrofon, Eingängen für 2
Sprechstellen, Eingängen für 2 externe Einspielgeräte,
ein Eingang für TK-Anlagen als a/b Anschluss,
Eingängen für 4 Steuerkontakte, 2 Ausgängen mit
potentialfreien Kontakten, mit analogen Schnittstellen
für Störungsübertragung der Sprachalarmzentrale an die
Brandmelderzentrale und Stummschaltung der
Sprachalarmzentrale über die Taste -Akustik ab- im
Feuerwehr-Bedienfeld,
Hersteller und Typ 'Fabrikat: TOA / Typ: VX-3008WM-BD1
QJ + VX-3308WM Q C00 +  VX-3065BB Q C00' oder gleichwertig,

Hersteller und Typ '...................................
.................' vom Bieter einzutragen.
Menge: 1,000 St

**1.1.12.20 LWL-Medienkonverter Switch Glasfaser SC-Duplex Hutschienenbefestigung**
STLB-Bau 2025-04 062
LWL-Medienkonverter mit Switch-Funktion, Glasfaser,
Port 100BASE-FX Multimode, 2 LWL-Ports, als Buchse,
Typ SC-Duplex, Kupferport als Ethernet 10/100/1000
Base TX, 3 Ethernet-Ports, SNMP-fähig, Montage
Hutschienenbefestigung, Stromversorgung über
integriertes Netzteil 230 V AC, Ausführung gemäß
Einzelbeschreibung,
Einzelbeschreibungs-Nr 'EN 54-16 zertifiziert'

Hersteller und Typ '...................................
.................' vom Bieter einzutragen,

Hersteller und Typ 'Fabrikat: TOA / Typ: IES-2042FXMM-
SCQJ' oder gleichwertig.
Menge: 1,000 St

**1.1.12.30 Bestückung mit Zusatzskomponenten**
Die Lieferung und Montage der Sprachalarmzentrale (bzw.
des Medienkonverters) erfolgt inklusive aller
notwendigen Zusatzkomponenten, die zur vollständigen
und funktionsfähigen Inbetriebnahme erforderlich sind.
Dazu gehören insbesondere:

- Netzteile und eventuelle Redundanzmodule

- Anschlusskabel und Steckverbinder

- Montagezubehör wie Befestigungsmaterialien

- Schnittstellenmodule und Erweiterungskarten

- Softwaremodule zur Konfiguration und Inbetriebnahme

- etc.

Diese Zusatzkomponenten sind vollständig in das Gerät
bzw. die Anlage zu integrieren und fachgerecht zu
installieren.

Ausführung wie:

Fabrikat: TOA

Typ:  Z-S-SERVICE ZJ
der Planung

oder gleichwertig

angeboten:

Fabrikat: "....................................."

Typ:  "....................................."
Menge: 1,000 St

**1.1.12.40 Ersatzenergiequelle Schrankeinbau U/I-Messgerät Netzüberwachung**
STLB-Bau 2025-04 060
Ersatzenergiequelle DIN EN 54-4, für Schrankeinbau,
mit U/I-Messgerät und Netzüberwachung, für eine
Überbrückungszeit von 4 h, Alarmierungszeit mind. 0,5
h,
Hersteller und Typ 'Fabrikat: TOA / Typ: DA-1265P U QJ' oder gleichwertig,

Hersteller und Typ '...................................
.................' vom Bieter einzutragen.
Menge: 2,000 St

**1.1.12.50 Einbaulautsprecher 2-Wege-System Einbau Innenbereich Belastbarkeit 6 W**
STLB-Bau 2025-04 060
Einbaulautsprecher einschl. Frontabdeckung DIN EN 54-
24, als 2-Wege-System, für Deckenmontage, Einbau, in
vorh. Öffnung montieren, für Innenbereich,
Nennbelastbarkeit '6' W, mittlerer
Kennschalldruckpegel in 4 m Entfernung bei 1 W
Belastung mind. 90 dB, mit Übertrager für 100 V
Leistungsanpassung 1:1, 1:2 und 1:4, Anschluss mit
Keramikklemme und Thermo-Sicherung, mit graviertem
Bezeichnungsschild, DIN 1450 als Signalisationstext,
Montagehöhe über 3 bis 5 m,
Hersteller und Typ 'Fabrikat: ic audio / Typ: DL 06-
165/T-EN54 STR' oder gleichwertig,

Hersteller und Typ '...................................
.................' vom Bieter einzutragen.
Menge: 61,000 St

**1.1.12.60 Gehäuselautsprecher 2-Wege-System Anbau Innenbereich Belastbarkeit 10 W**
STLB-Bau 2025-04 060
Gehäuselautsprecher einschl. Frontabdeckung DIN EN 54-
24, als 2-Wege-System, für Deckenmontage, Anbau, für
Innenbereich,
Nennbelastbarkeit '10' W, mittlerer
Kennschalldruckpegel in 4 m Entfernung bei 1 W
Belastung mind. 90 dB, mit Übertrager für 100 V
Leistungsanpassung 1:1, 1:2 und 1:4, Anschluss mit
Keramikklemme und Thermo-Sicherung, mit graviertem
Bezeichnungsschild, DIN 1450 als Signalisationstext,
Montagehöhe über 3 bis 5 m,
Hersteller und Typ 'Fabrikat: ic audio / Typ: DL-A 10-
165/T-EN54 SKD' oder gleichwertig,

Hersteller und Typ '...................................
.................' vom Bieter einzutragen.
Menge: 6,000 St

**1.1.12.70 Einbaulautsprecher A/B-System Einbau Innenbereich Belastbarkeit 6 W**
STLB-Bau 2025-04 060
Einbaulautsprecher einschl. Frontabdeckung DIN EN 54-
24, als A/B-System, für Deckenmontage, Einbau, in vorh.
Öffnung montieren, für Innenbereich,
Nennbelastbarkeit '6' W, mittlerer
Kennschalldruckpegel in 4 m Entfernung bei 1 W
Belastung mind. 90 dB, mit Übertrager für 100 V
Leistungsanpassung 1:1, 1:2 und 1:4, Anschluss mit
Keramikklemme und Thermo-Sicherung, mit graviertem
Bezeichnungsschild, DIN 1450 als Signalisationstext,
Montagehöhe über 3 bis 5 m,
Hersteller und Typ 'Fabrikat: ic audio / Typ: DL-AB 06-
200/T-EN54' oder gleichwertig,

Hersteller und Typ '...................................
.................' vom Bieter einzutragen.
Menge: 11,000 St

**1.1.12.80 Gehäuselautsprecher A/B-System Anbau Innenbereich Belastbarkeit 6 W**
STLB-Bau 2025-04 060
Gehäuselautsprecher einschl. Frontabdeckung DIN EN 54-
24, als A/B-System, für Wandmontage, Anbau, für
Innenbereich,
Nennbelastbarkeit '6' W, mittlerer
Kennschalldruckpegel in 4 m Entfernung bei 1 W
Belastung mind. 90 dB, mit Übertrager für 100 V
Leistungsanpassung 1:1, 1:2 und 1:4, Anschluss mit
Keramikklemme und Thermo-Sicherung, mit graviertem
Bezeichnungsschild, DIN 1450 als Signalisationstext,
Montagehöhe über 3 bis 5 m,
Hersteller und Typ 'Fabrikat: ic audio / Typ: WA-AB 06-
100/T-EN54' oder gleichwertig,

Hersteller und Typ '...................................
.................' vom Bieter einzutragen.
Menge: 13,000 St

**1.1.12.90 Parametrierung der gesamten Anlage**
Anschluss, Programmierung und Einpegeln der
Lautsprecherkreise an der neuen Beschallungszentrale.

Anzahl neue Rufkreise:  3xA und 3xB
Menge: 1,000 St

*Hinweis: Bestehende Anlage erneuern, in Trakt E*
Bestehende Anlage erneuern, in Trakt E

Im bestehenden Gebäudetrakt E befindet sich eine ELA-
Anlage, die im Zuge der Maßnahme vollständig erneuert
wird.

Die vorhandene Bestandsanlage ist aufzunehmen, die
relevanten Funktionen sind zu übernehmen und in die
neue Zentrale zu integrieren.

Die neuen ELA-Zentralen im Neubau und im Trakt E sind
über eine LWL-Datenverbindung miteinander zu koppeln,
sodass eine systemweite Steuerung und Überwachung
beider Anlagenstandorte möglich ist.

Die LWL-Verbindung dient der Übertragung von:

- Steuerdaten zwischen den Systemmanagern

- ggf. redundanten Audiosignalen (bei aktivierter
Netzwerkverknüpfung)

- Störungsmeldungen und Zustandsinformationen im Rahmen
der DIN EN 60849 bzw. EN 54-16.

Die Konfiguration und Inbetriebnahme sind gemäß
Herstellerangaben durchzuführen.

**1.1.12.100 Sprachalarmzentrale Sicherheitsstufe II Gehäuse Metall 8Lautsprecherkreise 6Gruppen 1x Mic IN 2Sprechstelleneingänge 2xAuxIN**
STLB-Bau 2025-04 060
Sprachalarmzentrale DIN EN 54-16, Sicherheitsstufe II,
Brandfalldurchsage einsprachig, im Wandgehäuse, aus
Metall, Gesamtgewicht max. 75 kg, mit
temperaturgesteuerter Belüftung, Display,
alphanumerisch mit integriertem Bedienfeld,
innenliegende berührungsgeschützte Anschlüsse, mit
Hauptverstärker, Haverieverstärker und
Fehlermanagement, Bemessungsausgangsleistung je Kanal
mind. 250 W, für eine Überbrückungszeit von 30 h,
Alarmierungszeit mind. 0,5 h, für 8
Lautsprecherstromkreise, für 6 Lautsprechergruppen
(Rufkreise),
Anzahl Alarmierungsbereiche Schnittstelle '6' St, mit
Eingang für ein Brandfallmikrofon, Eingängen für 2
Sprechstellen, Eingängen für 2 externe Einspielgeräte,
ein Eingang für TK-Anlagen als a/b Anschluss,
Eingängen für 4 Steuerkontakte, 2 Ausgängen mit
potentialfreien Kontakten, mit analogen Schnittstellen
für Störungsübertragung der Sprachalarmzentrale an die
Brandmelderzentrale und Stummschaltung der
Sprachalarmzentrale über die Taste -Akustik ab- im
Feuerwehr-Bedienfeld,
Hersteller und Typ 'Fabrikat: TOA / Typ: VX-3008WM-BD1
QJ + VX-3308WM Q C00 +  VX-3065BB Q C00' oder gleichwertig,

Hersteller und Typ '...................................
.................' vom Bieter einzutragen.
Menge: 1,000 St

**1.1.12.110 LWL-Medienkonverter Switch Glasfaser SC-Duplex Hutschienenbefestigung**
STLB-Bau 2025-04 062
LWL-Medienkonverter mit Switch-Funktion, Glasfaser,
Port 100BASE-FX Multimode, 2 LWL-Ports, als Buchse,
Typ SC-Duplex, Kupferport als Ethernet 10/100/1000
Base TX, 3 Ethernet-Ports, SNMP-fähig, Montage
Hutschienenbefestigung, Stromversorgung über
integriertes Netzteil 230 V AC, Ausführung gemäß
Einzelbeschreibung,
Einzelbeschreibungs-Nr 'EN 54-16 zertifiziert'

Hersteller und Typ '...................................
.................' vom Bieter einzutragen,

Hersteller und Typ 'Fabrikat: TOA / Typ: IES-2042FXMM-
SCQJ' oder gleichwertig.
Menge: 1,000 St

**1.1.12.120 Bestückung mit Zusatzskomponenten**
Die Lieferung und Montage der Sprachalarmzentrale (bzw.
des Medienkonverters) erfolgt inklusive aller
notwendigen Zusatzkomponenten, die zur vollständigen
und funktionsfähigen Inbetriebnahme erforderlich sind.
Dazu gehören insbesondere:

- Netzteile und eventuelle Redundanzmodule

- Anschlusskabel und Steckverbinder

- Montagezubehör wie Befestigungsmaterialien

- Schnittstellenmodule und Erweiterungskarten

- Softwaremodule zur Konfiguration und Inbetriebnahme

- etc.

Diese Zusatzkomponenten sind vollständig in das Gerät
bzw. die Anlage zu integrieren und fachgerecht zu
installieren.

Ausführung wie:

Fabrikat: TOA

Typ:  Z-S-SERVICE ZJ
der Planung

oder gleichwertig

angeboten:

Fabrikat: "....................................."

Typ:  "....................................."
Menge: 1,000 St

**1.1.12.130 Ersatzenergiequelle Schrankeinbau U/I-Messgerät Netzüberwachung**
STLB-Bau 2025-04 060
Ersatzenergiequelle DIN EN 54-4, für Schrankeinbau,
mit U/I-Messgerät und Netzüberwachung, für eine
Überbrückungszeit von 4 h, Alarmierungszeit mind. 0,5
h,
Hersteller und Typ 'Fabrikat: TOA / Typ: DA-1265P U QJ' oder gleichwertig,

Hersteller und Typ '...................................
.................' vom Bieter einzutragen.
Menge: 2,000 St

**1.1.12.140 Mikrofonsprechstelle Tischaufbaugerät**
STLB-Bau 2025-04 060
Mikrofon-Sprechstelle mit Überwachung, Fehleranzeige
und Zustandsanzeige DIN EN 54-16, als dynamisches
Mikrofon, Übertragungsbereich 100 Hz bis 12 kHz,
Schwanenhalsmikrofon, als Tischaufbaugerät, mit mind.
12 Mikrofonsteuertasten, frei programmierbar, mit
Funktionsanzeige, mit gesicherter Alarmtaste, einschl.
Parametrierung von bis zu 8 logischen Verknüpfungen je
Kontakt, mit Bezeichnungsstreifen, mit Stecker RJ 45
(8-polig), Anschlussleitung Länge 3 m,
Hersteller und Typ 'Fabrikat: TOA / Typ: RM-300X' oder gleichwertig,

Hersteller und Typ '...................................
.................' vom Bieter einzutragen.
Menge: 1,000 St

**1.1.12.150 Mehrpreis für Erweiterung der Tasten von Mikrofonsprechstelle**
Pultförmige Tastaturerweiterung für Sprechstellen mit
einfach zu reinigender Folientastatur. Sie verfügt über
10 Tasten, 10 LEDs zur Auswahlanzeige und 10 3-Farb-
LEDs für funktionsabhängige Anzeigen (z.B.
Besetztanzeige). Ein beliebig gestaltbarer
Beschriftungsstreifen, der einfach hinter der
Folientastatur platzierbar ist, erlaubt Kennzeichnungen
der Tasten in jeder beliebigen Sprache oder mit Grafik.
Mit allen elektrischen und mechanischen Teilen zur
einfachen Verbindung mit der Sprechstelle.

Ausführung wie:

Fabrikat:  TOA

Typ:  RM-210F
der Planung

oder gleichwertig

angeboten:

Fabrikat: "....................................."

Typ:  "....................................."
Menge: 1,000 St

*Hinweis: Hinweis Bild für bestehende ELA-Anlage in Trake-E*
Hinweis Bild für bestehende ELA-Anlage in Trake-E

Hinweis: Bild ist nur in der PDF-Datei ersichtlich.

*Hinweis: Hinweis Bild für bestehende ELA-Anlage in Trake-E*
Hinweis Bild für bestehende ELA-Anlage in Trake-E

Hinweis: Bild ist nur in der PDF-Datei ersichtlich.

*Hinweis: Hinweis Bild für bestehende ELA-Anlage in Trake-E*
Hinweis Bild für bestehende ELA-Anlage in Trake-E

Hinweis: Bild ist nur in der PDF-Datei ersichtlich.

*Hinweis: Hinweis Bild für bestehende ELA-Anlage in Trake-E*
Hinweis Bild für bestehende ELA-Anlage in Trake-E

Hinweis: Bild ist nur in der PDF-Datei ersichtlich.

*Hinweis: Hinweis Bild für bestehende ELA-Anlage in Trake-E*
Hinweis Bild für bestehende ELA-Anlage in Trake-E

Hinweis: Bild ist nur in der PDF-Datei ersichtlich.

*Hinweis: Hinweis Bild für bestehende ELA-Anlage in Trake-E*
Hinweis Bild für bestehende ELA-Anlage in Trake-E

Hinweis: Bild ist nur in der PDF-Datei ersichtlich.

*Hinweis: Hinweis Bild für bestehende ELA-Anlage in Trake-E*
Hinweis Bild für bestehende ELA-Anlage in Trake-E

Hinweis: Bild ist nur in der PDF-Datei ersichtlich.

*Hinweis: Hinweis Bild für bestehende ELA-Anlage in Trake-E*
Hinweis Bild für bestehende ELA-Anlage in Trake-E

Hinweis: Bild ist nur in der PDF-Datei ersichtlich.

*Hinweis: Hinweis Bild für bestehende ELA-Anlage in Trake-E*
Hinweis Bild für bestehende ELA-Anlage in Trake-E

Hinweis: Bild ist nur in der PDF-Datei ersichtlich.

**1.1.12.160 Parametrierung der gesamten Anlage**
Anschluss, Programmierung und Einpegeln der
Lautsprecherkreise an der neuen Beschallungszentrale,
gemäß Bestandsaufnahme.
Menge: 1,000 St

##### Titel 1.1.13 Projektionssystem (Beamer und Leinwand)

*Hinweis: Hinweis:*
Hinweis:
Der AG behält sich ausdrücklich vor, einzelne
Positionen nicht oder nur teilweise zu beauftragen.
Erhöhungen der Einheitspreise werden dadurch nicht
akzeptiert.

*Hinweis: Hinweis:*
Hinweis:
Für die angebotenen Komponenten, sind technische
Datenblätter mit abzugeben!

.

**1.1.13.10 Deckeneinbau-Motorleinwand**
Format:  16:10
Nutzmaß:  350x219 cm
(ohne schwarze Maskierung / Vorlauf)
Leinwandtuch:  "white" (Aufpro) mit Gain Faktor 1.2,
M1/ B1-  Brandschutz-Zertifikat (in Deutschland
zwingend notwendig!) und
weißer Rückseite,
Leinwandtuch hinten abrollend,
inkl. zwei Deckenhalterungen mit
vier Gewindestangen mit 100 cm Länge,
inkl. Wandschalter (Kabel)
Motor / Kabel auf der rechten Seite

Mindesthöhe in der Zwischendecke: 17 cm

Die Welle mit Motor und Projektionsbehang können
einfach aus dem Gehäuse entfernt und
nach Abschluss der Baumaßnahmen wieder in das Gehäuse
eingebaut werden.

Ausführung wie:

Fabrikat:  ETHA international GmbH & Co. KG

Typ:  Screen int. Deckeneinbauder Planung  Motorleinwand GIOTTO
PROFESSIONAL

oder gleichwertig

angeboten:

Fabrikat: "....................................."

Typ:  "....................................."
Menge: 1,000 St

**1.1.13.20 Beamer**
1-Chip DLP mit wartungsfreier DuraCore Lasertechnologie
WUXGA
Auflösung:  8.800 Lumen
Proj.-Ver.:  1.25:1 ~ 2.0:1
Lens Shift Vertikal:  +/-110%, Horizontal: +/-50%

Anschlüsse:  1 x HDBaseT,
1 x HDMI 2.0,
1 x HDMI 1.4a 3D Support,
1 x VGA,
1 x 3D Sync,
1 x Audio 3.5mm

Ausgänge:  1 x HDMI 2.0,
1 x 3D Sync,
1 x USB-A Power 1,5A,
1 x Audio 3.5mm

Steuerung:  1 x 12V Trigger,
1 x Verkabelte Fernbedienung,
1 x RJ45,
1 x RS232

Betriebsgeräusch ECO:  34 dB
Betriebsgeräusch (max.):  36 dB
Garantie Gerät:  3 Jahre
Garantie Lasereinheit:  5 Jahre / 12.000h
Farbe:  schwarz

Ausführung wie:

Fabrikat:  ETHA international GmbH & Co. KG

Typ:  W9PD7KM01VZ1 / Optoma ZU820T
der Planung

oder gleichwertig

angeboten:

Fabrikat: "....................................."

Typ:  "....................................."
Menge: 1,000 St

**1.1.13.30 Deckenhalter für Beamer**
PeTa Deckenhalter mit Stahlkugelgelenk (bis 40kg), 40-
70cm, inkl. Projektorplatte speziell gebohrt für den
angebotenen Beamer.
Farbe: schwarz
Mit geprüfter Sicherheit (GS) von einer akkreditierten
Prüforganisationen.

Ausführung wie:

Fabrikat:  ETHA international GmbH & Co. KG

Typ:  100.003.040-070 (für Angebotenen
der Planung  Beamer)

oder gleichwertig

angeboten:

Fabrikat: "....................................."

Typ:  "....................................."
Menge: 1,000 St

##### Titel 1.1.14 Notfall- und Gefahren-Reaktions-Systeme (NGRS) - Schrank

*Hinweis: Allgemeine Technische Vorbemerkungen für NGRS*
Allgemeine Technische Vorbemerkungen für NGRS

Für die Wertbarkeit des Angebotes ist es zwingend
erforderlich, dass stets alle geforderten Einzelpreise
angegeben werden. Abweichungen hiervon sind im
Einzelfall zu begründen.

Der ausgeschriebene Umfang ist in allen Teilen komplett
als sogenannte "funktionale Leistung" anzubieten. Das
System muss mit den angebotenen Komponenten
funktionsfähig in Betrieb zu nehmen sein. Sollten
Komponenten, die zur Betriebsfähigkeit notwendig sind,
im Leistungsverzeichnis nicht enthalten sein, sind
diese im Rahmen des Angebotes mit anzubieten. Dies gilt
auch für bauseitige Voraussetzungen.
Versäumt es der Bieter, evtl.. fehlende Komponenten mit
anzubieten oder bauseitige Voraussetzungen aufzuzeigen,
sind Nachforderungen nicht zulässig und werden somit
nicht anerkannt.

Das angebotene System inkl. aller Peripherie
ist komplett betriebsfertig zu installieren.

Für alle angebotenen Teile sind ausführliches
Prospektmaterial sowie technische Datenblätter dem
Angebot beizufügen.

Der Bieter garantiert die einwandfreie
Funktionsfähigkeit des angebotenen Systems sowie den
peripheren Einrichtungen. Ferner garantiert der Bieter
die Einhaltung der einschlägigen Vorschriften sowohl
für das System und dessen peripheren Einrichtungen, als
auch für die Bauausführung.

Insbesondere sind folgende Vornormen zu beachten:
DIN VDE V 0827-1 (VDE V 0827-1):2015-04
Notfall- und Gefahren-Reaktions-Systeme (NGRS) Teil 1:
Grundlegende Anforderungen, Aufgaben,
Verantwortlichkeiten und Aktivitäten
DIN VDE V 0827-2 (VDE V 0827-2):2015-04
Notfall- und Gefahren-Reaktions-Systeme (NGRS) Teil 2:
Ergänzende Anforderungen für Notfall- und Gefahren-
Sprechanlagen (NGS)

Die Realisierungsplanung ist mit dem Planer nach
Auftragserteilung abzusprechen. Änderungen werden nur
nach vorheriger Rücksprache und Zustimmung akzeptiert.

*Hinweis: Hinweis:*
Hinweis:
Der AG behält sich ausdrücklich vor, einzelne
Positionen nicht oder nur teilweise zu beauftragen.
Erhöhungen der Einheitspreise werden dadurch nicht
akzeptiert.

Die Installation und Bestellung der unteren Positionen
bzw. der NGRS-Endgeräte sind nur auf schriftliche
Anordnung durch den Auftraggeber durchzuführen.

*Hinweis: Hinweis:*
Hinweis:
Für die angebotenen Komponenten, sind technische
Datenblätter mit abzugeben!

.

**1.1.14.10 NGRS Server Appliance bis 50 Teilnehmer, 19" Rackmontage**
NGRS-System nach DIN VDE V 0827-1 (VDE V 0827-1)
Notfall- und Gefahren-Reaktions-Systeme (NGRS) Teil 1:
Grundlegende Anforderungen, Aufgaben,
Verantwortlichkeiten und Aktivitäten und DIN VDE V
0827-2 (VDE V 0827-2), Notfall- und Gefahren-Reaktions-
Systeme (NGRS) Teil 2: Ergänzende Anforderungen für
Notfall- und GefahrenSprechanlagen (NGS) .

Das Gesamtsystem muss mindestens Grad 2 nach
Beschreibung der Norm erfüllen.

Alle zentralen Komponenten (Alarmserver/-zentrale,
Sprachkommunikationssystem, USV, u. a.) als 19"-
Komponenten oder mit 19" Einbaukit.

Die Zentraleinheit kann wahlweise als integriertes
System für die Alarmauslösung und die geforderten
Sprach-/ Durchsagefunktionen, oder als aufeinander
abgestimmte Systemzusammenstellung aus zwei
Zentraleinheiten bestehen. Bei einer Zusammenstellung
mit getrennten Systemen für Alarmierung und
Sprachfunktionen sind bei allen Angaben zu z. B.
Platzbedarf, Leistungsaufnahme, u. a. die Werte beider
Systeme zusammenzufassen.

Die Systemzentrale ist mit einer Smartphone-Lösung wie
zum Beispiel einer Notruf-App erweiterbar.
Die Smartphone-Lösung muss den Forderungen der DIN VDE
V 0827 Teil 1 und 2 sowie den Forderungen des
Datenschutzes entsprechen.

Leistungsmerkmale:
Konform nach DIN VDE 0827 und VdS 2465 Bedienungsfreies
Gegensprechen,
Steuerung von kundenspezifischen Funktionen,
Optional Einbindung von Türsprechstellen,
Optional Türöffner-Funktion,
Einbindung von Lautsprecherlinien,
Steuerung von Pausengongsignalen,
Bildschirmleitstandssystem zur grafischen Darstellung
der Alarmmeldungen mittels automatisch aufrufbaren
Lageplänen. Hineinhören im Alarmfall in den
Alarmbereich der alarmauslösenden Sprechstelle über
internen oder externen Leitstand, Automatische,
raumgenaue Ortung bei Alarmauslösung,
Sprachaufzeichnungsmöglichkeit im Alarmfall, Anbindung
von TK-Anlagen (analog, ISDN oder VoIP), Gespräche
zwischen Sprechstellen und internen Nebenstellen der
TK-Anlage sowie in das öffentliche
Netz, Konferenzen (mindestens 10 Teilnehmer). Es müssen
sowohl vorbereitete und gespeicherte Konferenzen als
auch ad hoc Konferenzen möglich sein.

Aufzeichnen der Konferenz.
Die Konferenz muss auch Nebenstellen der TK-Anlage
einbeziehen können.

Nutzung der Sprechstellen zur Durchsage allgemeiner
Ansagen als Einzel-, Gruppen-, oder Sammelrufe, autom.
Pegelanhebung bei Durchsagen, Tastatursperren gegen
unbefugte Benutzung (Aufhebung mittels PIN-Code),
autom. Weiterleitung zur Polizei bei Notrufen möglich,
Graphikleitstände mit autom. Grundrissdarstellung,
Verhaltensanweisungen und Ruflokalisierung,
Benutzerrechte können über zentrales Serversystem
verwaltet werden, autom. Erkennung von Fehlfunktionen
des Gesamtsystems (u.a. Sprechstellen, Switche, USV,
Zentraleinheit) mit Weiterleitung an relevante Stellen.

System/e mit wie in funktionaler Leistungsbeschreibung
geforderter Leistungsfähigkeit.

Integrierter Sprachspeicher zur Aufnahme, Speicherung
und Abspielung von mindestens 8 verschiedenen
Sprachkonserven á mindestens 60 sec. mit
Vorrangschaltung vor anderen Funktionen.

- Verkabelungssystem zur Aufnahme der Zuleitungen der
Gebäudezentralen.
- Doppelte Netzteile
- Bei eingesetzten Rechnern min. Raid 1 System mit SSD
Festplatten.
- USV-System  inkl. Überspannungsschutzmodul
- Ansteuerung Alarmierungsgerät
- Systemmonitoring, Leitungs- und Funktionsüberwachung
- Zugang Fernwartung
- Zugang zu Leitstelle / Bedienstellen

Ausführung wie:

Fabrikat:  COM.POINT GmbH & Co KG

Typ:  m3-ap-50
der Planung

oder gleichwertig

angeboten:

Fabrikat: "....................................."

Typ:  "....................................."
Menge: 1,000 St

**1.1.14.20 SIP Lizenz für VoIP-Teilnehmer/Sprechstellen/Verstärker/Gateways**
Benutzerlizenz für VoIP-Teilnehmer inkl. ggf.
erforderlicher Software für den Betrieb der geforderten
NGS-Sprechstellen.

Ausführung wie:

Fabrikat:  COM.POINT GmbH & Co KG

Typ:  M3-SIP-LIC
der Planung

oder gleichwertig

angeboten:

Fabrikat: "....................................."

Typ:  "....................................."
Menge: 15,000 St

**1.1.14.30 Audio Gateway mit 4 Relais und NF Ausgang**
zur Kopplung an bauseitige Fremdsysteme. Als
funktionale Erweiterung im gemeinsamen Gehäuse oder
getrennten Gehäusen inkl. notwendigem Zubehör.

Ausführung wie:

Fabrikat:  COM.POINT GmbH & Co KG

Typ:  M3-NF-GW
der Planung

oder gleichwertig

angeboten:

Fabrikat: "....................................."

Typ:  "....................................."
Menge: 1,000 St

**1.1.14.40 SIP IO Interface 2 Pot. freie Kontakte, 2 Relais Spannungsversorgung**
SIP IO Interface 2 Pot. freie Kontakte, 2 Relais
Spannungsversorg, PoE zur Ansteuerung der Sonnenrollos.

Als funktionale Erweiterung im  gemeinsamen Gehäuse
oder getrennten Gehäusen inkl. notwendigem Zubehör.

Ausführung wie:

Fabrikat:  COM.POINT GmbH & Co KG

Typ:  m3-ip-io
der Planung

oder gleichwertig

angeboten:

Fabrikat: "....................................."

Typ:  "....................................."
Menge: 1,000 St

**1.1.14.50 VDS 2465 konforme Schnittstelle zur Übertragung an Leitstellen**
VDS 2465 konforme Schnittstelle zur Übertragung an
Leitstellen inkl. Übertragungsgerät TASLink 4.

Übertragungseinrichtung zur Übermittlung von Alarm- und
Störungsmeldungen über einen Telefonanschluss, DSL-
oder GSM-Funkweg.

Typenbeschreibung:
- Entspricht EN 54-21
- Gerät im separaten Gehäuse (keine Platinenversion)
- Automatische Überwachung der Übertragungswege
- bis zu 16 Ereignisse aufschaltbar
- 32 Zielrufnummern mit je 20 Stellen
- 32 Identnummern mit je 12 Stellen
- Freie Zuordnung der Zielrufnummern, der Identnummern
und der Anwahlfolge zu den Meldelinien
- Anzahl der Anrufversuche, der Zyklenzahl und der Zeit
zwischen den Zyklen parametrierbar
- Fernparametrierung
- Bis zu 2046 Ereignisspeichereinträge
- USB-Schnittstelle
- Inklusive Patchkabel 1m und Magnetfuß-Antenne

ISDN-Telefonanschluss
- Für Mehrgeräte- (PTM) und
Anlagenanschluss (PTP)
- Blockade- und Sabotagefreischaltung des S0-Bus
- Meldungsübertragung über den B-Kanal über VdS
2465/HDLC X.75, SMS oder Sprachtextansage
(dynamisch organisierter Sprachtextspeicher)
- Meldungsübertragung über den D-Kanal
gemäß X.31 zu paketvermittelnden Netzen als ständig
stehende gewählte Verbindung über VdS 2465
- Meldungsübertragung im B-Kanal und
über zwei logische Kanäle im D-Kanal möglich

Ethernet (Protokoll TCP / IP - DHCP)
- Schnittstelle 10/100 Mbit/s (Autonegotiation)
- Kanäle bis zu vier Standleitungen
- Bandbreite < 0,5 kbit/s je Standverbindung
- Datenvolumen < 150 MB/Monat bei Polling gemäß VdS
(Pollzyklusdauer ca. vier Sek.) je Standverbindung

GSM-Funkweg
- Funknetz GSM 900/1800 MHz mit Datenübertragung
- Meldungsübertragung über VdS 465 Protokoll,
Sprachtextansage oder SMS

Ausführung wie:

Fabrikat:  COM.POINT GmbH & Co KG

Typ:  M3-S1-VDS
der Planung

oder gleichwertig

angeboten:

Fabrikat: "....................................."

Typ:  "....................................."

VdS-Nr:  "....................................."

CE:  "....................................."
Menge: 1,000 St

**1.1.14.60 Einrichtung und Abstimmung NSL**
*** Pauschalposition
Menge: 1,000 Psch

**1.1.14.70 NGRS Tischsprechstelle 10 Funktionstasten Handhörer 7" Display**
Tischsprechstelle an Arbeitsplätzen.
Eingesetzt als NGS-Sprechstelle zur Alarmauslösung.
Nicht geeignet zur Auslösung für Jedermann.
Zur Kommunikation mit den Klassenzimmersprechstellen
und zur Übertragung von Durchsagen in
Lautsprecherbereiche. Die Tischsprechstellen müssen den
Zugriff auf alle Funktionen des Kommunikationsmoduls
ermöglichen. Sie müssen ein beleuchtetes,
kontrastreiches Grafik-Display mit mindestens 7" zur
Anzeige aller Alarm-, Kommunikations-, Überwachungs-
und Steuerinformationen besitzen. Zur manuellen
Rufgenerierung muss eine 12-teilige Wähltastatur mit
Menütasten enthalten sein.
Für eine individuelle Alarmablaufsteuerung sowie zur
Steuerung individueller Funktionen müssen mind. 10 frei
programmierbare Direktwahltasten (auch als Taste für
Sammel- oder Gruppenruf) vorhanden sein.
Hohe Audioqualität und beste Sprachverständlichkeit,
sowie die Möglichkeit der Freisprech-Kommunikation,
auch aus größerer Entfernung, müssen realisierbar sein.
Erweiterte Funktionen wie Gruppenruf, Konferenz,
Rufpriorität,

- Lautsprecher- und Mikrofonüberwachung nach 0827-1
- Leitungsüberwachung

Die Spannungsversorgung der Tischsprechstellen muss
über den RJ 45 Netzwerkanschluss inkl. USV Absicherung
erfolgen. Sprechstelle/Auslöseeinheiten welche 230V
benötigen sind unzulässig.

Ausführung wie:

Fabrikat:  COM.POINT GmbH & Co KG

Typ:  m3-ts10-ip
der Planung

oder gleichwertig

angeboten:

Fabrikat: "....................................."

Typ:  "....................................."
Menge: 1,000 St

**1.1.14.80 Wandsprechstelle mit 3 Ruftasten und SOS Taster (Glasbruchgesichert)**
Wandsprechstelle mit 3 Ruftasten und SOS Taster
(Glasbruchgesichert) DIN VDE 0827,
Spannungsversorgung über PoE Klasse 0, inkl. auf Putz
Gehäuse.

Notfall- und Gefahrenmelder (NGRS-Melder)
nach DIN VDE V 0827-1 / DIN VDE V 0827-2
zur Auslösung durch Jedermann.
Melder und Sprechstelle als funktionale Gesamtlösung im
gemeinsamen Gehäuse für feste Montage auf der Wand
inkl. notwendigem Zubehör. Gehäuseteile aus Kunststoff
müssen schlagfest sein. Schutzart min. IP 31

Die  NGS-Melde-Sprechstellen  dienen  der  Meldung  von
Notfall-  und  Gefahrensituationen  auf  und  in  einem
Anwesen.

Sie beinhalteten:
- NGRS-Melder in Farben nach DIN VDE V 0827-1
- mechanische Hürde mit bleibender Formveränderung
als Glasscheibe
- Einzelmodule sowie auch  das zerbrechliche Element
(z. B. Glasscheibe) als mechanische Hürde muss analog
den Anforderungen der DIN EN 54-11 ausgeführt werden.
- Die Melder müssen so ausgeführt sein, dass sie
nicht mit anderen Installationseinrichtungen
verwechselt werden können

Weitere Anforderungen:
- Lautsprecher;
- Mikrofon;
- optische/akustische Anzeigen;
- mit 3 frei programmierbaren, beschriftbaren
Funktions- bzw. Direktwahltasten, deutlich
unterscheidbar von den unten beschriebenen
Auslösekomponenten für die Kommunikation
im Alltag;
- Anzeige, dass die Notfall- und Gefahrenmeldung
abgesetzt und gespeichert wurde (Rückmeldung);
- Anzeige, dass eine Gesprächsverbindung besteht;
- Anzeige, dass eine Störung vorhanden ist
- Sprachübertragung analog, digital oder VoIP
- einsetzbar zur internen Kommunikation zwischen
Verwaltung und den Klassenräumen
- bei Alarmfällen einsetzbar zur Kommunikation mit
externen Stellen (Polizei, .).
- Lautsprecher- und Microfonüberwachung

Erforderliche Zuleitungen müssen zugentlastet in den
Gehäusen enden. Die Spannungsversorgung der Kombination
aus Auslöseeinheit und Sprechstelle muss bei Systemen
auf Netzwerkbasis über PoE und bei digitalen Systemen
über das Kat.-Kabel zentral erfolgen.
Sprechstelle/Auslöseeinheiten, welche 230V benötigen,
sind unzulässig.

Ausführung wie:

Fabrikat:  COM.POINT GmbH & Co KG

Typ:  m3-sip-ng3
der Planung

oder gleichwertig

angeboten:

Fabrikat: "....................................."

Typ:  "....................................."
Menge: 10,000 St

**1.1.14.90 Switch 24 Port PoE 4x SF**
Switch mit 24 Ports 100 Base-TX und 2x 1000 Base-T/SFP,
entsprechend den Anforderungen zum Betrieb der
geforderten IP-Endgeräte IEEE 802.3af Power over
Ethernet: Bis zu 15,4 W pro Port für kompatible PoE-
Geräte
PoE über die datenführenden Adern 1/2/3/6
(Phantomspeisung)
PoE Gesamtleistung passend zu den angebotenen
Endgeräten für alle Ports
IEEE 802.1s hohe Verbindungsverfügbarkeit in
Umgebungen mit mehreren VLANs
Auto-MDIX: Automatische Anpassung für Standard-
oder Crossover-Kabel an allen Ports
Layer-2-Switching, VLAN-Unterstützung und -Tagging-
Unterstützung für IEEE 802.1Q
Verschiedene Warteschlangenkonfigurationen
Verschiedene Methoden zur Benutzerauthentifizierung,
Flexible Authentifizierung
Portüberwachung zur Ermittlung von
Netzwerkbedrohungen, Filterung nach Quellports, DHCP-
Schutz: Blockierung Pakete von nicht autorisierten
Servern
Quality of Service (QoS), Traffic-Priorisierung
Class of Service (CoS), IP-ToS (Type of Service)
Software-Updates: Kostenlose Downloads im Web
Problembehebung: Eingangs-/Ausgangsüberwachung pro
Port

Ausführung wie:

Fabrikat:  COM.POINT GmbH & Co KG

Typ:  m3-sw24-poe
der Planung

oder gleichwertig

angeboten:

Fabrikat: "....................................."

Typ:  "....................................."
Menge: 1,000 St

**1.1.14.100 Patchkabel Flachband 0,25 m schwarz**
Patchkabel Flachband 0,25 m schwarz.
Menge: 12,000 St

**1.1.14.110 Kat. 6 Patchkabel RJ45 LAN Kabel 2 m blau**
Kat. 6 Patchkabel RJ45 LAN Kabel 2 m blau.
Menge: 12,000 St

**1.1.14.120 Kat. 6 Patchkabel RJ45 LAN Kabel 3 m blau**
Kat. 6 Patchkabel RJ45 LAN Kabel 3 m blau.
Menge: 3,000 St

**1.1.14.130 Medienkonverter Glasfaser - Kupfer**
1x 1000BaseSX/LX SFP Slot, 1x 10/100/100
BaseT Ethernet TP Port, max. 30 W PoE

Der MC202P-SFP1-PoE ist ein IEEE 802.3at / 802.3af
Power over Ethernet-Injektor, der DC 52V über
Ethernet-Kabel bereitstellt. Unter fügt Gleichspannung
in Cat.5 / 5e / 6 Kabel ein, so dass das Kabel
zwischen dem Injektor (ALL-MC202P-SFP1-PoE) und dem PoE
PD (Powered Gerät) gleichzeitig
Daten und Strom übertragen kann. Die maximale
Entfernung zwischen dem Injektor (MC202P-SFP1-
PoE) und dem PoE PD beträgt 100 Meter. Der MC202P-SFP1-
PoE kombiniert die digitalen Ethernet
Daten mit Strom über Twisted-Pair-Kabel als IEEE 802.
3at / 802.3af Power over Ethernet Injektor.
Und mit dem Power over Ethernet-Splitter kann er die
digitalen Daten und die Stromversorgung auf
zwei Ausgänge aufteilen.

Ausführung wie:

Fabrikat:  COM.POINT GmbH & Co KG

Typ:  MC202P-SFP1-POE
der Planung

oder gleichwertig

angeboten:

Fabrikat: "....................................."

Typ:  "....................................."
Menge: 1,000 St

**1.1.14.140 Gbic MMF 850 1.25 Gbps**
Gbic MMF 850 1.25 Gbps.

Ausführung wie:

Fabrikat:  COM.POINT GmbH & Co KG

Typ:  GBIC
der Planung

oder gleichwertig

angeboten:

Fabrikat: "....................................."

Typ:  "....................................."
Menge: 1,000 St

**1.1.14.150 USV System Serverschrank mit einer Laufzeit von 12 Stunden**
USV System Serverschrank mit einer Laufzeit von 12
Stunden, Anschluss per USB.

USV zur Versorgung des NGRS.

Die USV muss alle zutreffenden Anforderungen der Ziffer
4.2.5 aus der DIN VDE V 0827-1  für Anlagenteile nach
Ausführungsart A erfüllen. Die Überbrückungsdauer
beträgt 12 h. (Alternative Laufzeiten sind zulässig,
wenn die
Risikoakte dies erlaubt!)

Wenn nach Ausfall der Hauptenergiequelle zur
Überbrückung Energie aus einer alternativen
Energiequelle (USV) entnommen wird, ist darauf zu
achten, dass die Kapazität dieser Energiequelle reicht,
das komplette NGRS mit allen
Endgeräten für die Dauer des Alarmzustandes sowie ggf.
für eine Sprachkommunikation von mind. 15 min.
Sprechzeit zu versorgen. Dies ist bis zum Ende der
Überbrückungszeit sicherzustellen.

Hierbei ist eine Leistungsreserve für die
Kapazitätsverluste der ersten 3 Jahre zu
berücksichtigen.

Ausführung wie:

Fabrikat:  COM.POINT GmbH & Co KG

Typ:  m3-usv-ngrs
der Planung

oder gleichwertig

angeboten:

Fabrikat: "....................................."

Typ:  "....................................."
Menge: 1,000 St

**1.1.14.160 Multiband-Antenne**
Wetterfeste Multiband-Antenne (LTE/GSM) mit
Montagewinkel für Wandmontage. Antenne mit
Antennenkabel 10,0m  angeschlossen, einschließlich
Anschlussadapter.

Antennenlänge 440 mm
Betriebstemperatur -40 °C bis +70 °C
Menge: 1,000 St

**1.1.14.170 Antennen-Trennbox**
Antennen-Trennbox zum galvanisch getrennten Anschluss
einer im Freien montierten Antenne an das Mobilfunk-
Modul einer ÜE. Alle Anschlüsse der ÜE bleiben dadurch
frei von Erdpotenzial. Gleichzeitig schützt die
Trennbox die ÜE vor Überspannungen auf dem
Antennenanschluss.

Die Trennbox muss direkt beim Übergang der
Antennenkabel vom Schutzbereich 0/B in das Gebäude
montiert und über ein 6 mm² Kupferleitung mit dem
Potenzialausgleich des Gebäudes verbunden werden.

-Frequenzbereich 400 MHz bis 2700 MHz
-Einfügungsdämpfung max. 1,1 dB bei 900 MHz, max. 4 dB
bei 1800 MHz
-Überspannungsableiter 230 V; 8/30 µs - 8kA
-Koax-Steckverbinder FME (Stift)
-Schutzart IP63
-Abmessungen (BxHxT) 65x32x54 mm
Menge: 1,000 St

**1.1.14.180 Inbetriebnahme und Projektierung**
*** Pauschalposition
Inbetriebnahme und Projektierung
NGRS System mit Anbindung ELA und NSL.

Ausführung wie:

Fabrikat:  COM.POINT GmbH & Co KG

Typ:  IBN NGRS
der Planung

oder gleichwertig

angeboten:

Fabrikat: "....................................."

Typ:  "....................................."
Menge: 1,000 Psch

**1.1.14.190 Systemabnahme und Systemtest mit dem Kunden und/oder Sachverständigen**
*** Pauschalposition
Systemabnahme und Systemtest mit dem Kunden und/oder
Sachverständigen.
Menge: 1,000 Psch

**1.1.14.200 Einweisung Systemnutzer**
*** Pauschalposition
Einweisung des Nutzers in die errichteten Anlagen.

Die Einweisung der Personen ist detailliert zu
protokollieren unter Benennung

- von Ort, Datum und Uhrzeit
- der unterwiesenen Personen
- der Einweisungsschritte
- der erstmals vorgenommenen Einstellungen
- von nutzerbedingten, vom Standard abweichenden
Anlagen Parametrierungen.

Das Einweisungsprotokoll ist durch die eingewiesenen
Personen gegenzuzeichnen und in Kopie der Bauleitung
vor der Abnahme zu übergeben.

Das Einweisungsprotokoll ist der Dokumentation
beizufügen.
Menge: 1,000 Psch

##### Titel 1.1.15 Schottungen / Kernbohrungen / Bohrungen

*Hinweis: Hinweis:*
Hinweis:
Die Arbeiten erfolgen in Beton, Klinker,
Ziegelmauerwerk oder ähnlich.

Bohrungen bis 20 mm Durchmesser und einer Wand- bzw.
Deckenstärke bis 24 cm, kleine Anpassarbeiten und kurze
Schlitze für Leitungen bis 5x4 mm² und ca. 20 cm Länge
sind mit den Einheitspreisen abgegolten, wenn nichts
anderes im LV beschrieben ist.

Es sind nur Fräsarbeiten zugelassen.

Die brandschutztechnischen Maßnahmen sind so
auszuführen, dass eine Nachinstallation in einfachster
Form möglich ist, d. h., z. B. Einsatz von
Nachinstallationskeilen oder Brandschutzkissen.

*Hinweis: Hinweis - Brandschutztechnische Maßnahmen*
Hinweis - Brandschutztechnische Maßnahmen

Während der gesamten Ausführungszeit ist durch den
Auftragnehmer der bauliche Brandschutz sicherzustellen.
Diese Leistungen werden nicht gesondert vergütet.

Vor Ausführung der brandschutztechnischen Maßnahmen
sind der Bauleitung folgende Unterlagen zur Prüfung
vorzulegen:

- Konstruktions- und Merkblätter
- Amtliche Prüfzeugnisse aller für die Herstellung der
Bauteile
zum Einsatz  kommenden Systeme
- Detailzeichnungen des Systemherstellers

Bei Sonderausführungen, die von den geprüften und mit
einer allgemeinen bauaufsichtlichen Zulassung
versehenen Konstruktionen des Systemherstellers
abweichen, wird vor Montagebeginn von dem Auftragnehmer
und dem durch den Bauherrn beauftragten
Sachverständigen für Brandschutz die Zustimmung für den
Einbau eingeholt.

Dazu legt der Auftragnehmer dem Sachverständigen und
der Bauleitung Montagezeichnungen und alle vom
Sachverständigen geforderten technischen Berechnungen
aller Konstruktionen und Bauteile in 2-facher
Ausfertigung zur Prüfung vor.

Mit der Ausführung der Leistung darf erst nach
schriftlicher Zustimmung durch den Sachverständigen und
nach Freigabe durch den AG begonnen werden.

Der erforderliche zeitliche Vorlauf muss vom AN bei der
Anfertigung der Unterlagen berücksichtigt werden und
darf nicht zur Verzögerung des Bauablaufes führen.

Reinigen der Kabel/Leitungen, Trassen/Bühnen,
einschließlich der anteiligen Installationen von
Fremdgewerken sowie dem umliegenden Arbeitsbereich.

**1.1.15.10 Bohrung Stahlbeton Durchm. 12-25mm T 20-25cm nicht schadstoffbelastet Geräteeinsatz mgl. Stoffe**
STLB-Bau 2025-04 084
Bohrung, Untergrundfläche senkrecht, aus Stahlbeton,
Normalbeton, Bohrdurchmesser über 12 bis 25 mm,
Bohrtiefe über 20 bis 25 cm, nicht schadstoffbelastet,
Abfall ist nicht gefährlich, Zuordnung LAGA Z 0
(uneingeschränkter Einbau), Wichte des Abbruchstoffes
DIN EN 1991-1-1 25 kN/m3, Arbeitshöhe bis 3,5 m über
der Standfläche des hierfür erforderlichen Gerüstes,
Geräteeinsatz ist möglich, max. Gesamtgewicht bis 0,2
t, Ausführung erschütterungsarm DIN 4150, lärmarm,
Lärmpegel max. 80 dB(A), staubarm TRGS 559, ohne
Funkenfreisetzung, ohne Untergrundbeschädigung, ohne
Wasserfreisetzung, Ausführung innerhalb des Bauwerks,
aufgenommene Stoffe sammeln, ohne Zerkleinerung, auf
LKW des AN laden, transportieren, entsorgen, zur
Verwertungsanlage, Transportweg bis 55 km,
Abfallschlüssel nach AVV (Abfallverzeichnis-Verordnung)
170101 Beton,
Vergütung der Entsorgung übernimmt AN.
Menge: 25,000 St

**1.1.15.20 Bohrung Stahlbeton Durchm. 25-50mm T 20-25cm nicht schadstoffbelastet Geräteeinsatz mgl. Stoffe**
STLB-Bau 2025-04 084
Bohrung, Untergrundfläche senkrecht, aus Stahlbeton,
Normalbeton, Bohrdurchmesser über 25 bis 50 mm,
Bohrtiefe über 20 bis 25 cm, nicht schadstoffbelastet,
Abfall ist nicht gefährlich, Zuordnung LAGA Z 0
(uneingeschränkter Einbau), Wichte des Abbruchstoffes
DIN EN 1991-1-1 25 kN/m3, Arbeitshöhe bis 3,5 m über
der Standfläche des hierfür erforderlichen Gerüstes,
Geräteeinsatz ist möglich, max. Gesamtgewicht bis 0,2
t, Ausführung erschütterungsarm DIN 4150, lärmarm,
Lärmpegel max. 80 dB(A), staubarm TRGS 559, ohne
Funkenfreisetzung, ohne Untergrundbeschädigung, ohne
Wasserfreisetzung, Ausführung innerhalb des Bauwerks,
aufgenommene Stoffe sammeln, ohne Zerkleinerung, auf
LKW des AN laden, transportieren, entsorgen, zur
Verwertungsanlage, Transportweg bis 55 km,
Abfallschlüssel nach AVV (Abfallverzeichnis-Verordnung)
170101 Beton,
Vergütung der Entsorgung übernimmt AN.
Menge: 10,000 St

**1.1.15.30 Kernbohrung Stahlbeton Durchm. 50-100mm T 20-25cm nicht schadstoffbelastet Geräteeinsatz mgl. Stoffe**
STLB-Bau 2025-04 084
Kernbohrung, Untergrundfläche senkrecht, aus
Stahlbeton, Normalbeton, Bohrdurchmesser über 50 bis
100 mm, Bohrtiefe über 20 bis 25 cm, nicht
schadstoffbelastet,
Abfall ist nicht gefährlich, Zuordnung LAGA Z 0
(uneingeschränkter Einbau), Wichte des Abbruchstoffes
DIN EN 1991-1-1 25 kN/m3, Arbeitshöhe bis 3,5 m über
der Standfläche des hierfür erforderlichen Gerüstes,
Geräteeinsatz ist möglich, max. Gesamtgewicht bis 0,2
t, Ausführung erschütterungsarm DIN 4150, lärmarm,
Lärmpegel max. 80 dB(A), staubarm TRGS 559, ohne
Funkenfreisetzung, ohne Untergrundbeschädigung, ohne
Wasserfreisetzung, Ausführung innerhalb des Bauwerks,
aufgenommene Stoffe sammeln, ohne Zerkleinerung, auf
LKW des AN laden, transportieren, entsorgen, zur
Verwertungsanlage, Transportweg bis 55 km,
Abfallschlüssel nach AVV (Abfallverzeichnis-Verordnung)
170101 Beton,
Vergütung der Entsorgung übernimmt AN.
Menge: 5,000 St

**1.1.15.40 Erstellung eines Schottbuches**
Erstellung eines Schottbuches in Form einer Excel-
Tabelle und PDF-Datei.

Inhaltlicher Aufbau:
- tabellarischer Auflistung der Brandschottungen
- Bauteil / Etage
- Raumbezeichnung
- Lage / Ort (Ausführungsplan / Grundrissplan, M=1:100)
- Art (Wand- oder Deckenschott)
- Fabrikat
- Typ
- Größe
- Schottart (Weich / Hart / Mörtel)
- Feuerwiderstandsklasse (F30/F90/El30/El90)
- Zulassungs-Nr.
- Erstellt durch ...(Name, Fa.)
- Erstellt am ...
- Fotos (beidseitig, vor der Schottung und nach der
Schottung)
- Bild-Nr. / Foto-Nr. (mit Angabe des Grundrissplanes)

Das Schottbuch ist der Dokumentation als Papierausdruck
und auf Datenträger (Excel- und PDF-Format) beizufügen.
Die Tabelle muss durch den Nutzer erweiterbar sein.
Menge: 1,000 St

**1.1.15.50 Brandschutzabschottung Leitungsanlagen MW-Pl.Schott EI90 0,02-0,05m2 Gebäude Decke D 220mm**
STLB-Bau 2025-04 047
Brandschutzabschottung an Kabel-/Leitungsanlagen als
Mineralwolleplattenschott, Klassifizierung EI 90 DIN
EN 13501-2, mit allgemeinem bauaufsichtlichen
Prüfzeugnis/allgemeiner bauaufsichtlicher Zulassung,
eckiger Durchbruch, Querschnitt über 0,02 bis 0,05 m2,
Baustoffklasse DIN 4102-1 A (nichtbrennbar),
Schmelzpunkt größer gleich 1000 Grad C, im Gebäude,
mit Kennzeichnungsschild, Arbeitshöhe des Montageortes
bis 5,5 m über der Standfläche des hierfür
erforderlichen Gerüstes, Gerüst wird gesondert
vergütet, Decke aus Stahlbeton, Dicke 220 mm.
Menge: 5,000 St

**1.1.15.60 Brandschutzabschottung Leitungsanlagen MW-Pl.Schott EI90 0,01-0,02m2 Gebäude Wand D 240mm**
STLB-Bau 2025-04 047
Brandschutzabschottung an Kabel-/Leitungsanlagen als
Mineralwolleplattenschott, Klassifizierung EI 90 DIN
EN 13501-2, mit allgemeinem bauaufsichtlichen
Prüfzeugnis/allgemeiner bauaufsichtlicher Zulassung,
eckiger Durchbruch, Querschnitt über 0,01 bis 0,02 m2,
Baustoffklasse DIN 4102-1 A (nichtbrennbar),
Schmelzpunkt größer gleich 1000 Grad C, im Gebäude,
mit Kennzeichnungsschild, Arbeitshöhe des Montageortes
bis 5,5 m über der Standfläche des hierfür
erforderlichen Gerüstes, Gerüst wird gesondert
vergütet, Wand aus Mauerwerk, Dicke 240 mm.
Menge: 6,000 St

**1.1.15.70 Brandschutzabschottung Leitungsanlagen MW-Pl.Schott EI90 0,01-0,02m2 Gebäude Wand D 240mm**
STLB-Bau 2025-04 047
Brandschutzabschottung an Kabel-/Leitungsanlagen als
Mineralwolleplattenschott, Klassifizierung EI 90 DIN
EN 13501-2, mit allgemeinem bauaufsichtlichen
Prüfzeugnis/allgemeiner bauaufsichtlicher Zulassung,
eckiger Durchbruch, Querschnitt über 0,01 bis 0,02 m2,
Baustoffklasse DIN 4102-1 A (nichtbrennbar),
Schmelzpunkt größer gleich 1000 Grad C, im Gebäude,
mit Kennzeichnungsschild, Arbeitshöhe des Montageortes
bis 5,5 m über der Standfläche des hierfür
erforderlichen Gerüstes, Gerüst wird gesondert
vergütet, Wand aus Stahlbeton, Dicke 240 mm.
Menge: 17,000 St

**1.1.15.80 Brandschutzabschottung Leitungsanlagen MW-Pl.Schott EI90 0,02-0,05m2 Gebäude Wand D 240mm**
STLB-Bau 2025-04 047
Brandschutzabschottung an Kabel-/Leitungsanlagen als
Mineralwolleplattenschott, Klassifizierung EI 90 DIN
EN 13501-2, mit allgemeinem bauaufsichtlichen
Prüfzeugnis/allgemeiner bauaufsichtlicher Zulassung,
eckiger Durchbruch, Querschnitt über 0,02 bis 0,05 m2,
Baustoffklasse DIN 4102-1 A (nichtbrennbar),
Schmelzpunkt größer gleich 1000 Grad C, im Gebäude,
mit Kennzeichnungsschild, Arbeitshöhe des Montageortes
bis 5,5 m über der Standfläche des hierfür
erforderlichen Gerüstes, Gerüst wird gesondert
vergütet, Wand aus Mauerwerk, Dicke 240 mm.
Menge: 1,000 St

**1.1.15.90 Brandschutzabschottung Leitungsanlagen MW-Pl.Schott EI90 0,02-0,05m2 Gebäude Wand D 240mm**
STLB-Bau 2025-04 047
Brandschutzabschottung an Kabel-/Leitungsanlagen als
Mineralwolleplattenschott, Klassifizierung EI 90 DIN
EN 13501-2, mit allgemeinem bauaufsichtlichen
Prüfzeugnis/allgemeiner bauaufsichtlicher Zulassung,
eckiger Durchbruch, Querschnitt über 0,02 bis 0,05 m2,
Baustoffklasse DIN 4102-1 A (nichtbrennbar),
Schmelzpunkt größer gleich 1000 Grad C, im Gebäude,
mit Kennzeichnungsschild, Arbeitshöhe des Montageortes
bis 5,5 m über der Standfläche des hierfür
erforderlichen Gerüstes, Gerüst wird gesondert
vergütet, Wand aus Stahlbeton, Dicke 240 mm.
Menge: 7,000 St

**1.1.15.100 Brandschutzabschottung Leitungsanlagen flexibler Schott EI90 0,01-0, 02m2 Gebäude Wand D 240mm**
STLB-Bau 2025-04 047
Brandschutzabschottung an Kabel-/Leitungsanlagen als
flexibles Schott, Klassifizierung EI 90 DIN EN 13501-2,
mit allgemeinem bauaufsichtlichen Prüfzeugnis/
allgemeiner bauaufsichtlicher Zulassung, eckiger
Durchbruch, Querschnitt über 0,01 bis 0,02 m2,
Baustoffklasse DIN 4102-1 A (nichtbrennbar),
Schmelzpunkt größer gleich 1000 Grad C, im Gebäude,
mit Kennzeichnungsschild, Arbeitshöhe des Montageortes
bis 5,5 m über der Standfläche des hierfür
erforderlichen Gerüstes, Gerüst wird gesondert
vergütet, Wand als Trennwand in Ständerbauart, Dicke
240 mm.
Menge: 13,000 St

**1.1.15.110 Brandschutzabschottung Leitungsanlagen flexibler Schott EI90 0,02-0, 05m2 Gebäude Wand D 240mm**
STLB-Bau 2025-04 047
Brandschutzabschottung an Kabel-/Leitungsanlagen als
flexibles Schott, Klassifizierung EI 90 DIN EN 13501-2,
mit allgemeinem bauaufsichtlichen Prüfzeugnis/
allgemeiner bauaufsichtlicher Zulassung, eckiger
Durchbruch, Querschnitt über 0,02 bis 0,05 m2,
Baustoffklasse DIN 4102-1 A (nichtbrennbar),
Schmelzpunkt größer gleich 1000 Grad C, im Gebäude,
mit Kennzeichnungsschild, Arbeitshöhe des Montageortes
bis 5,5 m über der Standfläche des hierfür
erforderlichen Gerüstes, Gerüst wird gesondert
vergütet, Wand als Trennwand in Ständerbauart, Dicke
240 mm.
Menge: 2,000 St

**1.1.15.120 Brandschutzabschottung Leitungsanlagen Mörtelschott EI90 Durchm. bis 50mm Gebäude Wand D 240mm**
STLB-Bau 2025-04 047
Brandschutzabschottung an Kabel-/Leitungsanlagen als
Mörtelschott, Klassifizierung EI 90 DIN EN 13501-2,
mit allgemeinem bauaufsichtlichen Prüfzeugnis/
allgemeiner bauaufsichtlicher Zulassung, runder
Durchbruch, Durchmesser bis 50 mm, Baustoffklasse DIN
4102-1 A (nichtbrennbar), Schmelzpunkt größer gleich
1000 Grad C, im Gebäude, mit Kennzeichnungsschild,
Arbeitshöhe des Montageortes bis 5,5 m über der
Standfläche des hierfür erforderlichen Gerüstes,
Gerüst wird gesondert vergütet, Wand aus Stahlbeton,
Dicke 240 mm.
Menge: 25,000 St

**1.1.15.130 Brandschutzabschottung Leitungsanlagen Mörtelschott EI90 Durchm. 100- 150mm Gebäude Wand D 240mm**
STLB-Bau 2025-04 047
Brandschutzabschottung an Kabel-/Leitungsanlagen als
Mörtelschott, Klassifizierung EI 90 DIN EN 13501-2,
mit allgemeinem bauaufsichtlichen Prüfzeugnis/
allgemeiner bauaufsichtlicher Zulassung, runder
Durchbruch, Durchmesser über 100 bis 150 mm,
Baustoffklasse DIN 4102-1 A (nichtbrennbar),
Schmelzpunkt größer gleich 1000 Grad C, im Gebäude,
mit Kennzeichnungsschild, Arbeitshöhe des Montageortes
bis 5,5 m über der Standfläche des hierfür
erforderlichen Gerüstes, Gerüst wird gesondert
vergütet, Wand aus Stahlbeton, Dicke 240 mm.
Menge: 2,000 St

**1.1.15.140 Schlitz herstellen fräsen Stahlbeton B 2,5 cm T 2,5 cm nicht schadstoffbelastet 25kN/m3 Geräteeinsatz mgl. Stoffe laden transp. LKW AN entsorgen bis 41km AVV170101 Vergüt.Entsorg. AN**
STLB-Bau 2025-04 084
Schlitz herstellen, durch Fräsen, Untergrundfläche
senkrecht, in Stahlbeton, Normalbeton, ohne
Bekleidungen und Beschichtungen,
Schlitzbreite '2,5' cm,
Schlitztiefe '2,5' cm, nicht schadstoffbelastet,
Abfall ist nicht gefährlich, Zuordnung LAGA Z 0
(uneingeschränkter Einbau), Wichte des Abbruchstoffes
DIN EN 1991-1-1 25 kN/m3, Geräteeinsatz ist möglich,
max. Gesamtgewicht bis 0,2 t, Ausführung innerhalb des
Bauwerks, Arbeitshöhe bis 5,5 m über der Standfläche
des hierfür erforderlichen Gerüstes, Gerüst wird
gesondert vergütet, Ausführung erschütterungsarm DIN
4150, lärmarm, Lärmpegel max. 80 dB(A), staubarm TRGS
559, ohne Funkenfreisetzung, ohne
Untergrundbeschädigung, ohne Wasserfreisetzung,
aufgenommene Stoffe sammeln, ohne Zerkleinerung, im
Behälter des AN lagern, Behältergröße über 5 bis 7 m3,
auf LKW des AN laden, transportieren, entsorgen, zur
Verwertungsanlage, Transportweg bis 41 km,
Abfallschlüssel nach AVV (Abfallverzeichnis-Verordnung)
170101 Beton,
Vergütung der Entsorgung übernimmt AN.
Menge: 10,000 m

**1.1.15.150 Schlitz herstellen fräsen Stahlbeton B 5 cm T 2,5 cm nicht schadstoffbelastet 25kN/m3 Geräteeinsatz mgl. Stoffe laden transp. LKW AN entsorgen bis 41km AVV170101 Vergüt.Entsorg. AN**
STLB-Bau 2025-04 084
Schlitz herstellen, durch Fräsen, Untergrundfläche
senkrecht, in Stahlbeton, Normalbeton, ohne
Bekleidungen und Beschichtungen,
Schlitzbreite '5' cm,
Schlitztiefe '2,5' cm, nicht schadstoffbelastet,
Abfall ist nicht gefährlich, Zuordnung LAGA Z 0
(uneingeschränkter Einbau), Wichte des Abbruchstoffes
DIN EN 1991-1-1 25 kN/m3, Geräteeinsatz ist möglich,
max. Gesamtgewicht bis 0,2 t, Ausführung innerhalb des
Bauwerks, Arbeitshöhe bis 5,5 m über der Standfläche
des hierfür erforderlichen Gerüstes, Gerüst wird
gesondert vergütet, Ausführung erschütterungsarm DIN
4150, lärmarm, Lärmpegel max. 80 dB(A), staubarm TRGS
559, ohne Funkenfreisetzung, ohne
Untergrundbeschädigung, ohne Wasserfreisetzung,
aufgenommene Stoffe sammeln, ohne Zerkleinerung, im
Behälter des AN lagern, Behältergröße über 5 bis 7 m3,
auf LKW des AN laden, transportieren, entsorgen, zur
Verwertungsanlage, Transportweg bis 41 km,
Abfallschlüssel nach AVV (Abfallverzeichnis-Verordnung)
170101 Beton,
Vergütung der Entsorgung übernimmt AN.
Menge: 10,000 m

**1.1.15.160 Schlitz herstellen fräsen Mauerwerk KS B 2,5 cm T 2,5 cm nicht schadstoffbelastet 15kN/m3 Geräteeinsatz mgl. Stoffe laden transp. LKW AN entsorgen AVV170102 Vergüt.Entsorg. AN**
STLB-Bau 2025-04 084
Schlitz herstellen, durch Fräsen, Untergrundfläche
senkrecht, aus Mauerwerk aus Kalksandstein, ohne
Bekleidungen und Beschichtungen,
Schlitzbreite '2,5' cm,
Schlitztiefe '2,5' cm, nicht schadstoffbelastet,
Abfall ist nicht gefährlich, Zuordnung LAGA Z 0
(uneingeschränkter Einbau), Wichte des Abbruchstoffes
DIN EN 1991-1-1 15 kN/m3, Geräteeinsatz ist möglich,
max. Gesamtgewicht bis 0,2 t, Ausführung innerhalb des
Bauwerks, Arbeitshöhe bis 5,5 m über der Standfläche
des hierfür erforderlichen Gerüstes, Gerüst wird
gesondert vergütet, Ausführung erschütterungsarm DIN
4150, lärmarm, Lärmpegel max. 80 dB(A), staubarm TRGS
559, ohne Funkenfreisetzung, ohne
Untergrundbeschädigung, ohne Wasserfreisetzung,
aufgenommene Stoffe sammeln, ohne Zerkleinerung, auf
LKW des AN laden, transportieren, entsorgen, zum Lager
oder zur Anlage nach Wahl des AN, Abfallschlüssel nach
AVV (Abfallverzeichnis-Verordnung) 170102 Ziegel,
Vergütung der Entsorgung übernimmt AN.
Menge: 10,000 m

**1.1.15.170 Schlitz herstellen fräsen Mauerwerk KS B 5 cm T 2,5 cm nicht schadstoffbelastet 15kN/m3 Geräteeinsatz mgl. Stoffe laden transp. LKW AN entsorgen AVV170102 Vergüt.Entsorg. AN**
STLB-Bau 2025-04 084
Schlitz herstellen, durch Fräsen, Untergrundfläche
senkrecht, aus Mauerwerk aus Kalksandstein, ohne
Bekleidungen und Beschichtungen,
Schlitzbreite '5' cm,
Schlitztiefe '2,5' cm, nicht schadstoffbelastet,
Abfall ist nicht gefährlich, Zuordnung LAGA Z 0
(uneingeschränkter Einbau), Wichte des Abbruchstoffes
DIN EN 1991-1-1 15 kN/m3, Geräteeinsatz ist möglich,
max. Gesamtgewicht bis 0,2 t, Ausführung innerhalb des
Bauwerks, Arbeitshöhe bis 5,5 m über der Standfläche
des hierfür erforderlichen Gerüstes, Gerüst wird
gesondert vergütet, Ausführung erschütterungsarm DIN
4150, lärmarm, Lärmpegel max. 80 dB(A), staubarm TRGS
559, ohne Funkenfreisetzung, ohne
Untergrundbeschädigung, ohne Wasserfreisetzung,
aufgenommene Stoffe sammeln, ohne Zerkleinerung, auf
LKW des AN laden, transportieren, entsorgen, zum Lager
oder zur Anlage nach Wahl des AN, Abfallschlüssel nach
AVV (Abfallverzeichnis-Verordnung) 170102 Ziegel,
Vergütung der Entsorgung übernimmt AN.
Menge: 10,000 m

##### Titel 1.1.16 Prüfungen/Messungen/Sonstiges

**1.1.16.10 Messprotokoll KAT6, tiefergestelltes A**
Messungen der installierten Datenleitungen (KAT6A)
(Permanent Link nach Klasse E tiefergestelltes A) mit
Kabelprüfbericht und entsprechender schriftlicher
Dokumentation der Leitungslänge. Messprotokolle sind
den Revisionsunterlagen beizufügen.
Menge: 86,000 St

**1.1.16.20 Dämpfungsmessung**
Dämpfungsmessung mit optischem Pegelmessgerät pro LWL-
Stecker, beidseitig, bei 850 mm Wellenlänge,
einschließlich Messprotokoll.
Menge: 20,000 St

**1.1.16.30 Abschlussmessung**
Reflektionsmessung mit optischem Rückstreumessgerät
(inkl. Vor- und Nachlauffaser), pro Strecke bei 850 nm
Wellenlänge, aus einer Richtung, einschließlich
Messprotokoll, gemäß technischer Leistungsbeschreibung.
Menge: 20,000 St

**1.1.16.40 Einweisung in die komplette Anlage (ELT, SiBel, EDV, ELA)**
Einweisung in die komplette Anlage (ELT, SiBel, EDV,
ELA) des Nutzers in die errichteten Anlagen.

Die Einweisung der Personen ist detailliert zu
protokollieren unter Benennung

- von Ort, Datum und Uhrzeit
- der unterwiesenen Personen
- der Einweisungsschritte
- der erstmals vorgenommenen Einstellungen
- von nutzerbedingten, vom Standard abweichenden
Anlagen Parametrierungen.

Das Einweisungsprotokoll ist durch die eingewiesenen
Personen gegenzuzeichnen und in Kopie der Bauleitung
vor der Abnahme zu übergeben.

Das Einweisungsprotokoll ist der Dokumentation
beizufügen.
Menge: 1,000 St

**1.1.16.50 Prüfung 1000V**
STLB-Bau 2025-04 053
Prüfung der Anlage mit Bemessungsspannung bis 1000 V,
mit Besichtigen, Erproben und Messen, einschl.
Messprotokoll.
Menge: 1,000 St

**1.1.16.60 Messen, Prüfen, Dokumentation Potentialausgleich**
Messen und Prüfen der Potentialausgleichsanlage,
Widerstandswerte auflisten, Prüfbericht,
Anlagenbeschreibung und Revisionszeichnung nach DIN
0185-305.

1 Stk. Papierformat DIN-A4 im Ordner
1 Stk. Datenträger
Datenformate: XLS, DOC, PDF, DWG, DXF
Menge: 1,000 St

**1.1.16.70 Begleitung Sachverständiger ELT**
Bereitstellung von fach- und ortskundigem Personal
zwecks Unterweisung/Begleitung/Betreuung des
Sachverständigen als baubegleitende Maßnahme zur
Vorbereitung der Abnahme.
Menge: 1,000 St

**1.1.16.80 Begleitung Sachverständiger SiBel**
Bereitstellung von fach- und ortskundigem Personal
zwecks Unterweisung/Begleitung/Betreuung des
Sachverständigen als baubegleitende Maßnahme zur
Vorbereitung der Abnahme.
Menge: 1,000 St

**1.1.16.90 Begleitung Sachverständiger ELA**
Bereitstellung von fach- und ortskundigem Personal
zwecks Unterweisung/Begleitung/Betreuung des
Sachverständigen als baubegleitende Maßnahme zur
Vorbereitung der Abnahme.
Menge: 1,000 St

*Hinweis: Das nachstehende Gerüst wird für die komplette Dauer*
Das nachstehende Gerüst wird für die komplette Dauer
der Installation und Montage im Neubau Mensa benötigt.

**1.1.16.100 Aufbauen fahrbare Arbeitsbühne 1,5kN/m2 Abst. 2m 2Lagen H 4m**
Aufbauen fahrbare Arbeitsbühne DIN EN 1004-1,
Lastklasse 2 (1,5 kN/m2), Höhenabstand der Gerüstlagen
2 m, 2 genutzte Gerüstlagen, Höhe der obersten
Gerüstlage bis 4 m, im Innenbereich.
Menge: 1,000 St

##### Titel 1.1.17 Stundenlohnarbeiten

*Hinweis: Hinweis:*
Hinweis:

Stundenlohnarbeiten sind im Voraus anzumelden, der
Umfang ist mit dem AG im Voraus abzustimmen.
Maßgeblich für den zu verrechnenden Stundensatz ist die
für die Tätigkeit erforderliche Qualifikation, nicht
die Qualifikation des Ausführenden.
Rapportzettel sind am Tag der Ausführung dem AG per E-
Mail zur Prüfung einzureichen.
Mit der Unterzeichnung der Stundenlohnzettel bestätigt
der AG lediglich, dass diese Leistung erbracht sind.
Ergibt eine spätere Nachprüfung, dass diese Leistung in
der Leistungsbeschreibung enthalten oder
Nebenleistungen sind, werden sie nicht als
Stundenlohnarbeiten anerkannt.

*Hinweis: Der AG behält sich ausdrücklich vor, einzelne*
Der AG behält sich ausdrücklich vor, einzelne
Positionen nicht oder nur teilweise zu beauftragen.
Erhöhungen der Einheitspreise werden dadurch nicht
akzeptiert.

**1.1.17.10 Monteur-Stundensatz**
Monteur-Stundensatz für zusätzliche Vertragsarbeiten
zum Nachweis in Euro pro Stunde.
Menge: 20,000 h

**1.1.17.20 Helfer-Stundensatz**
Helfer-Stundensatz für zusätzliche Vertragsarbeiten zum
Nachweis in Euro pro Stunde.
Menge: 20,000 h

#### Bereich 1.2 Brandmeldeanlage

##### Titel 1.2.1 Zentralentechnik

*Hinweis: Hinweis:*
Hinweis:
Für die angebotenen Komponenten, sind technische
Datenblätter mit abzugeben!

.

**1.2.1.10 Brandmelderzentrale Anz 3 St 4 überwachte Ausgänge Überbrückungszeit 72h**
STLB-Bau 2025-04 063
Brandmelderzentrale DIN 14675, DIN VDE 0833-1 (VDE
0833-1), DIN VDE 0833-2 (VDE 0833-2), DIN EN 54-2, DIN
EN 54-4 und DIN EN 54-13,
VdS-Anerkennungsnummer '...............................
.....................' vom Bieter einzutragen,

- ausgebaut mit Ringleitungen,
Anzahl '3' St,
- insgesamt ausbaubare Ringleitungen
bis mind. '4' St,
- insgesamt ausbaubare Stichleitungen für
Grenzwertmelder
- Energieversorgung der Signalgeber aus der Zentrale,
- ausgebaut mit Meldergruppen,
- insgesamt ausbaubare Meldergruppen
- mit Schnittstelle zum Feuerwehr-Anzeigetableau,
- mit Schnittstelle zum Feuerwehr-Bedienfeld,
- mit Schnittstelle zum Feuerwehr-Schlüsseldepot,
- mit Schnittstelle zum Feuerwehr-Freischaltelement,
- mit Schnittstelle zu Rundumkennleuchte/Blitzleuchte
für Feuerwehrzufahrt,
- mit Schnittstelle zu abgesetzter Bedien-/
Anzeigeeinheit geeignet für Datenübertragung bis zu
500 m,
- mit einer Schnittstelle zu abgesetzter
Anzeigeeinheit als Busschnittstelle geeignet für
Datenübertragung bis zu 500 m,
- mit 4 überwachten Ausgängen, für 4
Alarmierungsbereiche je Ausgang zur Ansteuerung von
Signalgebern,
- mit digitaler Registriereinheit und Schnittstelle
zum Drucker,
- Anzeige Alarmzustände durch alphanumerisches Display,
- Kontaktschnittstelle zur Ansteuerung von einer
Sprachalarmzentrale DIN EN 54-16, für 4
Alarmierungsbereiche,
- Ausgang zur Ansteuerung von einer
Übertragungseinrichtung für Brandmeldungen an eine
zugelassene hilfeleistende Stelle,
- Ausgänge zur Ansteuerung von 3
Brandschutzeinrichtungen,
- mit 6 potentialfreien Ausgangskontakten, einschl.
Parametrierung von bis zu 10 logischen Verknüpfungen
je Kontakt,
- mit Ersatzstromversorgung, für eine
Überbrückungszeit von 72 h, Alarmierungszeit mind. 0,5
h,
- vorbereitet für 2 zusätzliche Schnittstellen
Betriebsart TM (technische Maßnahmen) DIN VDE 0833-2
(VDE 0833-2), Alarmierung programmierbar in
Zweimeldungsabhängigkeit Typ A
(Alarmzwischenspeicherung), für Wandmontage,
Hersteller und Typ '...................................
.................' vom Bieter einzutragen.
Menge: 1,000 St

**1.2.1.20 Wartungsfreier Blei-Akku für die Brandmeldeanlage**
Wartungsfreier Blei-Akku für die angebotene
Brandmeldeanlage. Akku zur redundanten
Energieversorgung. Lageunabhängig, gemäß DIN 43534.
Menge: 4,000 St

**1.2.1.30 Ausgabebaustein 1Ausgang**
STLB-Bau 2025-04 063
Ausgabebaustein, Anschluss in Bustechnik, mit einem
Ausgang, potentialfrei, nicht überwacht, einschl.
Parametrierung von mind. 5 logischen Verknüpfungen je
Ausgang/Kontakt, Energieversorgung aus der Zentrale
über Busleitung, Gehäuse für Aufputzmontage, mit
Sabotagekontakt, Ausführung gemäß Einzelbeschreibung,
Einzelbeschreibungs-Nr 'Aufzugskoppler für eine
statische Brandfallsteuerung nach VDI 6017
(Evakuierungsebene Erdgeschoss).'

VdS-Anerkennungsnummer '...............................
.....................' vom Bieter einzutragen,

Hersteller und Typ '...................................
.................' vom Bieter einzutragen.
Menge: 1,000 St

##### Titel 1.2.2 Brandmeldetechnik

*Hinweis: Hinweis:*
Hinweis:
Für die angebotenen Komponenten, sind technische
Datenblätter mit abzugeben!

.

**1.2.2.10 Mehrfachsensormelder Streulicht Wärme Meldereinzelkennung integr. Signalgeber**
STLB-Bau 2025-04 063
Mehrfachsensormelder, DIN EN 54-5 und DIN EN 54-7,
nach dem Streulicht- und Wärmeprinzip, einschl. Sockel,
für Meldereinzelkennung, mit bidirektionalem
Kurzschlussisolator DIN EN 54-17, für trockene Räume,
mit integriertem Signalgeber im Sockel, optisch und
akustisch, überwacht, DIN EN 54-3, DIN EN 54-23, als
elektronischer Schallgeber und Blinkleuchte,
Energieversorgung aus der Zentrale ringbusversorgt
über Busleitung, Schalldruckpegel mind. 80 dB(A),
Durchmesser des Signalisierungsbereiches bis 7,5 m,
mit graviertem Bezeichnungsschild, DIN 1450 als
Signalisationstext,
RAL-Farbton 'RAL 9003 Signalweiß'

Montage an Decke,
Arbeitshöhe des Montageortes bis 3,5 m über der
Standfläche des hierfür erforderlichen Gerüstes,
VdS-Anerkennungsnummer '...............................
.....................' vom Bieter einzutragen,

Hersteller und Typ '...................................
.................' vom Bieter einzutragen.
Menge: 51,000 St

**1.2.2.20 Mehrfachsensormelder Streulicht Wärme Meldereinzelkennung**
STLB-Bau 2025-04 063
Mehrfachsensormelder, DIN EN 54-5 und DIN EN 54-7,
nach dem Streulicht- und Wärmeprinzip, einschl. Sockel,
für Meldereinzelkennung, mit bidirektionalem
Kurzschlussisolator DIN EN 54-17, für trockene Räume,
mit graviertem Bezeichnungsschild, DIN 1450 als
Signalisationstext,
RAL-Farbton 'RAL 9003 Signalweiß'

Montage an Decke,
Arbeitshöhe des Montageortes bis 3,5 m über der
Standfläche des hierfür erforderlichen Gerüstes,
VdS-Anerkennungsnummer '...............................
.....................' vom Bieter einzutragen,

Hersteller und Typ '...................................
.................' vom Bieter einzutragen.
Menge: 36,000 St

**1.2.2.30 Handfeuermelder Meldereinzelkennung AP**
STLB-Bau 2025-04 063
Handfeuermelder, DIN EN 54-11 Typ B, für Anwendung in
Innenräumen, für Meldereinzelkennung, mit
bidirektionalem Kurzschlussisolator DIN EN 54-17, in
Aufputzausführung, Gehäuse aus Isolierstoff, mit
graviertem Bezeichnungsschild, DIN 1450 als
Signalisationstext, einschl. Schild Außer-Betrieb DIN
VDE 0833-2 (VDE 0833-2), Schutzart IP 44 DIN EN 60529
(VDE 0470-1), Montage an Wand, Ausführung gemäß
Einzelbeschreibung,
Einzelbeschreibungs-Nr 'Handfeuermelder im blauen
Kunststoffgehäuse (ABS) mit "Hausalarm" gekennzeichnet.'

VdS-Anerkennungsnummer '...............................
.....................' vom Bieter einzutragen,

Hersteller und Typ '...................................
.................' vom Bieter einzutragen.
Menge: 8,000 St

**1.2.2.40 Schlüssel für Handfeuermelder**
Schlüssel für Handfeuermelder.
Menge: 6,000 St

**1.2.2.50 Dichtungssatz für Meldersockel mit akustischem Signalgeber**
Bei der Montage vom Meldersockel mit akustischem
Signalgeber auf abgehangenen Decken oder Ähnliches,
Dichtungssatz für die Kabeleinführung durch den Sockel
benutzen, um das Eindringen von Staub und Feuchtigkeit
zu verhindern.
Menge: 37,000 St

**1.2.2.60 Schutzgitter für Mehrfachsensormelder**
Schutzgitter ist für Brandmelder geeignet. Es schützt
Melder, z. B. in Sporthallen, vor mechanischer
Belastung.

 Abmessungen (ØxH) 150x80 mm
 Farbe: Weiß
Menge: 2,000 St

**1.2.2.70 Depot Feuerw.Laufkarten Gehäuse Stahl besch Schließzylinder AP**
STLB-Bau 2025-04 063
Depot für Feuerwehr-Laufkarten DIN 14675,
Kartenaufnahme für Vollausbau der Meldeanlage, Gehäuse
aus beschichtetem Stahl,
RAL-Farbton 'RAL 3000 Feuerrot'

einschl. Schließzylinder DIN 18252, in Aufputzmontage,
Ausführung gemäß Einzelbeschreibung,
Einzelbeschreibungs-Nr 'Aufnahmefach für 130 Stück
Feuerwehrlaufkarten A3, auf dem Depot die Beschriftung
"Feuerwehrlaufkarten".".'
Menge: 1,000 St

##### Titel 1.2.3 Inbbetrienahme/Einweisung/Prüfung

**1.2.3.10 Inbetriebnahme**
Inbetriebnahme der kompletten Brandmeldeanlage mit
folgenden Leistungen:
- Prüfung der Anlage
- Einspielen der Software und Hochfahren der Anlage
- Überprüfen der angeschlossenen Geräte
- Einweisung des Betriebspersonals
- Erstellen eines Prüfprotokolls
- Erstellen eines Übergabeprotokolls

Kostenangabe pauschal.
Menge: 1,000 St

**1.2.3.20 Nutzereinweisungen**
Einweisungen des Nutzers in die zuvor beschriebenen
Elektroinstallationsanlagen und Stromversorgungsanlagen
sind mindestens 3 Termine zu kalkulieren.

Die Einweisung vorgenannter Personen ist detailliert zu
protokollieren unter Benennung:
- von Ort, Datum und Uhrzeit
- der unterwiesenen Personen
- der Einweisungsschritte
- der erstmals vorgenommenen Einstellungen
- von nutzerbedingten, vom Standard abweichenden
Anlagen,
Parametrierungen

Das Einweisungsprotokoll ist durch die eingewiesenen
Personen gegenzuzeichnen und in Kopie der Bauleitung
vor der Abnahme zu übergeben.

Das Einweisungsprotokoll ist der Dokumentation
beizufügen.

Bereitstellung von fach- und ortskundigem Personal des
Auftragnehmers zwecks Einweisung in die neuen
Anlagentechniken.
Menge: 1,000 St

**1.2.3.30 Begleitung Sachverständiger BMA**
Bereitstellung von fach- und ortskundigem Personal
zwecks Unterweisung/Begleitung/Betreuung des
Sachverständigen als baubegleitende Maßnahme zur
Vorbereitung der Abnahme.
Menge: 1,000 St

##### Titel 1.2.4 Stundenlohnarbeiten

*Hinweis: Hinweis:*
Hinweis:
Stundenlohnarbeiten sind im Voraus anzumelden, der
Umfang ist mit dem AG im Voraus abzustimmen.
Maßgeblich für den zu verrechnenden Stundensatz ist die
für die Tätigkeit erforderliche Qualifikation, nicht
die Qualifikation des Ausführenden.
Rapportzettel sind am Tag der Ausführung dem AG per E-
Mail zur Prüfung einzureichen.
Mit der Unterzeichnung der Stundenlohnzettel bestätigt
der AG lediglich, dass diese Leistung erbracht sind.
Ergibt eine spätere Nachprüfung, dass diese Leistung in
der Leistungsbeschreibung enthalten oder
Nebenleistungen sind, werden sie nicht als
Stundenlohnarbeiten anerkannt.

*Hinweis: Hinweis:*
Hinweis:

Stundenlohnarbeiten sind im Voraus anzumelden, der
Umfang ist mit dem AG im Voraus abzustimmen.
Maßgeblich für den zu verrechnenden Stundensatz ist die
für die Tätigkeit erforderliche Qualifikation, nicht
die Qualifikation des Ausführenden.
Rapportzettel sind am Tag der Ausführung dem AG per E-
Mail zur Prüfung einzureichen.
Mit der Unterzeichnung der Stundenlohnzettel bestätigt
der AG lediglich, dass diese Leistung erbracht sind.
Ergibt eine spätere Nachprüfung, dass diese Leistung in
der Leistungsbeschreibung enthalten oder
Nebenleistungen sind, werden sie nicht als
Stundenlohnarbeiten anerkannt.

*Hinweis: Der AG behält sich ausdrücklich vor, einzelne*
Der AG behält sich ausdrücklich vor, einzelne
Positionen nicht oder nur teilweise zu beauftragen.
Erhöhungen der Einheitspreise werden dadurch nicht
akzeptiert.

**1.2.4.10 Techniker/ -in-Stundensatz**
Techniker/ -in-Stundensatz für zusätzliche
Vertragsarbeiten zum Nachweis in Euro pro Stunde.
Menge: 20,000 h

**1.2.4.20 Monteur-Stundensatz**
Monteur-Stundensatz für zusätzliche Vertragsarbeiten
zum Nachweis in Euro pro Stunde.
Menge: 20,000 h

**1.2.4.30 Helfer-Stundensatz**
Helfer-Stundensatz für zusätzliche Vertragsarbeiten zum
Nachweis in Euro pro Stunde.
Menge: 20,000 h

#### Bereich 1.3 Dokumentationen

##### Titel 1.3.1 Dokumentationen

*Hinweis: Spätestens 14 Tage vor der Abnahme der Leistungen hat*
Spätestens 14 Tage vor der Abnahme der Leistungen hat
der Auftragnehmer die Bestandsunterlagen zur Prüfung
vorzulegen, die sämtliche Änderungen und Ergänzungen,
die sich im Laufe der Bauzeit ergeben haben, enthalten.

Die durch den Auftragnehmer anzufertigenden Bestands-
und Revisionsunterlagen sind 1-fach farbig in
Papierform sowie 1-fach auf Datenträger an den
Auftraggeber zur Prüfung zu übergeben. Ein geprüftes
Exemplar geht an den Auftragnehmer zurück.

**1.3.1.10 Dokumentationen**
*** Pauschalposition
1. Bauunterlagen

- Baugenehmigung des Gebäudes bzw. des
Erweiterungsbaues
- Brandschutzkonzept der Maßnahme

2. Elektrische Anlagen

- Verteilerpläne, Belegungspläne der NSHV und aller UV
der
elektrischen Anlagen mit eindeutiger Kennzeichnung
der
Verteiler
- Kabelstrangschema, als Übersichtsplan mit allen
bezeichneten Kabeltypen von der  NSHV bzw. HAK zu
den
Elektro UV der Liegenschaft/ Gebäude
- Datenblätter, der installierten Apparaturen wie z.B.
RCD,
OCPD, Schütze, LS etc.
- Inbetriebnahme- und Prüfprotokoll gemäß
DIN VDE 0100-600
- Errichter-Bescheinigungen, Wärmelastberechnungen,
etc.
der installierten Elektroverteiler
(Prüfstücknachweis) incl.
CE-Konformitätsbescheinigung
- Einweisungsprotokoll mit dem Nutzer

3. Sicherheitslichtanlage (Sicherheitsleuchten /
Fluchtwegpiktogramme)

- Kabelstrangschema, als Übersichtsplan mit allen
bezeichneten Kabeltypen von dem Sicherheitslichtgerät
bzw. Elektro Unterverteilung zu den UV der
Liegenschaft/
Gebäude
- Datenblätter, der installierten Apparatur
Sicherheitslichtgerät und in den UV wie z.B. RCD, OCPD, Schütze, LS,
Sicherheitsleuchten, beleuchtete Fluchtwegpiktogramme
etc.
- Inbetriebnahme- und Prüfprotokoll gemäß DIN V
VDE V 0108-100
- Betriebsbuch der Anlage, ausgefüllt mit den
notwendigen
Daten
- Dies gilt auch für Apparatur mit Einzelbatterie
- Einweisungsprotokoll mit dem Nutzer

4. Brandmeldeanlage (BMA) / Rauchwarnanlage (RWA)

- Kabelstrangschema, als Übersichtsplan mit allen
bezeichneten Kabeltypen von der Brandmeldezentrale /
Rauchwarnzentrale zu allen installierten Apparaturen
der
Anlage
- Bedienungsanleitung der Brandmeldezentrale /
Rauchwarnzentrale
- Datenblätter, der installierten Apparatur, wie z.B.
autom.
Rauchmelder, Handfeuermelder, Steuermodule, der
Brandmeldeanlage / Rauchmeldeanlage
- Inbetriebnahme- und Prüfprotokoll(e) aller Melder und
Sensoren laut der DIN 14675, Teil 1+2
- Bei Brandmeldeanlagen: Zweitausdruck der
Feuerwehrlaufkarten und Abnahmeprotokoll der
Feuerwehr
Bonn. Protokoll der Sachverständigen Prüfung
(mangelfrei)
- Betriebsbuch der Anlage, ausgefüllt mit den
notwendigen
Daten
- Nachweis der Zertifizierung als Errichter BMA laut
DIN 14675-1 (Errichter-Bescheinigung)
- Einweisungsprotokoll mit dem Nutzer

5. Alarmierungsanlage / Elektrische Lautsprecher-Anlage
(ELA)

- Kabelstrangschema, als Übersichtsplan mit allen
bezeichneten Kabeltypen von der ELA Zentrale zu allen
installierten Apparaturen der Anlage
- Bedienungsanleitung der ELA Zentrale, ggf. weiterer
Komponenten wie Mikrofone etc.
- Datenblätter, der installierten Apparatur, wie z.B.
Lautsprecher, Druckknopfmelder, Steuermodule, der ELA
- Inbetriebnahme- Prüfprotokoll (Pegelmessung) aller
Lautsprecher und  Melder, Impedanz Messung der
Lautsprecher Abgangskreise
- Betriebsbuch der Anlage, ausgefüllt mit den
notwendigen
Daten
- Schaltplan der Anlage mit Stückliste
- Einweisungsprotokoll mit dem Nutzer

6. Blitzschutzanlage / Fundamenterder

- Fotodokumentation des Fundamenterder gemäß
VDE 0185-305-3 und DIN 18014
- Inbetriebnahme / Messprotokoll der Blitzschutzanlage
- Grundrissplan der Blitzschutzanlage mit den
eingezeichneten Messpunkten
- Datenblätter der installierten Apparatur wie z.B.
Material
Fundamenterder, Ableiter, Fangstangen, Halter,
Trenneinrichtung etc.

7. Datennetz

- Kabelstrangschema, als Übersichtsplan mit allen
bezeichneten Kabeltypen von dem Datenverteiler zu
allen
installierten Apparaturen des Netzwerkes
- Patchfeld Verteilerpläne
- Datenblätter von der installierten Apparatur wie z.B.
Patchfelder, Vt Gehäuse etc.
- Messprotokolle der einzelnen Netzwerkverbindungen auf
Datenträger
- Kurzübersicht in Papier mit den Daten, Länge des
Kabels
und Messergebnis bestanden / nicht bestanden,
ausführliche Version auf dem o.g. Datenträger
- Einweisungsprotokoll mit dem Nutzer

8. Sonstige elektrische Anlagen wie z.B. Sprechanlagen,
Rauchwärme-Abzugsanlagen,  Notstrom-Netzersatz-
anlagen, TV-/SAT-Anlagen etc.

- Kabelstrangschema als Übersichtsplan mit allen
bezeichneten Kabeltypen von der Zentrale zur
installierten
Apparatur
- Verteilerpläne der installierten Elektro- /
Fernmeldeverteiler
- Inbetriebsetzung- und Leistungsmessungsprotokoll der
Anlage und Anlagenteile
- Datenblätter aller installierten Geräte, Apparaturen
etc.
- Betriebsbuch der Anlage, ausgefüllt mit den
notwendigen
Daten zur Anlage
- Einweisungsprotokoll mit dem Nutzer

9. Pläne

- Grundrisspläne 1:50, (1:100) mit allen installierten
Anlageteilen in anderer Farbe als der
Gebäudegrundriss.
- Folgende Farben sind nach Möglichkeit zu verwenden:

Rot  - Brandmeldeanlage
Blau  - Einbruchmeldeanlage / Hausalarmanlage
Grün  - Allgemein Strom  (Steckdosen, Beleuchtung)
Orange - Datennetz
Braun  - Blitzschutz / Fundamenterder
Violett  - Alarmierungs- ELA Anlage
Rosa  - offen

Hinweis:
Darüber hinaus können weitere, auf Papierplänen, gut
lesbare Farben verwendet werden. Sollten mehrere
Layer
für die Darstellung der einzelnen "Gewerke" im
Grundriss
verwendet werden, kann es erforderlich sein, diese in
einem
eigenen Grundrissplan darzustellen. Es ist zwingend
darauf
zu achten, dass die Pläne den Stand -REVISION- in der
letzten gültigen Fassung haben.

10. Sachverständigen Prüfungen

- Gemäß der Forderungen aus den Bauvorschriften und/
oder
Brandschutzkonzepten Protokoll der Sachverständigen
Prüfung (mangelfrei) der Anlagen. Ggf. ist bei
einfachsten
Mängeln die schriftliche Freimeldung durch den
Fachplaner/
Fachingenieur ausreichend.

11. Kabel-Brandschott

- Bauartzulassungen (MPA, DIBt), Herstellerangaben,
Technische Beschreibungen und Errichter Angaben der
Brand- Kabelschotts
- Grundrissplan mit der Position der einzelnen
Brandschotts
- Übereinstimmungserklärung der verwendeten Bauprodukte
- Errichter Bescheinigung der ausführenden Firma am
Brandschott

12. Kabelanlage mit Funktionserhalt (laut LAR NW in der
gültigen Fassung)

- Prüfnachweise der eingebauten Materialien und deren
Verwendungsnachweis(e)
- Fachbauleitererklärung und Errichter Bescheinigung
der
ausführenden Firmen
- Übereinstimmungserklärung der verwendeten Bauprodukte

13. Notfall- und Gefahren-Reaktionssysteme (NGRS)

- Beurteilung des Objektes durch Technischen Risiko
Manager (TRM)
- Kabelstrangschema, als Übersicht mit allen
bezeichneten
Kabeltypen vom Server zu allen installierten
Apparaturen
der Anlage
- Schaltplan der Anlage mit Stückliste
- Datenblätter der installierten Apparatur, wie z.B.
Server,
Sprechstelle etc.
- Bedienungsanleitung der installierten Apparatur, wie
z.B.
Server, Sprechstelle etc.
- Inbetriebnahme, Prüfprotokoll
- Betriebsbuch der Anlage, ausgefüllt mit den
notwendigen
Daten
- Einweisungsprotokoll mit dem Nutzer

14. Wartungsverträge

- Kopie der Anlagen Wartungsverträge z.B. BMA, HAA,
SiLi,
ELA etc.

15. Übergabe Revisionsdokumentation

- drei Sätze in Papier und drei Sätze auf Datenträger
- Messprotokolle die einen hohen Papierausdruck
aufweisen
sind auf Datenträger in den Ordner zu hinterlegen.

16. VOB Abnahmebescheinigung

Die schriftliche mangelfreie Abnahmebescheinigung durch
den Fachingenieur und den Errichter der Anlage ist
erforderlich.
Menge: 1,000 Psch

### Los 2 LOS 2

#### Bereich 2.1 Inspektion und Wartung

##### Titel 2.1.1 Inspektion und Wartung

*Hinweis: Wartungen*
Wartungen
Der für die Wartung ermittelte Preis wird in die
Wertung des Gesamtangebotes einbezogen.

Die Erteilung des Auftrages für den Wartungsteil
erfolgt jedoch erst nach der mängelfreien Abnahme.

Der Bieter hat eine Inspektionskarte dem Angebot
unbedingt beizufügen.

*Hinweis: Inspektion und Wartung der SiBel*
Inspektion und Wartung der SiBel
Inspektion und Wartung der SiBel für die Zeit der
Gewährleistungsdauer!

Der Gesamtpreis der Position Wartung geht in die
Angebotsbewertung ein und wird somit bei der Ermittlung
des wirtschaftlichsten Angebotes berücksichtigt.

Der Wartungsvertrag wird zu einem späteren Zeitpunkt
durch den Bauherrn/Betreiber der Anlage separat
abgeschlossen und ist somit nicht Bestandteil der
Auftragssumme. Ein Rechtsanspruch des Auftragnehmers
auf Abschluss eines Wartungsvertrags besteht jedoch
nicht.

Bei Nichtübertragung der Wartung erfolgt keine
Ersatzleistung.

Die Leistungen der Inspektion und Wartung umfassen alle
regelmäßigen Maßnahmen zur Erhaltung des einwandfreien
Zustands und der Funktion der
Sicherheitsbeleuchtungsanlage (SiBel) sowie ihrer
zugehörigen Komponenten, gemäß DIN EN 50172, DIN VDE
0108-100, DIN 31051 sowie den Herstellervorgaben.

Zu den Leistungen der Inspektion und Wartung zählen
insbesondere:

- Sichtprüfung, Funktionsprüfung und Kontrolle der
Umschaltung auf Ersatzstromversorgung

- Kontrolle der Batterieanlage auf Kapazität, Zustand
und
Ladeeinrichtung

- Prüfung der Leuchten auf Funktion und Leuchtdauer

- Kontrolle der zentralen Überwachungseinrichtung sowie
der
Stromkreise

Die Prüfintervalle richten sich nach den geltenden
Normen und den Herstellerangaben. Als Regelleistung
gilt:

- Monatliche Sicht- und Funktionsprüfung (automatisiert
oder
manuell)

- Jährliche umfassende Wartung mit Inspektion,
Dauerprüfung und Dokumentation

Werden bei der Inspektion/Wartung Mängel festgestellt,
so sind diese im Rahmen der Gewährleistung unverzüglich
zu beheben.

Die Durchführung und die Ergebnisse sind gemäß DIN EN
50172 und VDE 0108 in einem Wartungsprotokoll sowie im
Betriebsbuch zu dokumentieren.

**2.1.1.10 Inspektion und Wartung der SiBel im 1. Jahr**
*** Pauschalposition
Inspektion und Wartung der SiBel im 1. Jahr

Wartung wie vorbeschrieben im 1. Jahr.
Menge: 1,000 Psch

**2.1.1.20 Inspektion und Wartung der SiBel im 2. Jahr**
*** Pauschalposition
Inspektion und Wartung der SiBel im 2. Jahr

Wartung wie vorbeschrieben im 2. Jahr.
Menge: 1,000 Psch

**2.1.1.30 Inspektion und Wartung der SiBel im 3. Jahr**
*** Pauschalposition
Inspektion und Wartung der SiBel im 3. Jahr

Wartung wie vorbeschrieben im 3. Jahr.
Menge: 1,000 Psch

**2.1.1.40 Inspektion und Wartung der SiBel im 4. Jahr**
*** Pauschalposition
Inspektion und Wartung der SiBel im 4. Jahr

Wartung wie vorbeschrieben im 4. Jahr.
Menge: 1,000 Psch

*Hinweis: Inspektion und Wartung der NGRS*
Inspektion und Wartung der NGRS
Inspektion und Wartung der NGRS für die Zeit der
Gewährleistungsdauer!

Der Gesamtpreis der Position Wartung geht in die
Angebotsbewertung ein und wird somit bei der Ermittlung
des wirtschaftlichsten Angebotes berücksichtigt.

Der Wartungsvertrag wird zu einem späteren Zeitpunkt
durch den Bauherrn/Betreiber der Anlage separat
abgeschlossen und ist somit nicht Bestandteil der
Auftragssumme. Ein Rechtsanspruch des Auftragnehmers
auf Abschluss eines Wartungsvertrags besteht jedoch
nicht.

Bei Nichtübertragung der Wartung erfolgt keine
Ersatzleistung.

Die Leistungen der Inspektion und Wartung umfassen alle
regelmäßigen Maßnahmen zur Sicherstellung des
einwandfreien Zustands und der Funktion des Notfall-
und Gefahren-Reaktionssystems (NGRS) gemäß:

- DIN VDE 0827 Teil 1 und 2

- DIN 31051

- DIN EN 50136-1

- sowie den jeweiligen Herstellerangaben und
Systemvorgaben.

Zu den Leistungen der Inspektion und Wartung zählen
insbesondere:

- Sichtprüfung der Zentraleinheiten,
Bedieneinrichtungen und
Meldegeräte

- Funktionsprüfung der Systemkommunikation (z. B.
redundante LWL-Verbindungen, Netzwerkknoten,
PoE-Komponenten)

- Überprüfung der Schnittstellen zu Fremdgewerken (ELA,
Amok- oder Alarmtaster, Türsteuerung, Displayanzeigen
etc.)

- Kontrolle der Energieversorgung (z. B.
Batteriepufferung
nach EN 54-4 bei SAA)

- Prüfung der vollständigen Alarmierung (Sprachausgabe,
Signalgeber, Durchsagen, Textanzeigen)

Die Prüfintervalle richten sich nach den Anforderungen
der Normen, den Herstellerangaben sowie der
Gefährdungsbeurteilung. Als Mindestanforderung gilt:

- Vierteljährliche Sicht- und Funktionsprüfung

- Jährliche Wartung mit vollständiger Inspektion,
Probelauf
und Nachweisprüfung

Werden im Rahmen der Inspektion oder Wartung Mängel
festgestellt, so sind diese im Rahmen der
Gewährleistung unverzüglich zu beheben.

Die Durchführung und die Ergebnisse sind in einem
Wartungsprotokoll sowie im Betriebsbuch entsprechend
VDE 0827 zu dokumentieren.

**2.1.1.50 Inspektion und Wartung der NGRS im 1. Jahr**
*** Pauschalposition
Inspektion und Wartung der SiBel im 1. Jahr

Wartung wie vorbeschrieben im 1. Jahr.
Menge: 1,000 Psch

**2.1.1.60 Inspektion und Wartung der NGRS im 2. Jahr**
*** Pauschalposition
Inspektion und Wartung der SiBel im 2. Jahr

Wartung wie vorbeschrieben im 2. Jahr.
Menge: 1,000 Psch

**2.1.1.70 Inspektion und Wartung der NGRS im 3. Jahr**
*** Pauschalposition
Inspektion und Wartung der SiBel im 3. Jahr

Wartung wie vorbeschrieben im 3. Jahr.
Menge: 1,000 Psch

**2.1.1.80 Inspektion und Wartung der NGRS im 4. Jahr**
*** Pauschalposition
Inspektion und Wartung der SiBel im 4. Jahr

Wartung wie vorbeschrieben im 4. Jahr.
Menge: 1,000 Psch

*Hinweis: Inspektion und Wartung der ELA*
Inspektion und Wartung der ELA
Inspektion und Wartung der ELA für die Zeit der
Gewährleistungsdauer!

Der Gesamtpreis der Position Wartung geht in die
Angebotsbewertung ein und wird somit bei der Ermittlung
des wirtschaftlichsten Angebotes berücksichtigt.

Der Wartungsvertrag wird zu einem späteren Zeitpunkt
durch den Bauherrn/Betreiber der Anlage separat
abgeschlossen und ist somit nicht Bestandteil der
Auftragssumme. Ein Rechtsanspruch des Auftragnehmers
auf Abschluss eines Wartungsvertrags besteht jedoch
nicht.

Bei Nichtübertragung der Wartung erfolgt keine
Ersatzleistung.

Die Leistungen der Inspektion und Wartung umfassen alle
regelmäßigen Maßnahmen zur Erhaltung des einwandfreien
Zustands und der Funktion der elektroakustischen Anlage
(ELA), gemäß:

- DIN EN 54-16

- DIN VDE 0833-4

- DIN 31051

- sowie gemäß den Vorgaben des Herstellers.

Zu den Wartungs- und Inspektionsleistungen zählen unter
anderem:

- Kontrolle und Dokumentation der Betriebsbereitschaft
der
ELA-Zentrale und aller Verstärkermodule

- Überprüfung der Leitungsüberwachung,
Lautsprecherstromkreise, Übertragungseinrichtungen
und
Schnittstellen

- Funktionsprüfung der Sprechstellen, Amokalarmtaster,
Notrufbedienstellen oder automatisierter
Alarmauslöser

- Überprüfung der Ersatzstromversorgung gemäß DIN EN
54-4 (z. B. Batteriepufferung, Ladeeinrichtung,
Kapazität)

- Funktionstest von Alarmierungs- und
Durchsagefunktionen,
auch gruppen- oder zonenweise

- akustische Kontrolle der Lautsprecher

Die regelmäßigen Prüfungen erfolgen gemäß normativer
Vorgaben:

- Vierteljährliche Sicht- und Funktionsprüfungen

- Jährliche Wartung mit vollständiger Prüfung, Messung
und
Dokumentation

Werden bei der Inspektion oder Wartung Mängel
festgestellt, so sind diese im Rahmen der
Gewährleistung unverzüglich zu beseitigen.

Die Durchführung und Ergebnisse der Wartung sind in
einem Prüfbericht und im Betriebsbuch gemäß DIN VDE
0833-4 / EN 54-16 / VdS-Richtlinien zu dokumentieren.

**2.1.1.90 Inspektion und Wartung der ELA im 1. Jahr**
*** Pauschalposition
Inspektion und Wartung der SiBel im 1. Jahr

Wartung wie vorbeschrieben im 1. Jahr.
Menge: 1,000 Psch

**2.1.1.100 Inspektion und Wartung der ELA im 2. Jahr**
*** Pauschalposition
Inspektion und Wartung der SiBel im 2. Jahr

Wartung wie vorbeschrieben im 2. Jahr.
Menge: 1,000 Psch

**2.1.1.110 Inspektion und Wartung der ELA im 3. Jahr**
*** Pauschalposition
Inspektion und Wartung der SiBel im 3. Jahr

Wartung wie vorbeschrieben im 3. Jahr.
Menge: 1,000 Psch

**2.1.1.120 Inspektion und Wartung der ELA im 4. Jahr**
*** Pauschalposition
Inspektion und Wartung der SiBel im 4. Jahr

Wartung wie vorbeschrieben im 4. Jahr.
Menge: 1,000 Psch

*Hinweis: Inspektion und Wartung der BMA*
Inspektion und Wartung der BMA
Inspektion und Wartung der BMA für die Zeit der
Gewährleistungsdauer!

Der Gesamtpreis der Position Wartung geht in die
Angebotsbewertung ein und wird somit bei der Ermittlung
des wirtschaftlichsten Angebotes berücksichtigt.

Der Wartungsvertrag wird zu einem späteren Zeitpunkt
durch den Bauherrn/Betreiber der Anlage separat
abgeschlossen und ist somit nicht Bestandteil der
Auftragssumme. Ein Rechtsanspruch des Auftragnehmers
auf Abschluss eines Wartungsvertrags besteht jedoch
nicht.

Bei Nichtübertragung der Wartung erfolgt keine
Ersatzleistung.

Die Leistungen der Inspektion und Wartung umfassen alle
regelmäßigen Maßnahmen zur Erhaltung des einwandfreien
Zustands und der Funktion der sicherheitstechnischen
Anlage und deren Einrichtungen und Geräte gemäß DIN
31051, DIN 14675 sowie VDE 0833, die zur Feststellung
und Beurteilung des Istzustandes, zur Verzögerung des
Abbaus des vorhandenen Abnutzungsvorrates und nach der
Arbeitsanweisung des Herstellers erforderlich sind.

Zu den Leistungen der Inspektion und Wartung zählen
weiterhin:
- 4 x jährlich, für Teile gemäß DIN VDE 0833-1, Punkt
5.3.2.1
- 1 x jährlich, für Teile gemäß DIN VDE 0833-1, Punkt
5.3.2.1

Werden bei der Inspektion/Wartung Fehler festgestellt,
so sind diese im Rahmen der Gewährleistung sofort zu
beseitigen.

Die Durchführung und die Ergebnisse sind in einem
Prüfbericht und in dem Betriebsbuch entsprechend VdS
2182 zu dokumentieren.

**2.1.1.130 Inspektion und Wartung der BMA im 1. Jahr**
*** Pauschalposition
Inspektion und Wartung der SiBel im 1. Jahr

Wartung wie vorbeschrieben im 1. Jahr.
Menge: 1,000 Psch

**2.1.1.140 Inspektion und Wartung der BMA im 2. Jahr**
*** Pauschalposition
Inspektion und Wartung der SiBel im 2. Jahr

Wartung wie vorbeschrieben im 2. Jahr.
Menge: 1,000 Psch

**2.1.1.150 Inspektion und Wartung der BMA im 3. Jahr**
*** Pauschalposition
Inspektion und Wartung der SiBel im 3. Jahr

Wartung wie vorbeschrieben im 3. Jahr.
Menge: 1,000 Psch

**2.1.1.160 Inspektion und Wartung der BMA im 4. Jahr**
*** Pauschalposition
Inspektion und Wartung der SiBel im 4. Jahr

Wartung wie vorbeschrieben im 4. Jahr.
Menge: 1,000 Psch
